# Pilote perforado sin entubación con lodos tixotrópicos

- Propiedad del archivo: CYPE Ingenieros S.A.
- Formato: FIEBDC-3/2016
- Programa: Generador de precios de la construcción. CYPE Ingenieros, S.A.
- Fecha: 22/05/2024
- Divisa: EUR
- Costes indirectos: 3 %
- IVA: 21 %

## C Cimentaciones

### CP Profundas

#### CPI Pilotes "in situ"

**CPI060** m Pilote perforado sin entubación con lodos tixotrópicos.
Pilote de cimentación de hormigón armado de 45 cm de diámetro, para grupo de pilotes CPI-6 según NTE-CPI, de hasta 15 m de profundidad. Ejecutado por extracción de tierras, en terreno de menos de 25 kg/cm² de resistencia, mediante sistema mecánico (perforación con cuchara), sin entubación, con lodos tixotrópicos (bentonita) como contención de las paredes y posterior hormigonado continuo sumergido del pilote. Realizado con hormigón HA-30/L/12/XC2+XM3 fabricado en central, con aditivo hidrófugo, y vertido desde camión a través de tubo Tremie, y acero UNE-EN 10080 B 500 S, con una cuantía aproximada de 6,9 kg/m. Incluso alambre de atar y separadores.
Criterio de valoración económica: El precio incluye el transporte, la instalación, el montaje y el desmontaje del equipo mecánico, la elaboración de la ferralla (corte, doblado y conformado de elementos) en taller industrial y el montaje en el lugar definitivo de su colocación en obra.
Incluye: Replanteo y trazado de los ejes de los grupos de pilotes. Perforación del terreno con uso de lodos tixotrópicos para contención de las paredes. Colocación de la armadura. Puesta en obra del hormigón. Extracción de los lodos simultáneamente con el vertido del hormigón. Limpieza y retirada de sobrantes.
Criterio de medición de proyecto: Longitud medida según documentación gráfica de Proyecto, incrementada en un metro por la formación del bulbo.
Criterio de medición de obra: Se medirá la longitud, tomada en el terreno antes de hormigonar, del pilote realmente ejecutado según especificaciones de Proyecto, desde la punta hasta la cara inferior del encepado, sin incluir el exceso de hormigón consumido sobre el volumen teórico correspondiente al diámetro nominal del pilote.

| Código | Ud | Descripción | Rendimiento | Precio | Importe |
|---|---|---|---|---|---|
| mt07aco020k | Ud | Separador homologado para pilotes. (material) | 3 | 0.1 | 0.300 |
| mt07aco010c | kg | Ferralla elaborada en taller industrial con acero en barras corrugadas, UNE-EN 10080 B 500 S, de varios diámetros. (material) | 6.9 | 1.6 | 11.040 |
| mt08var050 | kg | Alambre galvanizado para atar, de 1,30 mm de diámetro. (material) | 0.041 | 1.5 | 0.062 |
| mt08var010 | kg | Lodo tixotrópico (bentonita). (material) | 4 | 0.45 | 1.800 |
| mt10haf010ctjj | m³ | Hormigón HA-30/L/12/XC2+XM3, fabricado en central, con aditivo hidrófugo. (material) | 0.2 | 111.8 | 22.360 |
| mq03pii106a | m | Equipo completo para perforación de pilote perforado sin entubación con lodos tixotrópicos, CPI-6. (maquinaria) | 0.165 | 405 | 66.825 |
| mo043 | h | Oficial 1ª ferrallista. (mano de obra) | 0.028 | 23.03 | 0.645 |
| mo090 | h | Ayudante ferrallista. (mano de obra) | 0.028 | 21.86 | 0.612 |
| mo045 | h | Oficial 1ª estructurista, en trabajos de puesta en obra del hormigón. (mano de obra) | 0.124 | 23.03 | 2.856 |
| mo092 | h | Ayudante estructurista, en trabajos de puesta en obra del hormigón. (mano de obra) | 0.196 | 21.86 | 4.285 |
| % | % | Costes directos complementarios | 2 % | 110.785 | 2.216 |
|  |  | Costes directos |  |  | 113.001 |

Residuos:
- colocación: mt07aco010c Ferralla elaborada en taller industrial con acero en barras corrugadas, UNE-EN 10080 B 500 S, de varios diámetros; factor de residuo 0.0075
- colocación: mt08var050 Alambre galvanizado para atar, de 1,30 mm de diámetro; factor de residuo 0.0038
- colocación: mt08var010 Lodo tixotrópico (bentonita); factor de residuo 0.02
- colocación: mt10haf010ctjj Hormigón HA-30/L/12/XC2+XM3, fabricado en central, con aditivo hidrófugo; factor de residuo 0.00110568
- excavación: ruo170504 Tierra y piedras distintas de las especificadas en el código 17 05 03. (componente de residuo); rendimiento 318.086 kg; Código LER 17 05 04; Masa del elemento 1 kg; Volumen 0.000625 m3

## Recursos

**mt07aco020k** Ud Separador homologado para pilotes
Datos técnicos: Coste energético 1.105 MJ; Emisión de CO2 0.114 kg
Residuos:
- embalaje: re150101 Envases de papel y cartón. (componente de residuo); rendimiento 0.072 kg; Código LER 15 01 01; Masa del elemento 1 kg; Volumen 0.001333 m3

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt08var010** kg Lodo tixotrópico (bentonita)
Datos técnicos: Coste energético 0.100 MJ; Emisión de CO2 0.010 kg; Código LER 17 05 06; Masa del elemento 1 kg; Volumen 0.001 m3

**mt10haf010ctjj** m³ Hormigón HA-30/L/12/XC2+XM3, fabricado en central, con aditivo hidrófugo
Datos técnicos: Coste energético 2208.000 MJ; Emisión de CO2 253.000 kg; Código LER 17 01 01; Masa del elemento 2300 kg; Volumen 1.533333 m3
