# Columna de piedra natural

- Propiedad del archivo: CYPE Ingenieros S.A.
- Formato: FIEBDC-3/2016
- Programa: Generador de precios de la construcción. CYPE Ingenieros, S.A.
- Fecha: 05/06/2024
- Divisa: EUR
- Costes indirectos: 3 %
- IVA: 21 %

## E Estructuras

### EC Cantería

#### ECP Columnas

**ECP010** Ud Columna de piedra natural.
Columna de granito Gris Mondariz, con fuste de sección circular de 30 cm de diámetro, 250 cm de alto y acabado aserrado. Colocación en obra: mediante su apoyo sobre la superficie soporte.
Incluye: Replanteo de ejes y perímetro de la columna. Colocación de la columna. Aplomado y nivelación del conjunto. Rejuntado.
Criterio de medición de proyecto: Número de unidades previstas, según documentación gráfica de Proyecto.
Criterio de medición de obra: Se medirá el número de unidades realmente ejecutadas según especificaciones de Proyecto.

| Código | Ud | Descripción | Rendimiento | Precio | Importe |
|---|---|---|---|---|---|
| mt06cpn010agd | Ud | Columna de granito Gris Mondariz, con fuste de sección circular de 30 cm de diámetro, 250 cm de alto y acabado aserrado. (material) | 1 | 860.48 | 860.480 |
| mq07gte010c | h | Grúa autopropulsada de brazo telescópico con una capacidad de elevación de 30 t y 27 m de altura máxima de trabajo. (maquinaria) | 1 | 75.04 | 75.040 |
| mo022 | h | Oficial 1ª colocador de piedra natural. (mano de obra) | 2.875 | 22.13 | 63.624 |
| mo060 | h | Ayudante colocador de piedra natural. (mano de obra) | 2.875 | 21.02 | 60.433 |
| % | % | Costes directos complementarios | 2 % | 1059.577 | 21.192 |
|  |  | Costes directos |  |  | 1080.769 |

Residuos:
- colocación: mt06cpn010agd Columna de granito Gris Mondariz, con fuste de sección circular de 30 cm de diámetro, 250 cm de alto y acabado aserrado; factor de residuo 0.0127856

## Recursos

**mt06cpn010agd** Ud Columna de granito Gris Mondariz, con fuste de sección circular de 30 cm de diámetro, 250 cm de alto y acabado aserrado
Datos técnicos: Coste energético 1020.001 MJ; Emisión de CO2 36.757 kg; Código LER 01 04 13; Masa del elemento 459.46 kg; Volumen 0.306307 m3
