# Losa postesada con tendones adherentes

- Propiedad del archivo: CYPE Ingenieros S.A.
- Formato: FIEBDC-3/2016
- Programa: Generador de precios de la construcción. CYPE Ingenieros, S.A.
- Fecha: 25/05/2024
- Divisa: EUR
- Costes indirectos: 3 %
- IVA: 21 %

## E Estructuras

### EH Hormigón armado

#### EHA Losas postesadas

**EHA010** m² Losa postesada con tendones adherentes.
Losa postesada horizontal con tendones adherentes, con altura libre de planta de hasta 4 m, canto 24 cm, realizada con hormigón HP-25/B/20/XC2 fabricado en central, y acero UNE-EN 10080 B 500 S, con una cuantía aproximada de 22 kg/m²; montaje y desmontaje de sistema de mesas de encofrado, con acabado tipo industrial para revestir, formado por: superficie encofrante de tableros de madera tratada, reforzados con varillas y perfiles, amortizables en 25 usos; estructura soporte horizontal de mesa de encofrado y accesorios de montaje, amortizable en 150 usos y estructura soporte vertical de puntales metálicos, amortizables en 150 usos. Incluso nervios y zunchos perimetrales de planta y huecos, alambre de atar, separadores, aplicación de líquido desencofrante y agente filmógeno, para el curado de hormigones y morteros.
Criterio de valoración económica: El precio incluye la elaboración de la ferralla (corte, doblado y conformado de elementos) en taller industrial y el montaje en el lugar definitivo de su colocación en obra, pero no incluye los pilares ni el acero para pretensar.
Incluye: Replanteo del sistema de encofrado. Montaje del sistema de encofrado para forjado. Replanteo de la geometría de la planta sobre el encofrado. Colocación de armaduras con separadores homologados. Vertido y compactación del hormigón. Regleado y nivelación de la capa de compresión. Curado del hormigón. Desmontaje del sistema de encofrado.
Criterio de medición de proyecto: Superficie medida en verdadera magnitud desde las caras exteriores de los zunchos del perímetro, según documentación gráfica de Proyecto, deduciendo los huecos de superficie mayor de 6 m².
Criterio de medición de obra: Se medirá, en verdadera magnitud, desde las caras exteriores de los zunchos del perímetro, la superficie realmente ejecutada según especificaciones de Proyecto, deduciendo los huecos de superficie mayor de 6 m².

| Código | Ud | Descripción | Rendimiento | Precio | Importe |
|---|---|---|---|---|---|
| mt08eft030a | m² | Tablero de madera tratada, de 22 mm de espesor, reforzado con varillas y perfiles. (material) | 0.044 | 45.5 | 2.002 |
| mt08efl020 | m² | Vigas principales y vigas secundarias de madera, para formación de mesa de encofrado, incluso accesorios de montaje. (material) | 0.007 | 185 | 1.295 |
| mt50spa081c | Ud | Puntal metálico telescópico, de hasta 4 m de altura. (material) | 0.027 | 26.47 | 0.715 |
| mt08cim030b | m³ | Madera de pino. (material) | 0.003 | 355.5 | 1.067 |
| mt08var060 | kg | Puntas de acero de 20x100 mm. (material) | 0.04 | 8.75 | 0.350 |
| mt08dba010d | l | Agente desmoldeante, a base de aceites especiales, emulsionable en agua, para encofrados metálicos, fenólicos o de madera. (material) | 0.03 | 1.8 | 0.054 |
| mt07aco020h | Ud | Separador homologado para losas macizas. (material) | 3 | 0.09 | 0.270 |
| mt07aco010c | kg | Ferralla elaborada en taller industrial con acero en barras corrugadas, UNE-EN 10080 B 500 S, de varios diámetros. (material) | 22 | 1.6 | 35.200 |
| mt08var050 | kg | Alambre galvanizado para atar, de 1,30 mm de diámetro. (material) | 0.264 | 1.5 | 0.396 |
| mt10hes010ctLb | m³ | Hormigón HP-25/B/20/XC2, fabricado en central. (material) | 0.252 | 90.2 | 22.730 |
| mt08cur020a | l | Agente filmógeno, para el curado de hormigones y morteros. (material) | 0.15 | 1.56 | 0.234 |
| mq07ple030a | h | Carro con elevador, para desplazamiento y elevación de mesa de encofrado, de 10 m de altura máxima de trabajo. (maquinaria) | 0.04 | 26.75 | 1.070 |
| mo044 | h | Oficial 1ª encofrador. (mano de obra) | 0.4 | 23.03 | 9.212 |
| mo091 | h | Ayudante encofrador. (mano de obra) | 0.4 | 21.86 | 8.744 |
| mo043 | h | Oficial 1ª ferrallista. (mano de obra) | 0.264 | 23.03 | 6.080 |
| mo090 | h | Ayudante ferrallista. (mano de obra) | 0.22 | 21.86 | 4.809 |
| mo045 | h | Oficial 1ª estructurista, en trabajos de puesta en obra del hormigón. (mano de obra) | 0.053 | 23.03 | 1.221 |
| mo092 | h | Ayudante estructurista, en trabajos de puesta en obra del hormigón. (mano de obra) | 0.216 | 21.86 | 4.722 |
| % | % | Costes directos complementarios | 2 % | 100.171 | 2.003 |
|  |  | Costes directos |  |  | 102.174 |

Residuos:
- colocación: mt08eft030a Tablero de madera tratada, de 22 mm de espesor, reforzado con varillas y perfiles; factor de residuo 1
- colocación: mt50spa081c Puntal metálico telescópico, de hasta 4 m de altura; factor de residuo 1
- colocación: mt08cim030b Madera de pino; factor de residuo 1
- colocación: mt08var060 Puntas de acero de 20x100 mm; factor de residuo 0.0045
- colocación: mt08dba010d; factor de residuo 0.07
- colocación: mt07aco010c Ferralla elaborada en taller industrial con acero en barras corrugadas, UNE-EN 10080 B 500 S, de varios diámetros; factor de residuo 0.0075
- colocación: mt08var050 Alambre galvanizado para atar, de 1,30 mm de diámetro; factor de residuo 0.0038
- colocación: mt10hes010ctLb Hormigón HP-25/B/20/XC2, fabricado en central; factor de residuo 0.00131463

## Recursos

**mt08eft030a** m² Tablero de madera tratada, de 22 mm de espesor, reforzado con varillas y perfiles
Datos técnicos: Coste energético 1657.248 MJ; Emisión de CO2 -22.692 kg; Código LER 17 02 01; Masa del elemento 12.2 kg; Volumen 0.011091 m3

**mt50spa081c** Ud Puntal metálico telescópico, de hasta 4 m de altura
Datos técnicos: Coste energético 112.062 MJ; Emisión de CO2 5.814 kg; Código LER 17 04 05; Masa del elemento 11.4 kg; Volumen 0.005429 m3

**mt08cim030b** m³ Madera de pino
Datos técnicos: Coste energético 7471.200 MJ; Emisión de CO2 -102.300 kg; Código LER 17 02 01; Masa del elemento 55 kg; Volumen 0.05 m3

**mt08var060** kg Puntas de acero de 20x100 mm
Datos técnicos: Coste energético 9.830 MJ; Emisión de CO2 0.510 kg; Código LER 17 04 05; Masa del elemento 1 kg; Volumen 0.000476 m3

**mt08dba010d** l Agente desmoldeante
Datos técnicos: Coste energético 82.642 MJ; Emisión de CO2 4.474 kg; Código LER 17 09 04; Masa del elemento 0.932 kg; Volumen 0.000621 m3
Residuos:
- embalaje: re150104 Envases metálicos. (componente de residuo); rendimiento 0.042 kg; Código LER 15 01 04; Masa del elemento 1 kg; Volumen 0.001667 m3

**mt07aco020h** Ud Separador homologado para losas macizas
Datos técnicos: Coste energético 1.105 MJ; Emisión de CO2 0.114 kg
Residuos:
- embalaje: re150101 Envases de papel y cartón. (componente de residuo); rendimiento 0.072 kg; Código LER 15 01 01; Masa del elemento 1 kg; Volumen 0.001333 m3

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt10hes010ctLb** m³ Hormigón HP-25/B/20/XC2, fabricado en central
Datos técnicos: Coste energético 1840.000 MJ; Emisión de CO2 230.000 kg; Código LER 17 01 01; Masa del elemento 2300 kg; Volumen 1.533333 m3
