# Muro de hormigón

- Propiedad del archivo: CYPE Ingenieros S.A.
- Formato: FIEBDC-3/2016
- Programa: Generador de precios de la construcción. CYPE Ingenieros, S.A.
- Fecha: 20/05/2024
- Divisa: EUR
- Costes indirectos: 3 %
- IVA: 21 %

## E Estructuras

### EH Hormigón armado

#### EHM Muros

**EHM010** m³ Muro de hormigón.
Muro de hormigón armado 2C, de hasta 3 m de altura, espesor 30 cm, superficie plana, realizado con hormigón HAF-25/CR/F/20/XC2, con un contenido de fibras de refuerzo Sikafiber M-12 de 0,1 kg/m³ y vertido con cubilote, y acero UNE-EN 10080 B 500 S, con una cuantía aproximada de 50 kg/m³, ejecutado en condiciones complejas; montaje y desmontaje de sistema de encofrado con acabado tipo industrial para revestir, realizado con paneles metálicos modulares, amortizables en 150 usos. Incluso alambre de atar, separadores, pasamuros para paso de los tensores y líquido desencofrante, para evitar la adherencia del hormigón al encofrado.
Criterio de valoración económica: El precio incluye la elaboración y el montaje de la ferralla en el lugar definitivo de su colocación en obra.
Incluye: Limpieza y preparación de la superficie de apoyo. Replanteo. Colocación de las armaduras con separadores homologados. Formación de juntas. Colocación de pasamuros para paso de los tensores. Limpieza y almacenamiento del encofrado. Vertido y compactación del hormigón. Desmontaje del sistema de encofrado. Curado del hormigón. Limpieza de la superficie de coronación del muro. Reparación de defectos superficiales, si procede.
Criterio de medición de proyecto: Volumen medido sobre la sección teórica de cálculo, según documentación gráfica de Proyecto, deduciendo los huecos de superficie mayor de 2 m².
Criterio de medición de obra: Se medirá el volumen teórico ejecutado según especificaciones de Proyecto, deduciendo los huecos de superficie mayor de 2 m².

| Código | Ud | Descripción | Rendimiento | Precio | Importe |
|---|---|---|---|---|---|
| mt08eme070a | m² | Paneles metálicos modulares, para encofrar muros de hormigón de hasta 3 m de altura. (material) | 0.044 | 200 | 8.800 |
| mt08eme075j | Ud | Estructura soporte de sistema de encofrado vertical, para muros de hormigón a dos caras, de hasta 3 m de altura, formada por tornapuntas metálicos para estabilización y aplomado de la superficie encofrante. (material) | 0.044 | 275 | 12.100 |
| mt08dba010d | l | Agente desmoldeante, a base de aceites especiales, emulsionable en agua, para encofrados metálicos, fenólicos o de madera. (material) | 0.2 | 1.8 | 0.360 |
| mt08var204 | Ud | Pasamuros de PVC para paso de los tensores del encofrado, de varios diámetros y longitudes. (material) | 2.667 | 1.35 | 3.600 |
| mt07aco020d | Ud | Separador homologado para muros. (material) | 8 | 0.06 | 0.480 |
| mt07aco010g | kg | Acero en barras corrugadas, UNE-EN 10080 B 500 S, suministrado en obra en barras sin elaborar, de varios diámetros. (material) | 51 | 1.22 | 62.220 |
| mt08var050 | kg | Alambre galvanizado para atar, de 1,30 mm de diámetro. (material) | 0.65 | 1.5 | 0.975 |
| mt10haf010ctms | m³ | Hormigón HA-25/F/20/XC2, fabricado en central. (material) | 1.05 | 92.2 | 96.810 |
| mt08frs010c | kg | Fibras de polipropileno monofilamento, Sikafiber M-12, de 12 mm de longitud y 31 micras de diámetro, para el refuerzo de hormigones y morteros. (material) | 0.1 | 6.5 | 0.650 |
| mo044 | h | Oficial 1ª encofrador. (mano de obra) | 1.65 | 23.03 | 38.000 |
| mo091 | h | Ayudante encofrador. (mano de obra) | 1.8 | 21.86 | 39.348 |
| mo043 | h | Oficial 1ª ferrallista. (mano de obra) | 0.44 | 23.03 | 10.133 |
| mo090 | h | Ayudante ferrallista. (mano de obra) | 0.56 | 21.86 | 12.242 |
| mo045 | h | Oficial 1ª estructurista, en trabajos de puesta en obra del hormigón. (mano de obra) | 0.25 | 23.03 | 5.758 |
| mo092 | h | Ayudante estructurista, en trabajos de puesta en obra del hormigón. (mano de obra) | 1 | 21.86 | 21.860 |
| % | % | Costes directos complementarios | 2 % | 313.336 | 6.267 |
|  |  | Costes directos |  |  | 319.603 |

Residuos:
- colocación: mt08eme070a Paneles metálicos modulares, para encofrar muros de hormigón de hasta 3 m de altura; factor de residuo 1
- colocación: mt08dba010d; factor de residuo 0.07
- colocación: mt07aco010g Acero en barras corrugadas, UNE-EN 10080 B 500 S, suministrado en obra en barras sin elaborar, de varios diámetros; factor de residuo 0.0075
- colocación: mt08var050 Alambre galvanizado para atar, de 1,30 mm de diámetro; factor de residuo 0.0038
- colocación: mt10haf010ctms Hormigón HA-25/F/20/XC2, fabricado en central; factor de residuo 0.00129528
- colocación: mt08frs010c; factor de residuo 0.0165

## Recursos

**mt08eme070a** m² Paneles metálicos modulares, para encofrar muros de hormigón de hasta 3 m de altura
Datos técnicos: Coste energético 314.560 MJ; Emisión de CO2 16.320 kg; Código LER 17 04 05; Masa del elemento 32 kg; Volumen 0.015238 m3

**mt08dba010d** l Agente desmoldeante
Datos técnicos: Coste energético 82.642 MJ; Emisión de CO2 4.474 kg; Código LER 17 09 04; Masa del elemento 0.932 kg; Volumen 0.000621 m3
Residuos:
- embalaje: re150104 Envases metálicos. (componente de residuo); rendimiento 0.042 kg; Código LER 15 01 04; Masa del elemento 1 kg; Volumen 0.001667 m3

**mt07aco020d** Ud Separador homologado para muros
Datos técnicos: Coste energético 1.105 MJ; Emisión de CO2 0.114 kg
Residuos:
- embalaje: re150101 Envases de papel y cartón. (componente de residuo); rendimiento 0.072 kg; Código LER 15 01 01; Masa del elemento 1 kg; Volumen 0.001333 m3

**mt07aco010g** kg Acero en barras corrugadas, UNE-EN 10080 B 500 S, suministrado en obra en barras sin elaborar, de varios diámetros
Datos técnicos: Coste energético 9.830 MJ; Emisión de CO2 0.510 kg; Código LER 17 04 05; Masa del elemento 1 kg; Volumen 0.000476 m3

**mt08var050** kg Alambre galvanizado para atar, de 1,30 mm de diámetro
Datos técnicos: Coste energético 25.100 MJ; Emisión de CO2 2.560 kg; Código LER 17 04 05; Masa del elemento 1 kg; Volumen 0.000476 m3

**mt10haf010ctms** m³ Hormigón HA-25/F/20/XC2, fabricado en central
Datos técnicos: Coste energético 1840.000 MJ; Emisión de CO2 230.000 kg; Código LER 17 01 01; Masa del elemento 2300 kg; Volumen 1.533333 m3

**mt08frs010c** kg Fibras de polipropileno monofilamento
Datos técnicos: Coste energético 93.221 MJ; Emisión de CO2 2.924 kg; Código LER 17 02 03; Masa del elemento 1 kg; Volumen 0.001667 m3
Residuos:
- embalaje: re170203 Plástico. (componente de residuo); rendimiento 0.003 kg; Código LER 17 02 03; Masa del elemento 1 kg; Volumen 0.001667 m3
