# Sistema de encofrado para muro de hormigón

- Propiedad del archivo: CYPE Ingenieros S.A.
- Formato: FIEBDC-3/2016
- Programa: Generador de precios de la construcción. CYPE Ingenieros, S.A.
- Fecha: 19/05/2024
- Divisa: EUR
- Costes indirectos: 3 %
- IVA: 21 %

## E Estructuras

### EH Hormigón armado

#### EHM Muros

**EHM011** m² Sistema de encofrado para muro de hormigón.
Montaje y desmontaje en una cara del muro, de sistema de encofrado a dos caras con acabado visto con textura veteada, realizado con tablones de madera de pino, amortizables en 4 usos, para formación de muro de hormigón armado, de hasta 3 m de altura y superficie plana, para contención de tierras. Incluso, pasamuros para paso de los tensores, elementos de sustentación, fijación y apuntalamiento necesarios para su estabilidad; y líquido desencofrante, para evitar la adherencia del hormigón al encofrado.
Incluye: Limpieza y preparación del plano de apoyo. Colocación de pasamuros para paso de los tensores. Montaje del sistema de encofrado. Colocación de elementos de sustentación, fijación y apuntalamiento. Aplomado y nivelación del encofrado. Humectación del encofrado. Desmontaje del sistema de encofrado. Limpieza y almacenamiento del encofrado.
Criterio de medición de proyecto: Superficie de encofrado en contacto con el hormigón, medida según documentación gráfica de Proyecto, sin deducir huecos menores de 1 m².
Criterio de medición de obra: Se medirá la superficie de encofrado en contacto con el hormigón realmente ejecutada según especificaciones de Proyecto, sin deducir huecos menores de 1 m².

| Código | Ud | Descripción | Rendimiento | Precio | Importe |
|---|---|---|---|---|---|
| mt08ema060a | m² | Tablones de madera de pino, para encofrar muros de hormigón de hasta 3 m de altura. (material) | 0.25 | 30 | 7.500 |
| mt08ema065b | Ud | Estructura soporte de sistema de encofrado vertical, para muro de hormigón a dos caras, de hasta 3 m de altura, formada por tornapuntas de madera para estabilización y aplomado de la superficie encofrante del muro. (material) | 0.1 | 51.74 | 5.174 |
| mt08var050 | kg | Alambre galvanizado para atar, de 1,30 mm de diámetro. (material) | 0.12 | 1.5 | 0.180 |
| mt08var060 | kg | Puntas de acero de 20x100 mm. (material) | 0.04 | 8.75 | 0.350 |
| mt08dba010b | l | Agente desmoldeante biodegradable en fase acuosa, para hormigones con acabado visto. (material) | 0.013 | 4.59 | 0.060 |
| mt08var204 | Ud | Pasamuros de PVC para paso de los tensores del encofrado, de varios diámetros y longitudes. (material) | 0.4 | 1.35 | 0.540 |
| mo044 | h | Oficial 1ª encofrador. (mano de obra) | 0.304 | 23.03 | 7.001 |
| mo091 | h | Ayudante encofrador. (mano de obra) | 0.353 | 21.86 | 7.717 |
| % | % | Costes directos complementarios | 2 % | 28.522 | 0.570 |
|  |  | Costes directos |  |  | 29.092 |

Residuos:
- colocación: mt08ema060a Tablones de madera de pino, para encofrar muros de hormigón de hasta 3 m de altura; factor de residuo 1
- colocación: mt08var050 Alambre galvanizado para atar, de 1,30 mm de diámetro; factor de residuo 0.0038
- colocación: mt08var060 Puntas de acero de 20x100 mm; factor de residuo 0.0045
- colocación: mt08dba010b Agente desmoldeante biodegradable en fase acuosa, para hormigones con acabado visto; factor de residuo 0.07

## Recursos

**mt08ema060a** m² Tablones de madera de pino, para encofrar muros de hormigón de hasta 3 m de altura
Datos técnicos: Coste energético 1640.947 MJ; Emisión de CO2 -22.469 kg; Código LER 17 02 01; Masa del elemento 12.08 kg; Volumen 0.010982 m3

**mt08var050** kg Alambre galvanizado para atar, de 1,30 mm de diámetro
Datos técnicos: Coste energético 25.100 MJ; Emisión de CO2 2.560 kg; Código LER 17 04 05; Masa del elemento 1 kg; Volumen 0.000476 m3

**mt08var060** kg Puntas de acero de 20x100 mm
Datos técnicos: Coste energético 9.830 MJ; Emisión de CO2 0.510 kg; Código LER 17 04 05; Masa del elemento 1 kg; Volumen 0.000476 m3

**mt08dba010b** l Agente desmoldeante biodegradable en fase acuosa, para hormigones con acabado visto
Datos técnicos: Coste energético 85.113 MJ; Emisión de CO2 4.608 kg; Código LER 17 09 04; Masa del elemento 0.96 kg; Volumen 0.00064 m3
Residuos:
- embalaje: re150104 Envases metálicos. (componente de residuo); rendimiento 0.042 kg; Código LER 15 01 04; Masa del elemento 1 kg; Volumen 0.001667 m3
