# Pilar circular de hormigón armado

- Propiedad del archivo: CYPE Ingenieros S.A.
- Formato: FIEBDC-3/2016
- Programa: Generador de precios de la construcción. CYPE Ingenieros, S.A.
- Fecha: 26/05/2024
- Divisa: EUR
- Costes indirectos: 3 %
- IVA: 21 %

## E Estructuras

### EH Hormigón armado

#### EHS Pilares

**EHS011** m³ Pilar circular de hormigón armado.
Pilar de sección circular de hormigón armado, de 80 cm de diámetro medio, realizado con hormigón HA-30/F/20/XC2+XA1 fabricado en central, con cemento SR, y vertido con cubilote, y acero UNE-EN 10080 B 500 S, con una cuantía aproximada de 120 kg/m³; montaje y desmontaje de sistema de encofrado, con acabado tipo industrial para revestir, en planta de hasta 3 m de altura libre, formado por: superficie encofrante de moldes cilíndricos de lámina plastificada reforzada exteriormente con fibra de vidrio, de un solo uso y estructura soporte vertical de puntales metálicos, amortizables en 150 usos. Incluso alambre de atar y separadores.
Criterio de valoración económica: El precio incluye la elaboración de la ferralla (corte, doblado y conformado de elementos) en taller industrial y el montaje en el lugar definitivo de su colocación en obra.
Incluye: Replanteo. Colocación de las armaduras con separadores homologados. Montaje del sistema de encofrado. Vertido y compactación del hormigón. Desmontaje del sistema de encofrado. Curado del hormigón.
Criterio de medición de proyecto: Volumen medido según documentación gráfica de Proyecto.
Criterio de medición de obra: Se medirá el volumen realmente ejecutado según especificaciones de Proyecto.

| Código | Ud | Descripción | Rendimiento | Precio | Importe |
|---|---|---|---|---|---|
| mt07sep010ac | Ud | Separador homologado de plástico, para armaduras de pilares de varios diámetros. (material) | 12 | 0.08 | 0.960 |
| mt07aco010c | kg | Ferralla elaborada en taller industrial con acero en barras corrugadas, UNE-EN 10080 B 500 S, de varios diámetros. (material) | 120 | 1.6 | 192.000 |
| mt08var050 | kg | Alambre galvanizado para atar, de 1,30 mm de diámetro. (material) | 0.6 | 1.5 | 0.900 |
| mt08tub030ad | m² | Molde cilíndrico desechable, de lámina plastificada reforzada exteriormente con fibra de vidrio, para encofrado de pilares de hormigón, de hasta 3 m de altura y 80 cm de diámetro medio, para acabado no visto del hormigón. Incluso accesorios de montaje. (material) | 5 | 39.27 | 196.350 |
| mt50spa081a | Ud | Puntal metálico telescópico, de hasta 3 m de altura. (material) | 0.037 | 19.25 | 0.712 |
| mt10haf010cqns | m³ | Hormigón HA-30/F/20/XC2+XA1, fabricado en central, con cemento SR. (material) | 1.05 | 117.5 | 123.375 |
| mo044 | h | Oficial 1ª encofrador. (mano de obra) | 0.825 | 23.03 | 19.000 |
| mo091 | h | Ayudante encofrador. (mano de obra) | 0.825 | 21.86 | 18.035 |
| mo043 | h | Oficial 1ª ferrallista. (mano de obra) | 0.672 | 23.03 | 15.476 |
| mo090 | h | Ayudante ferrallista. (mano de obra) | 0.672 | 21.86 | 14.690 |
| mo045 | h | Oficial 1ª estructurista, en trabajos de puesta en obra del hormigón. (mano de obra) | 0.36 | 23.03 | 8.291 |
| mo092 | h | Ayudante estructurista, en trabajos de puesta en obra del hormigón. (mano de obra) | 1.45 | 21.86 | 31.697 |
| % | % | Costes directos complementarios | 2 % | 621.486 | 12.430 |
|  |  | Costes directos |  |  | 633.916 |

Residuos:
- colocación: mt07aco010c Ferralla elaborada en taller industrial con acero en barras corrugadas, UNE-EN 10080 B 500 S, de varios diámetros; factor de residuo 0.0075
- colocación: mt08var050 Alambre galvanizado para atar, de 1,30 mm de diámetro; factor de residuo 0.0038
- colocación: mt08tub030ad; factor de residuo 1
- colocación: mt50spa081a Puntal metálico telescópico, de hasta 3 m de altura; factor de residuo 1
- colocación: mt10haf010cqns Hormigón HA-30/F/20/XC2+XA1, fabricado en central, con cemento SR; factor de residuo 0.00105054

## Recursos

**mt07sep010ac** Ud Separador homologado de plástico, para armaduras de pilares de varios diámetros
Datos técnicos: Coste energético 1.105 MJ; Emisión de CO2 0.114 kg
Residuos:
- embalaje: re150101 Envases de papel y cartón. (componente de residuo); rendimiento 0.072 kg; Código LER 15 01 01; Masa del elemento 1 kg; Volumen 0.001333 m3

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt08tub030ad** m² Molde cilíndrico desechable
Datos técnicos: Coste energético 248.788 MJ; Emisión de CO2 12.352 kg; Código LER 17 02 03; Masa del elemento 2.568 kg; Volumen 0.00428 m3

**mt50spa081a** Ud Puntal metálico telescópico, de hasta 3 m de altura
Datos técnicos: Coste energético 97.317 MJ; Emisión de CO2 5.049 kg; Código LER 17 04 05; Masa del elemento 9.9 kg; Volumen 0.004714 m3

**mt10haf010cqns** m³ Hormigón HA-30/F/20/XC2+XA1, fabricado en central, con cemento SR
Datos técnicos: Coste energético 2208.000 MJ; Emisión de CO2 253.000 kg; Código LER 17 01 01; Masa del elemento 2300 kg; Volumen 1.533333 m3
