# Sistema de encofrado desechable para pilar rectangular o cuadrado

- Propiedad del archivo: CYPE Ingenieros S.A.
- Formato: FIEBDC-3/2016
- Programa: Generador de precios de la construcción. CYPE Ingenieros, S.A.
- Fecha: 25/05/2024
- Divisa: EUR
- Costes indirectos: 3 %
- IVA: 21 %

## E Estructuras

### EH Hormigón armado

#### EHS Pilares

**EHS014** Ud Sistema de encofrado desechable para pilar rectangular o cuadrado.
Montaje y desmontaje de sistema de encofrado desechable Reltec Cuadrado "VALERO", para formación de pilar rectangular o cuadrado de hormigón armado, de 30x20 cm, con acabado visto con textura lisa, en planta de hasta 3 m de altura libre, formado por: superficie encofrante de moldes cilíndricos de poliestireno expandido (EPS), recubiertos interiormente con una lámina plastificada y reforzados exteriormente con fibra de vidrio, de un solo uso y estructura soporte vertical de puntales metálicos, amortizables en 150 usos.
Incluye: Replanteo. Montaje del sistema de encofrado. Desmontaje del sistema de encofrado.
Criterio de medición de proyecto: Número de unidades previstas, según documentación gráfica de Proyecto.
Criterio de medición de obra: Se medirá el número de unidades realmente ejecutadas según especificaciones de Proyecto.

| Código | Ud | Descripción | Rendimiento | Precio | Importe |
|---|---|---|---|---|---|
| mt08val010fk1 | m | Molde cilíndrico desechable Reltec Cuadrado "VALERO", de 390 mm de diámetro exterior, de poliestireno expandido (EPS), recubierto interiormente con una lámina plastificada y reforzado exteriormente con fibra de vidrio, para pilares de hormigón armado de sección rectangular o cuadrada, de hasta 3 m de altura y 30x20 cm de sección media, para acabado visto del hormigón. (material) | 3 | 40.93 | 122.790 |
| mt50spa081a | Ud | Puntal metálico telescópico, de hasta 3 m de altura. (material) | 0.027 | 19.25 | 0.520 |
| mo044 | h | Oficial 1ª encofrador. (mano de obra) | 0.495 | 23.03 | 11.400 |
| mo091 | h | Ayudante encofrador. (mano de obra) | 0.495 | 21.86 | 10.821 |
| % | % | Costes directos complementarios | 2 % | 145.531 | 2.911 |
|  |  | Costes directos |  |  | 148.442 |

Residuos:
- colocación: mt08val010fk1; factor de residuo 1
- colocación: mt50spa081a Puntal metálico telescópico, de hasta 3 m de altura; factor de residuo 1

## Recursos

**mt08val010fk1** m Molde cilíndrico desechable Reltec Cuadrado "VALERO"
Datos técnicos: Coste energético 367.383 MJ; Emisión de CO2 14.658 kg; Código LER 17 02 03; Masa del elemento 4.15 kg; Volumen 0.006917 m3

**mt50spa081a** Ud Puntal metálico telescópico, de hasta 3 m de altura
Datos técnicos: Coste energético 97.317 MJ; Emisión de CO2 5.049 kg; Código LER 17 04 05; Masa del elemento 9.9 kg; Volumen 0.004714 m3
