# Pilar rectangular o cuadrado de hormigón visto

- Propiedad del archivo: CYPE Ingenieros S.A.
- Formato: FIEBDC-3/2016
- Programa: Generador de precios de la construcción. CYPE Ingenieros, S.A.
- Fecha: 17/05/2024
- Divisa: EUR
- Costes indirectos: 3 %
- IVA: 21 %

## E Estructuras

### EH Hormigón armado

#### EHS Pilares

**EHS015** m³ Pilar rectangular o cuadrado de hormigón visto.
Pilar de sección rectangular o cuadrada de hormigón visto, de 30x30 cm de sección media, realizado con hormigón HA-25/F/20/X0 fabricado en central, y vertido con cubilote, y acero UNE-EN 10080 B 500 S, con una cuantía aproximada de 120 kg/m³; montaje y desmontaje de sistema de encofrado, con acabado visto con textura lisa, en planta de hasta 3 m de altura libre, formado por: superficie encofrante de tableros contrachapados fenólicos con bastidor metálico, amortizables en 20 usos y estructura soporte vertical de puntales metálicos, amortizables en 150 usos. Incluso alambre de atar, separadores, líquido desencofrante para evitar la adherencia del hormigón al encofrado y agente filmógeno, para el curado de hormigones y morteros.
Criterio de valoración económica: El precio incluye la elaboración de la ferralla (corte, doblado y conformado de elementos) en taller industrial y el montaje en el lugar definitivo de su colocación en obra.
Incluye: Replanteo. Colocación de las armaduras con separadores homologados. Montaje del sistema de encofrado. Vertido y compactación del hormigón. Desmontaje del sistema de encofrado. Curado del hormigón.
Criterio de medición de proyecto: Volumen medido según documentación gráfica de Proyecto.
Criterio de medición de obra: Se medirá el volumen realmente ejecutado según especificaciones de Proyecto.

| Código | Ud | Descripción | Rendimiento | Precio | Importe |
|---|---|---|---|---|---|
| mt07sep010ac | Ud | Separador homologado de plástico, para armaduras de pilares de varios diámetros. (material) | 12 | 0.08 | 0.960 |
| mt07aco010c | kg | Ferralla elaborada en taller industrial con acero en barras corrugadas, UNE-EN 10080 B 500 S, de varios diámetros. (material) | 120 | 1.6 | 192.000 |
| mt08var050 | kg | Alambre galvanizado para atar, de 1,30 mm de diámetro. (material) | 0.6 | 1.5 | 0.900 |
| mt08vis010a | m² | Tablero contrachapado fenólico de madera de pino con bastidor metálico, para encofrado de pilares de hormigón armado con acabado visto, de sección rectangular o cuadrada, de hasta 3 m de altura, incluso accesorios de montaje. (material) | 0.8 | 87 | 69.600 |
| mt50spa081a | Ud | Puntal metálico telescópico, de hasta 3 m de altura. (material) | 0.099 | 19.25 | 1.906 |
| mt08dba010b | l | Agente desmoldeante biodegradable en fase acuosa, para hormigones con acabado visto. (material) | 0.173 | 4.59 | 0.794 |
| mt10haf010atms | m³ | Hormigón HA-25/F/20/X0, fabricado en central. (material) | 1.05 | 91 | 95.550 |
| mt08cur010a | l | Agente filmógeno, para el curado de hormigones y morteros, con acabado visto. (material) | 2 | 3.23 | 6.460 |
| mo044 | h | Oficial 1ª encofrador. (mano de obra) | 4.533 | 23.03 | 104.395 |
| mo091 | h | Ayudante encofrador. (mano de obra) | 4.533 | 21.86 | 99.091 |
| mo043 | h | Oficial 1ª ferrallista. (mano de obra) | 0.672 | 23.03 | 15.476 |
| mo090 | h | Ayudante ferrallista. (mano de obra) | 0.672 | 21.86 | 14.690 |
| mo045 | h | Oficial 1ª estructurista, en trabajos de puesta en obra del hormigón. (mano de obra) | 0.34 | 23.03 | 7.830 |
| mo092 | h | Ayudante estructurista, en trabajos de puesta en obra del hormigón. (mano de obra) | 1.37 | 21.86 | 29.948 |
| % | % | Costes directos complementarios | 2 % | 639.600 | 12.792 |
|  |  | Costes directos |  |  | 652.392 |

Residuos:
- colocación: mt07aco010c Ferralla elaborada en taller industrial con acero en barras corrugadas, UNE-EN 10080 B 500 S, de varios diámetros; factor de residuo 0.0075
- colocación: mt08var050 Alambre galvanizado para atar, de 1,30 mm de diámetro; factor de residuo 0.0038
- colocación: mt08vis010a; factor de residuo 1
- colocación: mt50spa081a Puntal metálico telescópico, de hasta 3 m de altura; factor de residuo 1
- colocación: mt08dba010b Agente desmoldeante biodegradable en fase acuosa, para hormigones con acabado visto; factor de residuo 0.07
- colocación: mt10haf010atms Hormigón HA-25/F/20/X0, fabricado en central; factor de residuo 0.00130689

## Recursos

**mt07sep010ac** Ud Separador homologado de plástico, para armaduras de pilares de varios diámetros
Datos técnicos: Coste energético 1.105 MJ; Emisión de CO2 0.114 kg
Residuos:
- embalaje: re150101 Envases de papel y cartón. (componente de residuo); rendimiento 0.072 kg; Código LER 15 01 01; Masa del elemento 1 kg; Volumen 0.001333 m3

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt08vis010a** m² Tablero contrachapado fenólico de madera de pino con bastidor metálico
Datos técnicos: Coste energético 351.626 MJ; Emisión de CO2 0.605 kg; Código LER 17 02 01; Masa del elemento 12.1 kg; Volumen 0.011 m3

**mt50spa081a** Ud Puntal metálico telescópico, de hasta 3 m de altura
Datos técnicos: Coste energético 97.317 MJ; Emisión de CO2 5.049 kg; Código LER 17 04 05; Masa del elemento 9.9 kg; Volumen 0.004714 m3

**mt08dba010b** l Agente desmoldeante biodegradable en fase acuosa, para hormigones con acabado visto
Datos técnicos: Coste energético 85.113 MJ; Emisión de CO2 4.608 kg; Código LER 17 09 04; Masa del elemento 0.96 kg; Volumen 0.00064 m3
Residuos:
- embalaje: re150104 Envases metálicos. (componente de residuo); rendimiento 0.042 kg; Código LER 15 01 04; Masa del elemento 1 kg; Volumen 0.001667 m3

**mt10haf010atms** m³ Hormigón HA-25/F/20/X0, fabricado en central
Datos técnicos: Coste energético 1840.000 MJ; Emisión de CO2 230.000 kg; Código LER 17 01 01; Masa del elemento 2300 kg; Volumen 1.533333 m3
