# Sistema de encofrado para pilar circular de hormigón visto

- Propiedad del archivo: CYPE Ingenieros S.A.
- Formato: FIEBDC-3/2016
- Programa: Generador de precios de la construcción. CYPE Ingenieros, S.A.
- Fecha: 17/06/2024
- Divisa: EUR
- Costes indirectos: 3 %
- IVA: 21 %

## E Estructuras

### EH Hormigón armado

#### EHS Pilares

**EHS018** m² Sistema de encofrado para pilar circular de hormigón visto.
Montaje y desmontaje de sistema de encofrado desechable Tubotec Liso "VALERO", para formación de pilar circular de hormigón armado de 20 cm de diámetro medio, con acabado visto con textura lisa en planta de hasta 3 m de altura libre, formado por: superficie encofrante de moldes cilíndricos de bandas de papel kraft, aluminio y polietileno, de un solo uso y estructura soporte vertical de puntales metálicos, amortizables en 150 usos.
Incluye: Replanteo. Montaje del sistema de encofrado. Desmontaje del sistema de encofrado.
Criterio de medición de proyecto: Superficie de encofrado en contacto con el hormigón, medida según documentación gráfica de Proyecto.
Criterio de medición de obra: Se medirá la superficie de encofrado en contacto con el hormigón realmente ejecutada según especificaciones de Proyecto.

| Código | Ud | Descripción | Rendimiento | Precio | Importe |
|---|---|---|---|---|---|
| mt08tub020yb | m² | Molde cilíndrico desechable Tubotec Liso "VALERO", de bandas de papel kraft, aluminio y polietileno en espiral, para encofrado de pilares de hormigón, de hasta 3 m de altura y 20 cm de diámetro medio, para acabado visto del hormigón. Incluso accesorios de montaje. (material) | 1 | 18.53 | 18.530 |
| mt50spa081a | Ud | Puntal metálico telescópico, de hasta 3 m de altura. (material) | 0.007 | 19.25 | 0.135 |
| mo044 | h | Oficial 1ª encofrador. (mano de obra) | 0.165 | 23.03 | 3.800 |
| mo091 | h | Ayudante encofrador. (mano de obra) | 0.165 | 21.86 | 3.607 |
| % | % | Costes directos complementarios | 2 % | 26.072 | 0.521 |
|  |  | Costes directos |  |  | 26.593 |

Residuos:
- colocación: mt08tub020yb; factor de residuo 1
- colocación: mt50spa081a Puntal metálico telescópico, de hasta 3 m de altura; factor de residuo 1

## Recursos

**mt08tub020yb** m² Molde cilíndrico desechable Tubotec Liso "VALERO"
Datos técnicos: Coste energético 1.228 MJ; Emisión de CO2 1.933 kg; Código LER 20 01 01; Masa del elemento 2.274 kg; Volumen 0.003032 m3

**mt50spa081a** Ud Puntal metálico telescópico, de hasta 3 m de altura
Datos técnicos: Coste energético 97.317 MJ; Emisión de CO2 5.049 kg; Código LER 17 04 05; Masa del elemento 9.9 kg; Volumen 0.004714 m3
