# Sistema de encofrado desechable para pilar decorativo de hormigón visto

- Propiedad del archivo: CYPE Ingenieros S.A.
- Formato: FIEBDC-3/2016
- Programa: Generador de precios de la construcción. CYPE Ingenieros, S.A.
- Fecha: 19/05/2024
- Divisa: EUR
- Costes indirectos: 3 %
- IVA: 21 %

## E Estructuras

### EH Hormigón armado

#### EHS Pilares

**EHS019** Ud Sistema de encofrado desechable para pilar decorativo de hormigón visto.
Montaje y desmontaje de sistema de encofrado desechable Reltec Columnas CR-04 "VALERO", para formación de pilar decorativo rectangular o cuadrado, de hormigón armado, de 30x30 cm, con acabado visto con textura lisa, en planta de hasta 3 m de altura libre, formado por: superficie encofrante de moldes cilíndricos de poliestireno expandido (EPS), reforzados exteriormente con fibra de vidrio, de un solo uso y estructura soporte vertical de puntales metálicos, amortizables en 150 usos.
Incluye: Replanteo. Montaje del sistema de encofrado. Desmontaje del sistema de encofrado.
Criterio de medición de proyecto: Número de unidades previstas, según documentación gráfica de Proyecto.
Criterio de medición de obra: Se medirá el número de unidades realmente ejecutadas según especificaciones de Proyecto.

| Código | Ud | Descripción | Rendimiento | Precio | Importe |
|---|---|---|---|---|---|
| mt08val020h | Ud | Molde cilíndrico desechable Reltec Columnas CR-04 "VALERO", de 396 mm de diámetro exterior, de poliestireno expandido (EPS), reforzado exteriormente con fibra de vidrio, para pilares decorativos de hormigón armado, de hasta 4 m de altura y 30x30 cm de sección media, para acabado visto del hormigón. (material) | 1 | 176.52 | 176.520 |
| mt50spa081a | Ud | Puntal metálico telescópico, de hasta 3 m de altura. (material) | 0.027 | 19.25 | 0.520 |
| mo044 | h | Oficial 1ª encofrador. (mano de obra) | 0.594 | 23.03 | 13.680 |
| mo091 | h | Ayudante encofrador. (mano de obra) | 0.594 | 21.86 | 12.985 |
| % | % | Costes directos complementarios | 2 % | 203.705 | 4.074 |
|  |  | Costes directos |  |  | 207.779 |

Residuos:
- colocación: mt08val020h; factor de residuo 1
- colocación: mt50spa081a Puntal metálico telescópico, de hasta 3 m de altura; factor de residuo 1

## Recursos

**mt08val020h** Ud Molde cilíndrico desechable Reltec Columnas CR-04 "VALERO"
Datos técnicos: Coste energético 1650.125 MJ; Emisión de CO2 65.836 kg; Código LER 17 02 03; Masa del elemento 18.64 kg; Volumen 0.031067 m3

**mt50spa081a** Ud Puntal metálico telescópico, de hasta 3 m de altura
Datos técnicos: Coste energético 97.317 MJ; Emisión de CO2 5.049 kg; Código LER 17 04 05; Masa del elemento 9.9 kg; Volumen 0.004714 m3
