# Forjado unidireccional con vigueta vista

- Propiedad del archivo: CYPE Ingenieros S.A.
- Formato: FIEBDC-3/2016
- Programa: Generador de precios de la construcción. CYPE Ingenieros, S.A.
- Fecha: 17/05/2024
- Divisa: EUR
- Costes indirectos: 3 %
- IVA: 21 %

## E Estructuras

### EH Hormigón armado

#### EHU Forjados unidireccionales

**EHU026** m² Forjado unidireccional con vigueta vista.
Forjado unidireccional de hormigón armado, con vigueta vista, horizontal, con altura libre de planta de hasta 3 m, canto 28 cm, realizado con hormigón HA-35/F/20/XS3 fabricado en central, con cemento MR, y vertido con cubilote con un volumen total de hormigón de 0,064 m³/m², y acero UNE-EN 10080 B 500 S en zona de refuerzo de negativos y conectores de viguetas y zunchos, con una cuantía total de 2 kg/m²; montaje y desmontaje de sistema de encofrado parcial, con acabado tipo industrial para revestir, formado por: superficie encofrante de tableros de madera tratada, reforzados con varillas y perfiles, y tablones de madera, amortizables en 25 usos, estructura soporte horizontal de sopandas metálicas y accesorios de montaje, amortizables en 150 usos y estructura soporte vertical de puntales metálicos, amortizables en 150 usos; vigueta de hormigón visto, imitación madera, 8x20 cm; bovedilla mallorquina plana de material cerámico, con el canto liso, 60x23x3,5 cm; capa de compresión de 4 cm de espesor, con armadura de reparto formada por malla electrosoldada ME 20x20 Ø 5-5 B 500 T 6x2,20 UNE-EN 10080. Incluso agente filmógeno, para el curado de hormigones y morteros.
Criterio de valoración económica: El precio incluye la elaboración de la ferralla (corte, doblado y conformado de elementos) en taller industrial y el montaje en el lugar definitivo de su colocación en obra, pero no incluye los pilares ni las vigas.
Incluye: Replanteo del sistema de encofrado. Montaje del sistema de encofrado. Replanteo de la geometría de la planta sobre el encofrado. Colocación de viguetas y bovedillas. Colocación de las armaduras. Vertido y compactación del hormigón. Regleado y nivelación de la capa de compresión. Curado del hormigón. Desmontaje del sistema de encofrado.
Criterio de medición de proyecto: Superficie medida en verdadera magnitud desde las caras exteriores de los zunchos no estructurales, según documentación gráfica de Proyecto, deduciendo los huecos de superficie mayor de 6 m².
Criterio de medición de obra: Se medirá, en verdadera magnitud, desde las caras exteriores de los zunchos no estructurales, la superficie realmente ejecutada según especificaciones de Proyecto, deduciendo los huecos de superficie mayor de 6 m². Se consideran incluidos todos los elementos integrantes de la estructura señalados en los planos y detalles del Proyecto.

| Código | Ud | Descripción | Rendimiento | Precio | Importe |
|---|---|---|---|---|---|
| mt08eft030a | m² | Tablero de madera tratada, de 22 mm de espesor, reforzado con varillas y perfiles. (material) | 0.022 | 45.5 | 1.001 |
| mt50spa052b | m | Tablón de madera de pino, de 20x7,2 cm. (material) | 0.044 | 6.32 | 0.278 |
| mt08eva030 | m² | Estructura soporte para encofrado recuperable, compuesta de: sopandas metálicas y accesorios de montaje. (material) | 0.004 | 102 | 0.408 |
| mt50spa081a | Ud | Puntal metálico telescópico, de hasta 3 m de altura. (material) | 0.027 | 19.25 | 0.520 |
| mt08cim030b | m³ | Madera de pino. (material) | 0.002 | 355.5 | 0.711 |
| mt08var060 | kg | Puntas de acero de 20x100 mm. (material) | 0.02 | 8.75 | 0.175 |
| mt08dba010d | l | Agente desmoldeante, a base de aceites especiales, emulsionable en agua, para encofrados metálicos, fenólicos o de madera. (material) | 0.015 | 1.8 | 0.027 |
| mt07bce030c | Ud | Bovedilla mallorquina plana de material cerámico, con el canto liso, 60x23x3,5 cm. (material) | 7.246 | 2.96 | 21.448 |
| mt07vse020m | m | Vigueta de hormigón visto, imitación madera, Lmedia = <4 m, 8x20 cm. (material) | 0.167 | 27.14 | 4.532 |
| mt07vse020n | m | Vigueta de hormigón visto, imitación madera, Lmedia = 4/5 m, 8x20 cm. (material) | 0.917 | 28.2 | 25.859 |
| mt07vse020o | m | Vigueta de hormigón visto, imitación madera, Lmedia = 5/6 m, 8x20 cm. (material) | 0.5 | 29.3 | 14.650 |
| mt07aco010c | kg | Ferralla elaborada en taller industrial con acero en barras corrugadas, UNE-EN 10080 B 500 S, de varios diámetros. (material) | 2 | 1.6 | 3.200 |
| mt08var050 | kg | Alambre galvanizado para atar, de 1,30 mm de diámetro. (material) | 0.02 | 1.5 | 0.030 |
| mt07ame010d | m² | Malla electrosoldada ME 20x20 Ø 5-5 B 500 T 6x2,20 UNE-EN 10080. (material) | 1.1 | 2.52 | 2.772 |
| mt10haf010ktos | m³ | Hormigón HA-35/F/20/XS3, fabricado en central, con cemento MR. (material) | 0.067 | 120.92 | 8.102 |
| mt08cur020a | l | Agente filmógeno, para el curado de hormigones y morteros. (material) | 0.15 | 1.56 | 0.234 |
| mo044 | h | Oficial 1ª encofrador. (mano de obra) | 0.475 | 23.03 | 10.939 |
| mo091 | h | Ayudante encofrador. (mano de obra) | 0.475 | 21.86 | 10.384 |
| mo043 | h | Oficial 1ª ferrallista. (mano de obra) | 0.02 | 23.03 | 0.461 |
| mo090 | h | Ayudante ferrallista. (mano de obra) | 0.02 | 21.86 | 0.437 |
| mo045 | h | Oficial 1ª estructurista, en trabajos de puesta en obra del hormigón. (mano de obra) | 0.02 | 23.03 | 0.461 |
| mo092 | h | Ayudante estructurista, en trabajos de puesta en obra del hormigón. (mano de obra) | 0.08 | 21.86 | 1.749 |
| % | % | Costes directos complementarios | 2 % | 108.378 | 2.168 |
|  |  | Costes directos |  |  | 110.546 |

Residuos:
- colocación: mt08eft030a Tablero de madera tratada, de 22 mm de espesor, reforzado con varillas y perfiles; factor de residuo 1
- colocación: mt50spa052b Tablón de madera de pino, de 20x7,2 cm; factor de residuo 1
- colocación: mt50spa081a Puntal metálico telescópico, de hasta 3 m de altura; factor de residuo 1
- colocación: mt08cim030b Madera de pino; factor de residuo 1
- colocación: mt08var060 Puntas de acero de 20x100 mm; factor de residuo 0.0045
- colocación: mt08dba010d; factor de residuo 0.07
- colocación: mt07bce030c Bovedilla mallorquina plana de material cerámico, con el canto liso, 60x23x3,5 cm; factor de residuo 0.0245
- colocación: mt07vse020m Vigueta de hormigón visto, imitación madera, Lmedia = <4 m, 8x20 cm; factor de residuo 0.0157243
- colocación: mt07vse020n Vigueta de hormigón visto, imitación madera, Lmedia = 4/5 m, 8x20 cm; factor de residuo 0.0144432
- colocación: mt07vse020o Vigueta de hormigón visto, imitación madera, Lmedia = 5/6 m, 8x20 cm; factor de residuo 0.0131137
- colocación: mt07aco010c Ferralla elaborada en taller industrial con acero en barras corrugadas, UNE-EN 10080 B 500 S, de varios diámetros; factor de residuo 0.0075
- colocación: mt08var050 Alambre galvanizado para atar, de 1,30 mm de diámetro; factor de residuo 0.0038
- colocación: mt07ame010d Malla electrosoldada ME 20x20 Ø 5-5 B 500 T 6x2,20 UNE-EN 10080; factor de residuo 0.0217299
- colocación: mt10haf010ktos Hormigón HA-35/F/20/XS3, fabricado en central, con cemento MR; factor de residuo 0.00101746

## Recursos

**mt08eft030a** m² Tablero de madera tratada, de 22 mm de espesor, reforzado con varillas y perfiles
Datos técnicos: Coste energético 1657.248 MJ; Emisión de CO2 -22.692 kg; Código LER 17 02 01; Masa del elemento 12.2 kg; Volumen 0.011091 m3

**mt50spa052b** m Tablón de madera de pino, de 20x7,2 cm
Datos técnicos: Coste energético 1124.755 MJ; Emisión de CO2 -15.401 kg; Código LER 17 02 01; Masa del elemento 8.28 kg; Volumen 0.007527 m3

**mt50spa081a** Ud Puntal metálico telescópico, de hasta 3 m de altura
Datos técnicos: Coste energético 97.317 MJ; Emisión de CO2 5.049 kg; Código LER 17 04 05; Masa del elemento 9.9 kg; Volumen 0.004714 m3

**mt08cim030b** m³ Madera de pino
Datos técnicos: Coste energético 7471.200 MJ; Emisión de CO2 -102.300 kg; Código LER 17 02 01; Masa del elemento 55 kg; Volumen 0.05 m3

**mt08var060** kg Puntas de acero de 20x100 mm
Datos técnicos: Coste energético 9.830 MJ; Emisión de CO2 0.510 kg; Código LER 17 04 05; Masa del elemento 1 kg; Volumen 0.000476 m3

**mt08dba010d** l Agente desmoldeante
Datos técnicos: Coste energético 82.642 MJ; Emisión de CO2 4.474 kg; Código LER 17 09 04; Masa del elemento 0.932 kg; Volumen 0.000621 m3
Residuos:
- embalaje: re150104 Envases metálicos. (componente de residuo); rendimiento 0.042 kg; Código LER 15 01 04; Masa del elemento 1 kg; Volumen 0.001667 m3

**mt07bce030c** Ud Bovedilla mallorquina plana de material cerámico, con el canto liso, 60x23x3,5 cm
Datos técnicos: Coste energético 14.754 MJ; Emisión de CO2 0.950 kg; Código LER 17 01 03; Masa del elemento 4 kg; Volumen 0.0032 m3
Residuos:
- embalaje: re170201 Madera. (componente de residuo); rendimiento 0.021 kg; Código LER 17 02 01; Masa del elemento 1 kg; Volumen 0.000909 m3
- embalaje: re170203 Plástico. (componente de residuo); rendimiento 0.006 kg; Código LER 17 02 03; Masa del elemento 1 kg; Volumen 0.001667 m3

**mt07vse020m** m Vigueta de hormigón visto, imitación madera, Lmedia = <4 m, 8x20 cm
Datos técnicos: Coste energético 57.870 MJ; Emisión de CO2 6.296 kg; Código LER 17 01 01; Masa del elemento 40 kg; Volumen 0.026667 m3
Residuos:
- embalaje: re170201 Madera; rendimiento 0.018 kg
- embalaje: re170203 Plástico; rendimiento 0.068 kg

**mt07vse020n** m Vigueta de hormigón visto, imitación madera, Lmedia = 4/5 m, 8x20 cm
Datos técnicos: Coste energético 58.054 MJ; Emisión de CO2 6.300 kg; Código LER 17 01 01; Masa del elemento 40 kg; Volumen 0.026667 m3
Residuos:
- embalaje: re170201 Madera; rendimiento 0.018 kg
- embalaje: re170203 Plástico; rendimiento 0.07 kg

**mt07vse020o** m Vigueta de hormigón visto, imitación madera, Lmedia = 5/6 m, 8x20 cm
Datos técnicos: Coste energético 58.244 MJ; Emisión de CO2 6.305 kg; Código LER 17 01 01; Masa del elemento 40 kg; Volumen 0.026667 m3
Residuos:
- embalaje: re170201 Madera; rendimiento 0.019 kg
- embalaje: re170203 Plástico; rendimiento 0.071 kg

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt07ame010d** m² Malla electrosoldada ME 20x20 Ø 5-5 B 500 T 6x2,20 UNE-EN 10080
Datos técnicos: Coste energético 14.450 MJ; Emisión de CO2 0.750 kg; Código LER 17 04 05; Masa del elemento 1.47 kg; Volumen 0.0007 m3

**mt10haf010ktos** m³ Hormigón HA-35/F/20/XS3, fabricado en central, con cemento MR
Datos técnicos: Coste energético 2208.000 MJ; Emisión de CO2 253.000 kg; Código LER 17 01 01; Masa del elemento 2300 kg; Volumen 1.533333 m3
