# Viga de hormigón armado

- Propiedad del archivo: CYPE Ingenieros S.A.
- Formato: FIEBDC-3/2016
- Programa: Generador de precios de la construcción. CYPE Ingenieros, S.A.
- Fecha: 17/05/2024
- Divisa: EUR
- Costes indirectos: 3 %
- IVA: 21 %

## E Estructuras

### EH Hormigón armado

#### EHV Vigas

**EHV010** m³ Viga de hormigón armado.
Viga descolgada, recta, de hormigón armado, de 40x60 cm, realizada con hormigón HA-30/F/20/XC2+XM1 fabricado en central, y vertido con cubilote, y acero UNE-EN 10080 B 500 S, con una cuantía aproximada de 150 kg/m³; montaje y desmontaje del sistema de encofrado, con acabado tipo industrial para revestir, en planta de hasta 3 m de altura libre, formado por: superficie encofrante de tableros de madera tratada, reforzados con varillas y perfiles, amortizables en 25 usos; estructura soporte horizontal de sopandas metálicas y accesorios de montaje, amortizables en 150 usos y estructura soporte vertical de puntales metálicos, amortizables en 150 usos. Incluso alambre de atar, separadores y líquido desencofrante, para evitar la adherencia del hormigón al encofrado.
Criterio de valoración económica: El precio incluye la elaboración de la ferralla (corte, doblado y conformado de elementos) en taller industrial y el montaje en el lugar definitivo de su colocación en obra.
Incluye: Replanteo. Montaje del sistema de encofrado. Colocación de las armaduras con separadores homologados. Vertido y compactación del hormigón. Curado del hormigón. Desmontaje del sistema de encofrado.
Criterio de medición de proyecto: Volumen medido según documentación gráfica de Proyecto.
Criterio de medición de obra: Se medirá el volumen realmente ejecutado según especificaciones de Proyecto.

| Código | Ud | Descripción | Rendimiento | Precio | Importe |
|---|---|---|---|---|---|
| mt08eft030a | m² | Tablero de madera tratada, de 22 mm de espesor, reforzado con varillas y perfiles. (material) | 0.192 | 45.5 | 8.736 |
| mt08eva030 | m² | Estructura soporte para encofrado recuperable, compuesta de: sopandas metálicas y accesorios de montaje. (material) | 0.032 | 102 | 3.264 |
| mt50spa081a | Ud | Puntal metálico telescópico, de hasta 3 m de altura. (material) | 0.111 | 19.25 | 2.137 |
| mt08cim030b | m³ | Madera de pino. (material) | 0.013 | 355.5 | 4.622 |
| mt08var060 | kg | Puntas de acero de 20x100 mm. (material) | 0.167 | 8.75 | 1.461 |
| mt08dba010d | l | Agente desmoldeante, a base de aceites especiales, emulsionable en agua, para encofrados metálicos, fenólicos o de madera. (material) | 0.125 | 1.8 | 0.225 |
| mt07aco020c | Ud | Separador homologado para vigas. (material) | 4 | 0.09 | 0.360 |
| mt07aco010c | kg | Ferralla elaborada en taller industrial con acero en barras corrugadas, UNE-EN 10080 B 500 S, de varios diámetros. (material) | 150 | 1.6 | 240.000 |
| mt08var050 | kg | Alambre galvanizado para atar, de 1,30 mm de diámetro. (material) | 1.35 | 1.5 | 2.025 |
| mt10haf010ctbs | m³ | Hormigón HA-30/F/20/XC2+XM1, fabricado en central. (material) | 1.05 | 103.8 | 108.990 |
| mo044 | h | Oficial 1ª encofrador. (mano de obra) | 2.083 | 23.03 | 47.971 |
| mo091 | h | Ayudante encofrador. (mano de obra) | 2.083 | 21.86 | 45.534 |
| mo043 | h | Oficial 1ª ferrallista. (mano de obra) | 1.2 | 23.03 | 27.636 |
| mo090 | h | Ayudante ferrallista. (mano de obra) | 1.2 | 21.86 | 26.232 |
| mo045 | h | Oficial 1ª estructurista, en trabajos de puesta en obra del hormigón. (mano de obra) | 0.34 | 23.03 | 7.830 |
| mo092 | h | Ayudante estructurista, en trabajos de puesta en obra del hormigón. (mano de obra) | 1.37 | 21.86 | 29.948 |
| % | % | Costes directos complementarios | 2 % | 556.971 | 11.139 |
|  |  | Costes directos |  |  | 568.110 |

Residuos:
- colocación: mt08eft030a Tablero de madera tratada, de 22 mm de espesor, reforzado con varillas y perfiles; factor de residuo 1
- colocación: mt50spa081a Puntal metálico telescópico, de hasta 3 m de altura; factor de residuo 1
- colocación: mt08cim030b Madera de pino; factor de residuo 1
- colocación: mt08var060 Puntas de acero de 20x100 mm; factor de residuo 0.0045
- colocación: mt08dba010d; factor de residuo 0.07
- colocación: mt07aco010c Ferralla elaborada en taller industrial con acero en barras corrugadas, UNE-EN 10080 B 500 S, de varios diámetros; factor de residuo 0.0075
- colocación: mt08var050 Alambre galvanizado para atar, de 1,30 mm de diámetro; factor de residuo 0.0038
- colocación: mt10haf010ctbs Hormigón HA-30/F/20/XC2+XM1, fabricado en central; factor de residuo 0.00118307

## Recursos

**mt08eft030a** m² Tablero de madera tratada, de 22 mm de espesor, reforzado con varillas y perfiles
Datos técnicos: Coste energético 1657.248 MJ; Emisión de CO2 -22.692 kg; Código LER 17 02 01; Masa del elemento 12.2 kg; Volumen 0.011091 m3

**mt50spa081a** Ud Puntal metálico telescópico, de hasta 3 m de altura
Datos técnicos: Coste energético 97.317 MJ; Emisión de CO2 5.049 kg; Código LER 17 04 05; Masa del elemento 9.9 kg; Volumen 0.004714 m3

**mt08cim030b** m³ Madera de pino
Datos técnicos: Coste energético 7471.200 MJ; Emisión de CO2 -102.300 kg; Código LER 17 02 01; Masa del elemento 55 kg; Volumen 0.05 m3

**mt08var060** kg Puntas de acero de 20x100 mm
Datos técnicos: Coste energético 9.830 MJ; Emisión de CO2 0.510 kg; Código LER 17 04 05; Masa del elemento 1 kg; Volumen 0.000476 m3

**mt08dba010d** l Agente desmoldeante
Datos técnicos: Coste energético 82.642 MJ; Emisión de CO2 4.474 kg; Código LER 17 09 04; Masa del elemento 0.932 kg; Volumen 0.000621 m3
Residuos:
- embalaje: re150104 Envases metálicos. (componente de residuo); rendimiento 0.042 kg; Código LER 15 01 04; Masa del elemento 1 kg; Volumen 0.001667 m3

**mt07aco020c** Ud Separador homologado para vigas
Datos técnicos: Coste energético 1.105 MJ; Emisión de CO2 0.114 kg
Residuos:
- embalaje: re150101 Envases de papel y cartón. (componente de residuo); rendimiento 0.072 kg; Código LER 15 01 01; Masa del elemento 1 kg; Volumen 0.001333 m3

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt10haf010ctbs** m³ Hormigón HA-30/F/20/XC2+XM1, fabricado en central
Datos técnicos: Coste energético 2208.000 MJ; Emisión de CO2 253.000 kg; Código LER 17 01 01; Masa del elemento 2300 kg; Volumen 1.533333 m3
