# Anclaje químico estructural sobre hormigón, mediante cartucho de inyección de resina, sistema SAFEset "HILTI"

- Propiedad del archivo: CYPE Ingenieros S.A.
- Formato: FIEBDC-3/2016
- Programa: Generador de precios de la construcción. CYPE Ingenieros, S.A.
- Fecha: 07/06/2024
- Divisa: EUR
- Costes indirectos: 3 %
- IVA: 21 %

## E Estructuras

### EH Hormigón armado

#### EHW Anclajes estructurales

**EHW001** Ud Anclaje químico estructural sobre hormigón, mediante cartucho de inyección de resina, sistema SAFEset "HILTI".
Anclaje químico estructural realizado en elemento de hormigón de 80 mm de espesor mínimo, sistema SAFEset "HILTI", formado por una perforación de 12 mm de diámetro y 200 mm de profundidad, realizada mediante taladro con martillo percutor y broca hueca, modelo TE-CD 12/33, conectada a un aspirador, modelo VC-20-U-Y 230V, relleno de las dos terceras partes de la perforación con resinas de metacrilato de uretano, modelo HIT-HY 200-A 330/2, aplicada mediante inyección y posterior inserción, mediante un leve movimiento de rotación, de elemento de fijación compuesto por varilla roscada de acero inoxidable, modelo HIT-V-R M10x115, de 10 mm de diámetro y 115 mm de longitud, tuerca y arandela.
Incluye: Replanteo de la posición del anclaje. Ejecución de la perforación. Limpieza del polvo resultante. Preparación del cartucho. Inyección de la resina. Inserción del elemento de fijación. Aplicación del par de apriete con llave dinamométrica. Limpieza de los restos sobrantes.
Criterio de medición de proyecto: Número de unidades previstas, según documentación gráfica de Proyecto.
Criterio de medición de obra: Se medirá el número de unidades realmente ejecutadas según especificaciones de Proyecto.

| Código | Ud | Descripción | Rendimiento | Precio | Importe |
|---|---|---|---|---|---|
| mt26phi010c | Ud | Cartucho bicomponente a base de resinas de metacrilato de uretano, modelo HIT-HY 200-A 330/2 "HILTI", de 0,33 litros, con dos mezcladores y una extensión de mezclador. (material) | 0.046 | 65.6 | 3.018 |
| mt26phi320a | Ud | Elemento de fijación compuesto por varilla roscada de acero inoxidable, según UNE-EN ISO 898-1, modelo HIT-V-R M10x115 "HILTI", de 10 mm de diámetro y 115 mm de longitud, tuerca y arandela, para fijaciones sobre estructuras de hormigón. (material) | 1 | 3.96 | 3.960 |
| mt26phi100a | Ud | Broca hueca, modelo TE-CD 12/33 "HILTI", de 12 mm de diámetro y 200 mm de longitud, con toma de conexión a aspirador. (material) | 0.003 | 110 | 0.330 |
| mq06eim070 | Ud | Aplicador manual para cartuchos de inyección de resinas, modelo HDM 500 "HILTI". (maquinaria) | 0.003 | 71.32 | 0.214 |
| mo020 | h | Oficial 1ª construcción. (mano de obra) | 0.086 | 22.13 | 1.903 |
| mo112 | h | Peón especializado construcción. (mano de obra) | 0.086 | 21.12 | 1.816 |
| % | % | Costes directos complementarios | 2 % | 11.241 | 0.225 |
|  |  | Costes directos |  |  | 11.466 |

Residuos:
- colocación: mt26phi010c; factor de residuo 0.03
- colocación: mt26phi320a; factor de residuo 0.017507

## Recursos

**mt26phi010c** Ud Cartucho bicomponente a base de resinas de metacrilato de uretano
Datos técnicos: Coste energético 62.611 MJ; Emisión de CO2 2.602 kg; Código LER 17 09 04; Masa del elemento 0.5 kg; Volumen 0.000333 m3
Residuos:
- embalaje: re170203 Plástico. (componente de residuo); rendimiento 0.2 kg; Código LER 17 02 03; Masa del elemento 1 kg; Volumen 0.001667 m3

**mt26phi320a** Ud Elemento de fijación compuesto por varilla roscada de acero inoxidable
Datos técnicos: Coste energético 5.803 MJ; Emisión de CO2 0.617 kg; Código LER 17 04 05; Masa del elemento 0.071 kg; Volumen 0.000034 m3
Residuos:
- embalaje: re170203 Plástico; rendimiento 0.025 kg
