# Anclaje químico estructural sobre hormigón, mediante cápsula química

- Propiedad del archivo: CYPE Ingenieros S.A.
- Formato: FIEBDC-3/2016
- Programa: Generador de precios de la construcción. CYPE Ingenieros, S.A.
- Fecha: 11/06/2024
- Divisa: EUR
- Costes indirectos: 3 %
- IVA: 21 %

## E Estructuras

### EH Hormigón armado

#### EHW Anclajes estructurales

**EHW013** Ud Anclaje químico estructural sobre hormigón, mediante cápsula química.
Anclaje químico estructural realizado en elemento de hormigón de 270 mm de espesor mínimo, formado por una perforación de 28 mm de diámetro y 210 mm de profundidad, realizada mediante taladro con martillo percutor y broca, inserción en la perforación de cápsula de resinas de metacrilato de uretano, M24x210, de 24 mm de diámetro y 210 mm de longitud y posterior introducción, mediante atornillador, de elemento de fijación compuesto por varilla roscada con extremo inferior biselado a 45°, de acero galvanizado calidad 5.8, según UNE-EN ISO 898-1, de 24 mm de diámetro y 300 mm de longitud, tuerca y arandela.
Incluye: Replanteo de la posición del anclaje. Ejecución de la perforación. Limpieza del polvo resultante. Inserción de la cápsula química. Introducción del elemento de fijación. Aplicación del par de apriete con llave dinamométrica. Limpieza de los restos sobrantes.
Criterio de medición de proyecto: Número de unidades previstas, según documentación gráfica de Proyecto.
Criterio de medición de obra: Se medirá el número de unidades realmente ejecutadas según especificaciones de Proyecto.

| Código | Ud | Descripción | Rendimiento | Precio | Importe |
|---|---|---|---|---|---|
| mt26phi200f | Ud | Cápsula de resinas de metacrilato de uretano, M24x210, de 24 mm de diámetro y 210 mm de longitud, para la ejecución de anclajes químicos estructurales. (material) | 1 | 16.88 | 16.880 |
| mt26phi500gr | Ud | Elemento de fijación compuesto por varilla roscada con extremo inferior biselado a 45°, de acero galvanizado calidad 5.8, según UNE-EN ISO 898-1, de 24 mm de diámetro y 300 mm de longitud, tuerca y arandela, para fijaciones sobre estructuras de hormigón. (material) | 1 | 15.23 | 15.230 |
| mo020 | h | Oficial 1ª construcción. (mano de obra) | 0.12 | 22.13 | 2.656 |
| mo112 | h | Peón especializado construcción. (mano de obra) | 0.12 | 21.12 | 2.534 |
| % | % | Costes directos complementarios | 2 % | 37.300 | 0.746 |
|  |  | Costes directos |  |  | 38.046 |

Residuos:
- colocación: mt26phi500gr; factor de residuo 0.00530028

## Recursos

**mt26phi500gr** Ud Elemento de fijación compuesto por varilla roscada con extremo inferior biselado a 45°
Datos técnicos: Coste energético 30.456 MJ; Emisión de CO2 2.903 kg; Código LER 17 04 05; Masa del elemento 1.059 kg; Volumen 0.000504 m3
Residuos:
- embalaje: re170203 Plástico. (componente de residuo); rendimiento 0.04 kg; Código LER 17 02 03; Masa del elemento 1 kg; Volumen 0.001667 m3
