# Forjado de viguetas de madera y entrevigado de revoltón cerámico

- Propiedad del archivo: CYPE Ingenieros S.A.
- Formato: FIEBDC-3/2016
- Programa: Generador de precios de la construcción. CYPE Ingenieros, S.A.
- Fecha: 26/05/2024
- Divisa: EUR
- Costes indirectos: 3 %
- IVA: 21 %

## E Estructuras

### EM Madera

#### EMF Forjados

**EMF030** m² Forjado de viguetas de madera y entrevigado de revoltón cerámico.
Forjado tradicional con un intereje de 50 cm, compuesto por viguetas de madera aserrada de pino silvestre (Pinus sylvestris) procedente de España con certificado PEFC, de 70x70 mm de sección, con acanaladuras en los cantos, clase resistente C18 según UNE-EN 338 y UNE-EN 1912, calidad estructural ME-2 según UNE 56544; para clase de uso 1 según UNE-EN 335, con protección frente a agentes bióticos que se corresponde con la clase de penetración NP1 según UNE-EN 351-1, con acabado cepillado colocadas mediante apoyo sobre elemento estructural; entrevigado de revoltón de una rosca de ladrillo cerámico cara vista macizo de elaboración manual (tejar), color claro, 24x11,5x3,5 cm, con juntas de 10 mm de espesor, recibido con mortero de cemento industrial, color gris, M-7,5, suministrado a granel; acero UNE-EN 10080 B 500 S, cuantía 1,1 kg/m², y malla electrosoldada ME 20x20 Ø 5-5 B 500 T 6x2,20 UNE-EN 10080, en capa de compresión de 4 cm de espesor de hormigón ligero HL-25/B/10/XC2, densidad entre 1200 y 1500 kg/m³, (cantidad mínima de cemento 275 kg/m³), fabricado en central, y vertido con cubilote; apuntalamiento y desapuntalamiento de las viguetas. Incluso, alambre de atar, separadores, elementos de atado de viguetas y zunchos perimetrales de planta y huecos.
Incluye: Preparación del perímetro de apoyo de las viguetas. Replanteo y colocación en seco de las viguetas. Apuntalamiento. Resolución del apoyo sobre el elemento estructural. Formación del entrevigado. Colocación de armaduras con separadores homologados. Vertido y compactación del hormigón. Regleado y nivelación de la capa de compresión. Curado del hormigón. Desapuntalamiento.
Criterio de medición de proyecto: Superficie medida en verdadera magnitud desde las caras exteriores de los zunchos del perímetro, según documentación gráfica de Proyecto, deduciendo los huecos de superficie mayor de 6 m².
Criterio de medición de obra: Se medirá, en verdadera magnitud, desde las caras exteriores de los zunchos del perímetro, la superficie realmente ejecutada según especificaciones de Proyecto, deduciendo los huecos de superficie mayor de 6 m². Se consideran incluidos todos los elementos integrantes del forjado señalados en los planos y detalles del Proyecto.

| Código | Ud | Descripción | Rendimiento | Precio | Importe |
|---|---|---|---|---|---|
| mt50spa052b | m | Tablón de madera de pino, de 20x7,2 cm. (material) | 0.04 | 6.32 | 0.253 |
| mt50spa101 | kg | Clavos de acero. (material) | 0.045 | 1.87 | 0.084 |
| mt50spa081a | Ud | Puntal metálico telescópico, de hasta 3 m de altura. (material) | 0.013 | 19.25 | 0.250 |
| mt07mee100hai1baa | m³ | Madera aserrada de pino silvestre (Pinus sylvestris) procedente de España con certificado PEFC, para viguetas, de hasta 5 m de longitud, de 70x70 mm de sección, con acanaladuras en los cantos, clase resistente C18 según UNE-EN 338 y UNE-EN 1912, calidad estructural ME-2 según UNE 56544; para clase de uso 1 según UNE-EN 335, con protección frente a agentes bióticos que se corresponde con la clase de penetración NP1 según UNE-EN 351-1, con acabado cepillado. (material) | 0.01 | 720.32 | 7.203 |
| mt05mte010b | Ud | Ladrillo cerámico cara vista macizo de elaboración manual (tejar), color claro, 24x11,5x3,5 cm, para uso en fábrica no protegida (pieza U), densidad 1850 kg/m³, según UNE-EN 771-1. (material) | 28.22 | 0.64 | 18.061 |
| mt08aaa010a | m³ | Agua. (material) | 0.004 | 1.5 | 0.006 |
| mt09mif010db | t | Mortero industrial para albañilería, de cemento, color gris, categoría M-7,5 (resistencia a compresión 7,5 N/mm²), suministrado a granel, según UNE-EN 998-2. (material) | 0.007 | 53.9 | 0.377 |
| mt07aco020m | Ud | Separador homologado para malla electrosoldada. (material) | 1 | 0.09 | 0.090 |
| mt07aco010c | kg | Ferralla elaborada en taller industrial con acero en barras corrugadas, UNE-EN 10080 B 500 S, de varios diámetros. (material) | 1.1 | 1.6 | 1.760 |
| mt07ame010d | m² | Malla electrosoldada ME 20x20 Ø 5-5 B 500 T 6x2,20 UNE-EN 10080. (material) | 1.1 | 2.52 | 2.772 |
| mt08var050 | kg | Alambre galvanizado para atar, de 1,30 mm de diámetro. (material) | 0.03 | 1.5 | 0.045 |
| mt10hes050psa | m³ | Hormigón ligero HLA-25/B/10/XC2, de entre 1200 y 1500 kg/m³ de densidad, cantidad mínima de cemento 275 kg/m³, fabricado en central. (material) | 0.147 | 146.58 | 21.547 |
| mq06mms010 | h | Mezclador continuo con silo, para mortero industrial en seco, suministrado a granel. (maquinaria) | 0.207 | 1.94 | 0.402 |
| mo048 | h | Oficial 1ª montador de estructura de madera. (mano de obra) | 0.053 | 23.03 | 1.221 |
| mo095 | h | Ayudante montador de estructura de madera. (mano de obra) | 0.026 | 21.86 | 0.568 |
| mo020 | h | Oficial 1ª construcción. (mano de obra) | 0.9 | 22.13 | 19.917 |
| mo113 | h | Peón ordinario construcción. (mano de obra) | 0.457 | 20.78 | 9.496 |
| mo044 | h | Oficial 1ª encofrador. (mano de obra) | 0.1 | 23.03 | 2.303 |
| mo091 | h | Ayudante encofrador. (mano de obra) | 0.1 | 21.86 | 2.186 |
| mo043 | h | Oficial 1ª ferrallista. (mano de obra) | 0.037 | 23.03 | 0.852 |
| mo090 | h | Ayudante ferrallista. (mano de obra) | 0.034 | 21.86 | 0.743 |
| mo045 | h | Oficial 1ª estructurista, en trabajos de puesta en obra del hormigón. (mano de obra) | 0.028 | 23.03 | 0.645 |
| mo092 | h | Ayudante estructurista, en trabajos de puesta en obra del hormigón. (mano de obra) | 0.119 | 21.86 | 2.601 |
| % | % | Costes directos complementarios | 2 % | 93.382 | 1.868 |
|  |  | Costes directos |  |  | 95.250 |

Residuos:
- colocación: mt50spa052b Tablón de madera de pino, de 20x7,2 cm; factor de residuo 1
- colocación: mt50spa101 Clavos de acero; factor de residuo 0.0045
- colocación: mt50spa081a Puntal metálico telescópico, de hasta 3 m de altura; factor de residuo 1
- colocación: mt07mee100hai1baa; factor de residuo 0.0015
- colocación: mt05mte010b; factor de residuo 0.0105
- colocación: mt09mif010db; factor de residuo 0.0189
- colocación: mt07aco010c Ferralla elaborada en taller industrial con acero en barras corrugadas, UNE-EN 10080 B 500 S, de varios diámetros; factor de residuo 0.0075
- colocación: mt07ame010d Malla electrosoldada ME 20x20 Ø 5-5 B 500 T 6x2,20 UNE-EN 10080; factor de residuo 0.0217299
- colocación: mt08var050 Alambre galvanizado para atar, de 1,30 mm de diámetro; factor de residuo 0.0038

## Recursos

**mt50spa052b** m Tablón de madera de pino, de 20x7,2 cm
Datos técnicos: Coste energético 1124.755 MJ; Emisión de CO2 -15.401 kg; Código LER 17 02 01; Masa del elemento 8.28 kg; Volumen 0.007527 m3

**mt50spa101** kg Clavos de acero
Datos técnicos: Coste energético 9.830 MJ; Emisión de CO2 0.510 kg; Código LER 17 04 05; Masa del elemento 1 kg; Volumen 0.000476 m3

**mt50spa081a** Ud Puntal metálico telescópico, de hasta 3 m de altura
Datos técnicos: Coste energético 97.317 MJ; Emisión de CO2 5.049 kg; Código LER 17 04 05; Masa del elemento 9.9 kg; Volumen 0.004714 m3

**mt07mee100hai1baa** m³ Madera aserrada de pino silvestre (Pinus sylvestris) procedente de España con certificado PEFC
Datos técnicos: Coste energético 17005.075 MJ; Emisión de CO2 -501.408 kg; Código LER 17 02 01; Masa del elemento 380 kg; Volumen 0.345455 m3
Residuos:
- embalaje: re170203 Plástico. (componente de residuo); rendimiento 0.04 kg; Código LER 17 02 03; Masa del elemento 1 kg; Volumen 0.001667 m3

**mt05mte010b** Ud Ladrillo cerámico cara vista macizo de elaboración manual (tejar)
Datos técnicos: Coste energético 27.960 MJ; Emisión de CO2 0.412 kg; Código LER 17 01 02; Masa del elemento 1.6 kg; Volumen 0.00128 m3
Residuos:
- embalaje: re170201 Madera. (componente de residuo); rendimiento 0.005 kg; Código LER 17 02 01; Masa del elemento 1 kg; Volumen 0.000909 m3
- embalaje: re170203 Plástico; rendimiento 0.001 kg

**mt08aaa010a** m³ Agua
Datos técnicos: Coste energético 60.000 MJ; Emisión de CO2 30.000 kg

**mt09mif010db** t Mortero industrial para albañilería
Datos técnicos: Coste energético 1960.000 MJ; Emisión de CO2 170.000 kg; Código LER 17 01 01; Masa del elemento 1000 kg; Volumen 0.666667 m3

**mt07aco020m** Ud Separador homologado para malla electrosoldada
Datos técnicos: Coste energético 1.105 MJ; Emisión de CO2 0.114 kg
Residuos:
- embalaje: re150101 Envases de papel y cartón. (componente de residuo); rendimiento 0.072 kg; Código LER 15 01 01; Masa del elemento 1 kg; Volumen 0.001333 m3

**mt07aco010c** kg Ferralla elaborada en taller industrial con acero en barras corrugadas, UNE-EN 10080 B 500 S, de varios diámetros
Datos técnicos: Coste energético 9.830 MJ; Emisión de CO2 0.510 kg; Código LER 17 04 05; Masa del elemento 1 kg; Volumen 0.000476 m3

**mt07ame010d** m² Malla electrosoldada ME 20x20 Ø 5-5 B 500 T 6x2,20 UNE-EN 10080
Datos técnicos: Coste energético 14.450 MJ; Emisión de CO2 0.750 kg; Código LER 17 04 05; Masa del elemento 1.47 kg; Volumen 0.0007 m3

**mt08var050** kg Alambre galvanizado para atar, de 1,30 mm de diámetro
Datos técnicos: Coste energético 25.100 MJ; Emisión de CO2 2.560 kg; Código LER 17 04 05; Masa del elemento 1 kg; Volumen 0.000476 m3

**mt10hes050psa** m³ Hormigón ligero HLA-25/B/10/XC2
Datos técnicos: Coste energético 1080.000 MJ; Emisión de CO2 135.000 kg; Código LER 17 01 01; Masa del elemento 1350 kg; Volumen 0.9 m3
