# Forjado de viguetas de madera y entrevigado con bovedillas cerámicas

- Propiedad del archivo: CYPE Ingenieros S.A.
- Formato: FIEBDC-3/2016
- Programa: Generador de precios de la construcción. CYPE Ingenieros, S.A.
- Fecha: 24/05/2024
- Divisa: EUR
- Costes indirectos: 3 %
- IVA: 21 %

## E Estructuras

### EM Madera

#### EMF Forjados

**EMF050** m² Forjado de viguetas de madera y entrevigado con bovedillas cerámicas.
Forjado tradicional con un intereje de 52 cm, compuesto por viguetas de madera aserrada de pino silvestre (Pinus sylvestris) procedente de España con certificado PEFC, de 70x70 mm de sección, con acanaladuras en los cantos, clase resistente C18 según UNE-EN 338 y UNE-EN 1912, calidad estructural ME-2 según UNE 56544; para clase de uso 1 según UNE-EN 335, con protección frente a agentes bióticos que se corresponde con la clase de penetración NP1 según UNE-EN 351-1, con acabado cepillado; entrevigado con bovedillas cerámicas curvas, tipo revoltón, 52x17x2,4 cm, con acabado rústico; y malla electrosoldada ME 15x30 Ø 5-5 B 500 T 6x2,20 UNE-EN 10080, en capa de compresión de 4 cm de espesor de hormigón ligero HL-25/B/10/XC2, densidad entre 1200 y 1500 kg/m³, (cantidad mínima de cemento 400 kg/m³), fabricado en central, con aditivo hidrófugo y vertido con cubilote; apuntalamiento y desapuntalamiento de las viguetas. Incluso alambre de atar, separadores, elementos de atado de viguetas y zunchos perimetrales de planta y huecos.
Incluye: Preparación del perímetro de apoyo de las viguetas. Replanteo y colocación en seco de las viguetas. Apuntalamiento. Empalme de viguetas en apoyos y anclajes. Formación del entrevigado. Colocación de la malla electrosoldada. Vertido y compactación del hormigón. Regleado y nivelación de la capa de compresión. Curado del hormigón. Desapuntalamiento.
Criterio de medición de proyecto: Superficie medida en verdadera magnitud desde las caras exteriores de los zunchos del perímetro, según documentación gráfica de Proyecto, deduciendo los huecos de superficie mayor de 6 m².
Criterio de medición de obra: Se medirá, en verdadera magnitud, desde las caras exteriores de los zunchos del perímetro, la superficie realmente ejecutada según especificaciones de Proyecto, deduciendo los huecos de superficie mayor de 6 m². Se consideran incluidos todos los elementos integrantes del forjado señalados en los planos y detalles del Proyecto.

| Código | Ud | Descripción | Rendimiento | Precio | Importe |
|---|---|---|---|---|---|
| mt50spa052b | m | Tablón de madera de pino, de 20x7,2 cm. (material) | 0.04 | 6.32 | 0.253 |
| mt50spa101 | kg | Clavos de acero. (material) | 0.045 | 1.87 | 0.084 |
| mt50spa081a | Ud | Puntal metálico telescópico, de hasta 3 m de altura. (material) | 0.013 | 19.25 | 0.250 |
| mt07mee100hai1baa | m³ | Madera aserrada de pino silvestre (Pinus sylvestris) procedente de España con certificado PEFC, para viguetas, de hasta 5 m de longitud, de 70x70 mm de sección, con acanaladuras en los cantos, clase resistente C18 según UNE-EN 338 y UNE-EN 1912, calidad estructural ME-2 según UNE 56544; para clase de uso 1 según UNE-EN 335, con protección frente a agentes bióticos que se corresponde con la clase de penetración NP1 según UNE-EN 351-1, con acabado cepillado. (material) | 0.009 | 720.32 | 6.483 |
| mt07bce041a | Ud | Bovedilla cerámica curva revoltón, 52x17x2,4 cm, con acabado rústico. (material) | 7 | 1.65 | 11.550 |
| mt07aco020m | Ud | Separador homologado para malla electrosoldada. (material) | 2 | 0.09 | 0.180 |
| mt07ame010c | m² | Malla electrosoldada ME 15x30 Ø 5-5 B 500 T 6x2,20 UNE-EN 10080. (material) | 1.1 | 2.35 | 2.585 |
| mt08var050 | kg | Alambre galvanizado para atar, de 1,30 mm de diámetro. (material) | 0.017 | 1.5 | 0.026 |
| mt10hes050pFa | m³ | Hormigón ligero HLA-25/B/10/XC2, de entre 1200 y 1500 kg/m³ de densidad, cantidad mínima de cemento 400 kg/m³, fabricado en central, con aditivo hidrófugo. (material) | 0.147 | 170.38 | 25.046 |
| mo048 | h | Oficial 1ª montador de estructura de madera. (mano de obra) | 0.462 | 23.03 | 10.640 |
| mo095 | h | Ayudante montador de estructura de madera. (mano de obra) | 0.462 | 21.86 | 10.099 |
| mo044 | h | Oficial 1ª encofrador. (mano de obra) | 0.1 | 23.03 | 2.303 |
| mo091 | h | Ayudante encofrador. (mano de obra) | 0.1 | 21.86 | 2.186 |
| mo043 | h | Oficial 1ª ferrallista. (mano de obra) | 0.023 | 23.03 | 0.530 |
| mo090 | h | Ayudante ferrallista. (mano de obra) | 0.023 | 21.86 | 0.503 |
| mo045 | h | Oficial 1ª estructurista, en trabajos de puesta en obra del hormigón. (mano de obra) | 0.028 | 23.03 | 0.645 |
| mo092 | h | Ayudante estructurista, en trabajos de puesta en obra del hormigón. (mano de obra) | 0.119 | 21.86 | 2.601 |
| % | % | Costes directos complementarios | 2 % | 75.964 | 1.519 |
|  |  | Costes directos |  |  | 77.483 |

Residuos:
- colocación: mt50spa052b Tablón de madera de pino, de 20x7,2 cm; factor de residuo 1
- colocación: mt50spa101 Clavos de acero; factor de residuo 0.0045
- colocación: mt50spa081a Puntal metálico telescópico, de hasta 3 m de altura; factor de residuo 1
- colocación: mt07mee100hai1baa; factor de residuo 0.0015
- colocación: mt07bce041a Bovedilla cerámica curva revoltón, 52x17x2,4 cm, con acabado rústico; factor de residuo 0.0245
- colocación: mt07ame010c Malla electrosoldada ME 15x30 Ø 5-5 B 500 T 6x2,20 UNE-EN 10080; factor de residuo 0.0221218
- colocación: mt08var050 Alambre galvanizado para atar, de 1,30 mm de diámetro; factor de residuo 0.0038

## Recursos

**mt50spa052b** m Tablón de madera de pino, de 20x7,2 cm
Datos técnicos: Coste energético 1124.755 MJ; Emisión de CO2 -15.401 kg; Código LER 17 02 01; Masa del elemento 8.28 kg; Volumen 0.007527 m3

**mt50spa101** kg Clavos de acero
Datos técnicos: Coste energético 9.830 MJ; Emisión de CO2 0.510 kg; Código LER 17 04 05; Masa del elemento 1 kg; Volumen 0.000476 m3

**mt50spa081a** Ud Puntal metálico telescópico, de hasta 3 m de altura
Datos técnicos: Coste energético 97.317 MJ; Emisión de CO2 5.049 kg; Código LER 17 04 05; Masa del elemento 9.9 kg; Volumen 0.004714 m3

**mt07mee100hai1baa** m³ Madera aserrada de pino silvestre (Pinus sylvestris) procedente de España con certificado PEFC
Datos técnicos: Coste energético 17005.075 MJ; Emisión de CO2 -501.408 kg; Código LER 17 02 01; Masa del elemento 380 kg; Volumen 0.345455 m3
Residuos:
- embalaje: re170203 Plástico. (componente de residuo); rendimiento 0.04 kg; Código LER 17 02 03; Masa del elemento 1 kg; Volumen 0.001667 m3

**mt07bce041a** Ud Bovedilla cerámica curva revoltón, 52x17x2,4 cm, con acabado rústico
Datos técnicos: Coste energético 11.924 MJ; Emisión de CO2 0.710 kg; Código LER 17 01 03; Masa del elemento 3 kg; Volumen 0.0024 m3
Residuos:
- embalaje: re170201 Madera. (componente de residuo); rendimiento 0.021 kg; Código LER 17 02 01; Masa del elemento 1 kg; Volumen 0.000909 m3
- embalaje: re170203 Plástico; rendimiento 0.006 kg

**mt07aco020m** Ud Separador homologado para malla electrosoldada
Datos técnicos: Coste energético 1.105 MJ; Emisión de CO2 0.114 kg
Residuos:
- embalaje: re150101 Envases de papel y cartón. (componente de residuo); rendimiento 0.072 kg; Código LER 15 01 01; Masa del elemento 1 kg; Volumen 0.001333 m3

**mt07ame010c** m² Malla electrosoldada ME 15x30 Ø 5-5 B 500 T 6x2,20 UNE-EN 10080
Datos técnicos: Coste energético 13.959 MJ; Emisión de CO2 0.724 kg; Código LER 17 04 05; Masa del elemento 1.42 kg; Volumen 0.000676 m3

**mt08var050** kg Alambre galvanizado para atar, de 1,30 mm de diámetro
Datos técnicos: Coste energético 25.100 MJ; Emisión de CO2 2.560 kg; Código LER 17 04 05; Masa del elemento 1 kg; Volumen 0.000476 m3

**mt10hes050pFa** m³ Hormigón ligero HLA-25/B/10/XC2
Datos técnicos: Coste energético 1080.000 MJ; Emisión de CO2 135.000 kg; Código LER 17 01 01; Masa del elemento 1350 kg; Volumen 0.9 m3
