# Doble tablero estructural de madera para forjado, sobre estructura de madera

- Propiedad del archivo: CYPE Ingenieros S.A.
- Formato: FIEBDC-3/2016
- Programa: Generador de precios de la construcción. CYPE Ingenieros, S.A.
- Fecha: 23/05/2024
- Divisa: EUR
- Costes indirectos: 3 %
- IVA: 21 %

## E Estructuras

### EM Madera

#### EMT Paneles y tableros estructurales

**EMT020** m² Doble tablero estructural de madera para forjado, sobre estructura de madera.
Doble tablero estructural de madera para forjado, sobre estructura de madera, compuesto por tablero inferior para uso en ambiente húmedo, tipo P5, según UNE-EN 312, de 2040x800 mm y 16 mm de espesor, machihembrado en sus cuatro cantos; rastrel de 60x40 mm de sección, de madera de pino pinaster (Pinus pinaster), tratada en autoclave, con clase de uso 4, según UNE-EN 335, acabado cepillado, con humedad inferior al 20% y tablero superior para uso en ambiente seco, tipo P6, según UNE-EN 312, de 2410x1830 mm y 38 mm de espesor, con bordes canteados. Colocación en obra: con tornillos.
Criterio de valoración económica: El precio no incluye el aislamiento térmico ni el pavimento.
Incluye: Replanteo de las piezas. Fijación de los tableros al soporte base. Fijación de los rastreles. Fijación de los tableros a los rastreles.
Criterio de medición de proyecto: Superficie medida según documentación gráfica de Proyecto.
Criterio de medición de obra: Se medirá la superficie realmente ejecutada según especificaciones de Proyecto.

| Código | Ud | Descripción | Rendimiento | Precio | Importe |
|---|---|---|---|---|---|
| mt08eff040bb | m² | Tablero estructural de partículas de madera para uso en ambiente húmedo, tipo P5, según UNE-EN 312, de 2040x800 mm y 16 mm de espesor, machihembrado en sus cuatro cantos, Euroclase D-s2, d0 de reacción al fuego, según UNE-EN 13501-1, clase E1 en emisión de formaldehído, según UNE-EN 13986. (material) | 1.05 | 9.16 | 9.618 |
| mt07emr118kb | Ud | Tornillo de cabeza avellanada, de 6 mm de diámetro y 80 mm de longitud, de acero al carbono, con tratamiento superficial a base de resina epoxi, para clases de servicio 1, 2 y 3 según UNE-EN 1995-1-1. (material) | 26 | 0.37 | 9.620 |
| mt18mva015d | m | Rastrel de 60x40 mm de sección, de madera de pino pinaster (Pinus pinaster), tratada en autoclave, con clase de uso 4, según UNE-EN 335, acabado cepillado, con humedad inferior al 20%. (material) | 2.5 | 2.55 | 6.375 |
| mt08eff020b | m² | Tablero estructural de partículas de madera para uso en ambiente seco, tipo P6, según UNE-EN 312, de 2410x1830 mm y 38 mm de espesor, con bordes canteados, Euroclase D-s2, d0 de reacción al fuego, según UNE-EN 13501-1, clase E1 en emisión de formaldehído, según UNE-EN 13986. (material) | 1.05 | 16.45 | 17.273 |
| mo048 | h | Oficial 1ª montador de estructura de madera. (mano de obra) | 0.319 | 23.03 | 7.347 |
| mo095 | h | Ayudante montador de estructura de madera. (mano de obra) | 0.319 | 21.86 | 6.973 |
| % | % | Costes directos complementarios | 2 % | 57.206 | 1.144 |
|  |  | Costes directos |  |  | 58.350 |

Residuos:
- colocación: mt08eff040bb; factor de residuo 0.0109342
- colocación: mt07emr118kb; factor de residuo 0.00402299
- colocación: mt18mva015d; factor de residuo 0.013331
- colocación: mt08eff020b; factor de residuo 0.00731619

## Recursos

**mt08eff040bb** m² Tablero estructural de partículas de madera para uso en ambiente húmedo
Datos técnicos: Coste energético 381.923 MJ; Emisión de CO2 4.966 kg; Código LER 17 02 01; Masa del elemento 11.52 kg; Volumen 0.010473 m3
Residuos:
- embalaje: re170203 Plástico. (componente de residuo); rendimiento 0.027 kg; Código LER 17 02 03; Masa del elemento 1 kg; Volumen 0.001667 m3

**mt07emr118kb** Ud Tornillo de cabeza avellanada
Datos técnicos: Coste energético 0.106 MJ; Emisión de CO2 0.006 kg; Código LER 17 04 05; Masa del elemento 0.0087 kg; Volumen 0.000004 m3
Residuos:
- embalaje: re150101 Envases de papel y cartón. (componente de residuo); rendimiento 0.001 kg; Código LER 15 01 01; Masa del elemento 1 kg; Volumen 0.001333 m3

**mt18mva015d** m Rastrel de 60x40 mm de sección
Datos técnicos: Coste energético 83.833 MJ; Emisión de CO2 -1.330 kg; Código LER 17 02 01; Masa del elemento 1 kg; Volumen 0.000909 m3
Residuos:
- embalaje: re170203 Plástico; rendimiento 0.002 kg

**mt08eff020b** m² Tablero estructural de partículas de madera para uso en ambiente seco
Datos técnicos: Coste energético 816.506 MJ; Emisión de CO2 10.530 kg; Código LER 17 02 01; Masa del elemento 24.7 kg; Volumen 0.022455 m3
Residuos:
- embalaje: re170203 Plástico; rendimiento 0.032 kg
