# Punto singular para revestimiento exterior de fachada ventilada, de pizarra

- Propiedad del archivo: CYPE Ingenieros S.A.
- Formato: FIEBDC-3/2016
- Programa: Generador de precios de la construcción. CYPE Ingenieros, S.A.
- Fecha: 06/06/2024
- Divisa: EUR
- Costes indirectos: 3 %
- IVA: 21 %

## F Fachadas y particiones

### FA Fachadas ventiladas

#### FAP Revestimiento exterior de placas de piedra natural

**FAP021** m Punto singular para revestimiento exterior de fachada ventilada, de pizarra.
Coronación, con pieza de remate de fachada de chapa plegada de acero prelacado, espesor 0,6 mm, desarrollo 150 mm y 4 pliegues, para revestimiento exterior de fachada ventilada, de pizarra.
Incluye: Replanteo y colocación del remate. Fijación mecánica.
Criterio de medición de proyecto: Longitud medida en verdadera magnitud, según documentación gráfica de Proyecto.
Criterio de medición de obra: Se medirá, en verdadera magnitud, la longitud realmente ejecutada según especificaciones de Proyecto.

| Código | Ud | Descripción | Rendimiento | Precio | Importe |
|---|---|---|---|---|---|
| mt20rca010dc | m | Pieza de remate de fachada de chapa plegada de acero prelacado, espesor 0,6 mm, desarrollo 150 mm y 4 pliegues. (material) | 1 | 5.46 | 5.460 |
| mo052 | h | Oficial 1ª montador de sistemas de fachadas prefabricadas. (mano de obra) | 0.15 | 22.74 | 3.411 |
| mo099 | h | Ayudante montador de sistemas de fachadas prefabricadas. (mano de obra) | 0.15 | 21.02 | 3.153 |
| % | % | Costes directos complementarios | 2 % | 12.024 | 0.240 |
|  |  | Costes directos |  |  | 12.264 |

Residuos:
- colocación: mt20rca010dc Pieza de remate de fachada de chapa plegada de acero prelacado, espesor 0,6 mm, desarrollo 150 mm y 4 pliegues; factor de residuo 0.006

## Recursos

**mt20rca010dc** m Pieza de remate de fachada de chapa plegada de acero prelacado, espesor 0,6 mm, desarrollo 150 mm y 4 pliegues
Datos técnicos: Coste energético 7.676 MJ; Emisión de CO2 0.397 kg; Código LER 17 04 05; Masa del elemento 0.702 kg; Volumen 0.000334 m3
Residuos:
- embalaje: re170203 Plástico. (componente de residuo); rendimiento 0.008 kg; Código LER 17 02 03; Masa del elemento 1 kg; Volumen 0.001667 m3
