# Tabique de placas de yeso laminado, antirradiaciones. Sistema "KNAUF"

- Propiedad del archivo: CYPE Ingenieros S.A.
- Formato: FIEBDC-3/2016
- Programa: Generador de precios de la construcción. CYPE Ingenieros, S.A.
- Fecha: 24/05/2024
- Divisa: EUR
- Costes indirectos: 3 %
- IVA: 21 %

## F Fachadas y particiones

### FB Tabiquería de entramado autoportante

#### FBY De placas de yeso laminado

**FBY016** m² Tabique de placas de yeso laminado, antirradiaciones. Sistema "KNAUF".
Tabique sencillo (12,5+48+12,5)/625 (48) (1 antirradiaciones RX + 1 Standard (A)), antirradiaciones, de 73 mm de espesor total, con nivel de calidad del acabado Q2, formado por una estructura simple de perfiles de chapa de acero galvanizado de 48 mm de anchura, con cinta de plomo autoadhesiva, a base de montantes (elementos verticales) separados 625 mm entre sí, con disposición normal "N" y canales (elementos horizontales), a la que se atornillan dos placas en total (una placa tipo antirradiaciones RX en una cara y una placa tipo Standard (A) en la otra cara, todas de 12,5 mm de espesor). Incluso banda acústica de dilatación autoadhesiva "KNAUF", tornillería para la fijación de las placas; cinta de papel con refuerzo metálico "KNAUF" y pasta de juntas Uniflott GLS "KNAUF".
Criterio de valoración económica: El precio incluye la resolución de encuentros y puntos singulares, pero no incluye el aislamiento a colocar entre los montantes.
Incluye: Replanteo y trazado en el forjado inferior y en el superior de los tabiques a realizar. Colocación de banda de estanqueidad y canales inferiores, sobre solado terminado o base de asiento. Colocación de banda de estanqueidad y canales superiores, bajo forjados. Colocación y fijación de los montantes sobre los elementos horizontales. Colocación de cinta de plomo autoadhesiva. Corte de las placas. Fijación de las placas para el cierre de una de las caras del tabique. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pck020b | m | Banda acústica de dilatación, autoadhesiva, de espuma de poliuretano de celdas cerradas "KNAUF", de 3,2 mm de espesor y 50 mm de anchura, resistencia térmica 0,10 m²K/W, conductividad térmica 0,032 W/(mK). (material) | 1.2 | 0.25 | 0.300 |
| mt12ark020a | m | Cinta de plomo autoadhesiva antirradiaciones RX "KNAUF", de 50 mm de anchura y 1 mm de espesor. (material) | 1.2 | 6.53 | 7.836 |
| mt12pfk020b | m | Canal 48/30 "KNAUF" de acero galvanizado, según UNE-EN 14195. (material) | 0.7 | 1.35 | 0.945 |
| mt12pfk010b | m | Montante 48/35 "KNAUF" de acero galvanizado, según UNE-EN 14195. (material) | 1.91 | 1.63 | 3.113 |
| mt12ark010a | m² | Placa antirradiaciones RX 12,5+0,5 mm "KNAUF" formada por una placa de yeso laminado DF / UNE-EN 520 - 625 / 2600 / 12,5, cortafuego, revestida por una de sus caras con una lámina de cartón y otra de plomo de 0,5 mm, según UNE-EN 14190; Euroclase A2-s1, d0 de reacción al fuego, según UNE-EN 13501-1. (material) | 1.05 | 77.39 | 81.260 |
| mt12ppk010aa | m² | Placa de yeso laminado A / UNE-EN 520 - 1200 / longitud / 12,5 / con los bordes longitudinales afinados, Standard "KNAUF"; Euroclase A2-s1, d0 de reacción al fuego, según UNE-EN 13501-1. (material) | 1.05 | 4.13 | 4.337 |
| mt12ptk010cc | Ud | Tornillo autoperforante TN "KNAUF" 3,5x25. (material) | 14 | 0.01 | 0.140 |
| mt12psg220 | Ud | Fijación compuesta por taco y tornillo 5x27. (material) | 1.6 | 0.06 | 0.096 |
| mt12pik020n | kg | Pasta de juntas Uniflott GLS "KNAUF", de fraguado normal (45 minutos), rango de temperatura de trabajo de 10 a 30°C, para aplicación manual sin cinta de juntas, según UNE-EN 13963. (material) | 0.606 | 0.22 | 0.133 |
| mt12pck010d | m | Cinta de papel con refuerzo metálico "KNAUF" de 52 mm de anchura, según UNE-EN 14353. (material) | 0.05 | 0.42 | 0.021 |
| mo053 | h | Oficial 1ª montador de prefabricados interiores. (mano de obra) | 0.265 | 22.74 | 6.026 |
| mo100 | h | Ayudante montador de prefabricados interiores. (mano de obra) | 0.265 | 21.02 | 5.570 |
| % | % | Costes directos complementarios | 2 % | 109.777 | 2.196 |
|  |  | Costes directos |  |  | 111.973 |

Residuos:
- colocación: mt12pck020b; factor de residuo 0.06
- colocación: mt12ark020a Cinta de plomo autoadhesiva antirradiaciones RX "KNAUF", de 50 mm de anchura y 1 mm de espesor; factor de residuo 0.048
- colocación: mt12pfk020b Canal 48/30 "KNAUF" de acero galvanizado, según UNE-EN 14195; factor de residuo 0.0186017
- colocación: mt12pfk010b Montante 48/35 "KNAUF" de acero galvanizado, según UNE-EN 14195; factor de residuo 0.0174897
- colocación: mt12ark010a; factor de residuo 0.0045
- colocación: mt12ppk010aa; factor de residuo 0.018
- colocación: mt12ptk010cc Tornillo autoperforante TN "KNAUF" 3,5x25; factor de residuo 0.00533333
- colocación: mt12pik020n; factor de residuo 0.03
- colocación: mt12pck010d Cinta de papel con refuerzo metálico "KNAUF" de 52 mm de anchura, según UNE-EN 14353; factor de residuo 0.044

## Recursos

**mt12pck020b** m Banda acústica de dilatación
Datos técnicos: Coste energético 1.712 MJ; Emisión de CO2 0.083 kg; Código LER 17 06 04; Masa del elemento 0.0112 kg; Volumen 0.000019 m3
Residuos:
- embalaje: re170203 Plástico. (componente de residuo); rendimiento 0.001 kg; Código LER 17 02 03; Masa del elemento 1 kg; Volumen 0.001667 m3

**mt12ark020a** m Cinta de plomo autoadhesiva antirradiaciones RX "KNAUF", de 50 mm de anchura y 1 mm de espesor
Datos técnicos: Coste energético 60.897 MJ; Emisión de CO2 0.847 kg; Código LER 17 04 03; Masa del elemento 0.565 kg; Volumen 0.000377 m3
Residuos:
- embalaje: re170203 Plástico; rendimiento 0.001 kg

**mt12pfk020b** m Canal 48/30 "KNAUF" de acero galvanizado, según UNE-EN 14195
Datos técnicos: Coste energético 77.385 MJ; Emisión de CO2 2.373 kg; Código LER 17 04 05; Masa del elemento 0.58 kg; Volumen 0.000276 m3
Residuos:
- embalaje: re170203 Plástico; rendimiento 0.005 kg

**mt12pfk010b** m Montante 48/35 "KNAUF" de acero galvanizado, según UNE-EN 14195
Datos técnicos: Coste energético 77.409 MJ; Emisión de CO2 2.374 kg; Código LER 17 04 05; Masa del elemento 0.58 kg; Volumen 0.000276 m3
Residuos:
- embalaje: re170203 Plástico; rendimiento 0.005 kg

**mt12ark010a** m² Placa antirradiaciones RX 12,5+0,5 mm "KNAUF" formada por una placa de yeso laminado DF / UNE-EN 520 - 625 / 2600 /
Datos técnicos: Coste energético 1060.645 MJ; Emisión de CO2 16.176 kg; Código LER 17 08 02; Masa del elemento 16 kg; Volumen 0.016 m3
Residuos:
- embalaje: re170203 Plástico; rendimiento 0.015 kg

**mt12ppk010aa** m² Placa de yeso laminado A / UNE-EN 520 - 1200 / longitud / 12,5 / con los bordes longitudinales afinados
Datos técnicos: Coste energético 27.495 MJ; Emisión de CO2 1.302 kg; Código LER 17 08 02; Masa del elemento 8.02 kg; Volumen 0.00802 m3
Residuos:
- embalaje: re170203 Plástico; rendimiento 0.004 kg

**mt12ptk010cc** Ud Tornillo autoperforante TN "KNAUF" 3,5x25
Datos técnicos: Coste energético 0.015 MJ; Emisión de CO2 0.002 kg; Código LER 17 04 05; Masa del elemento 0.0015 kg
Residuos:
- embalaje: re150101 Envases de papel y cartón. (componente de residuo); rendimiento 0.001 kg; Código LER 15 01 01; Masa del elemento 1 kg; Volumen 0.001333 m3

**mt12pik020n** kg Pasta de juntas Uniflott GLS "KNAUF"
Datos técnicos: Coste energético 12.798 MJ; Emisión de CO2 0.436 kg; Código LER 17 08 02; Masa del elemento 1 kg; Volumen 0.001 m3
Residuos:
- embalaje: re170203 Plástico; rendimiento 0.02 kg

**mt12pck010d** m Cinta de papel con refuerzo metálico "KNAUF" de 52 mm de anchura, según UNE-EN 14353
Datos técnicos: Coste energético 4.511 MJ; Emisión de CO2 0.348 kg; Código LER 20 01 01; Masa del elemento 0.06 kg; Volumen 0.00008 m3
