# Dintel de perfil laminado en L

- Propiedad del archivo: CYPE Ingenieros S.A.
- Formato: FIEBDC-3/2016
- Programa: Generador de precios de la construcción. CYPE Ingenieros, S.A.
- Fecha: 19/05/2024
- Divisa: EUR
- Costes indirectos: 3 %
- IVA: 21 %

## F Fachadas y particiones

### FC Dinteles, cargaderos y cajones de persiana

#### FCA De acero

**FCA030** m Dintel de perfil laminado en L.
Dintel de perfil de acero UNE-EN 10025 S275JR, laminado en caliente, formado por pieza simple de la serie L 50x4, acabado con capa de imprimación anticorrosiva mediante aplicación de dos manos, cortado a medida y colocado en obra sobre perfiles de apoyo, para formación de dintel. Incluso pletinas con capa de imprimación anticorrosiva, colocadas sobre las jambas del hueco para apoyo de la fábrica.
Incluye: Limpieza y preparación del plano de apoyo del sistema. Replanteo del nivel de apoyo de los elementos. Colocación y fijación provisional del dintel. Aplomado y nivelación. Ejecución de las uniones.
Criterio de medición de proyecto: Longitud medida según documentación gráfica de Proyecto, incluyendo las entregas en los apoyos.
Criterio de medición de obra: Se medirá la longitud realmente ejecutada según especificaciones de Proyecto, incluyendo las entregas en los apoyos.

| Código | Ud | Descripción | Rendimiento | Precio | Importe |
|---|---|---|---|---|---|
| mt07ala140ala | m | Perfil de acero UNE-EN 10025 S275JR, serie L 50x4, laminado en caliente, para aplicaciones estructurales. Trabajado y montado en taller, para colocar en obra. (material) | 1 | 6.6 | 6.600 |
| mt07ala011j | kg | Pletina de acero laminado UNE-EN 10025 S275JR, para aplicaciones estructurales. Trabajada y montada en taller, para colocar en obra. (material) | 0.4 | 2.42 | 0.968 |
| mt27pfi010 | l | Imprimación de secado rápido, formulada con resinas alquídicas modificadas y fosfato de zinc. (material) | 0.031 | 4.8 | 0.149 |
| mo020 | h | Oficial 1ª construcción. (mano de obra) | 0.061 | 22.13 | 1.350 |
| mo113 | h | Peón ordinario construcción. (mano de obra) | 0.061 | 20.78 | 1.268 |
| % | % | Costes directos complementarios | 2 % | 10.335 | 0.207 |
|  |  | Costes directos |  |  | 10.542 |

Residuos:
- colocación: mt07ala140ala; factor de residuo 0.015
- colocación: mt07ala011j; factor de residuo 0.0045
- colocación: mt27pfi010 Imprimación de secado rápido, formulada con resinas alquídicas modificadas y fosfato de zinc; factor de residuo 0.06

## Recursos

**mt07ala140ala** m Perfil de acero UNE-EN 10025 S275JR
Datos técnicos: Coste energético 30.080 MJ; Emisión de CO2 1.561 kg; Código LER 17 04 05; Masa del elemento 3.06 kg; Volumen 0.001457 m3

**mt07ala011j** kg Pletina de acero laminado UNE-EN 10025 S275JR
Datos técnicos: Coste energético 9.830 MJ; Emisión de CO2 0.510 kg; Código LER 17 04 05; Masa del elemento 1 kg; Volumen 0.000476 m3

**mt27pfi010** l Imprimación de secado rápido, formulada con resinas alquídicas modificadas y fosfato de zinc
Datos técnicos: Coste energético 114.556 MJ; Emisión de CO2 4.598 kg; Código LER 17 09 04; Masa del elemento 1.406 kg; Volumen 0.000937 m3
Residuos:
- embalaje: re150104 Envases metálicos. (componente de residuo); rendimiento 0.042 kg; Código LER 15 01 04; Masa del elemento 1 kg; Volumen 0.001667 m3
