# Dintel de perfil laminado en L

- Propiedad del archivo: CYPE Ingenieros S.A.
- Formato: FIEBDC-3/2016
- Programa: Generador de precios de la construcción. CYPE Ingenieros, S.A.
- Fecha: 18/05/2024
- Divisa: EUR
- Costes indirectos: 3 %
- IVA: 21 %

## F Fachadas y particiones

### FC Dinteles, cargaderos y cajones de persiana

#### FCA De acero

**FCA030** m Dintel de perfil laminado en L.
Dintel de perfil de acero UNE-EN 10025 S275JR, laminado en caliente, formado por pieza simple de la serie L 60x8, acabado con capa de imprimación anticorrosiva mediante aplicación de dos manos, cortado a medida y colocado en obra sobre perfiles de apoyo, para formación de dintel. Incluso pletinas con capa de imprimación anticorrosiva, colocadas sobre las jambas del hueco para apoyo de la fábrica.
Incluye: Limpieza y preparación del plano de apoyo del sistema. Replanteo del nivel de apoyo de los elementos. Colocación y fijación provisional del dintel. Aplomado y nivelación. Ejecución de las uniones.
Criterio de medición de proyecto: Longitud medida según documentación gráfica de Proyecto, incluyendo las entregas en los apoyos.
Criterio de medición de obra: Se medirá la longitud realmente ejecutada según especificaciones de Proyecto, incluyendo las entregas en los apoyos.

| Código | Ud | Descripción | Rendimiento | Precio | Importe |
|---|---|---|---|---|---|
| mt07ala140aqa | m | Perfil de acero UNE-EN 10025 S275JR, serie L 60x8, laminado en caliente, para aplicaciones estructurales. Trabajado y montado en taller, para colocar en obra. (material) | 1 | 15.29 | 15.290 |
| mt07ala011j | kg | Pletina de acero laminado UNE-EN 10025 S275JR, para aplicaciones estructurales. Trabajada y montada en taller, para colocar en obra. (material) | 0.4 | 2.42 | 0.968 |
| mt27pfi010 | l | Imprimación de secado rápido, formulada con resinas alquídicas modificadas y fosfato de zinc. (material) | 0.071 | 4.8 | 0.341 |
| mo020 | h | Oficial 1ª construcción. (mano de obra) | 0.142 | 22.13 | 3.142 |
| mo113 | h | Peón ordinario construcción. (mano de obra) | 0.142 | 20.78 | 2.951 |
| % | % | Costes directos complementarios | 2 % | 22.692 | 0.454 |
|  |  | Costes directos |  |  | 23.146 |

Residuos:
- colocación: mt07ala140aqa; factor de residuo 0.0148221
- colocación: mt07ala011j; factor de residuo 0.0045
- colocación: mt27pfi010 Imprimación de secado rápido, formulada con resinas alquídicas modificadas y fosfato de zinc; factor de residuo 0.06

## Recursos

**mt07ala140aqa** m Perfil de acero UNE-EN 10025 S275JR
Datos técnicos: Coste energético 69.695 MJ; Emisión de CO2 3.616 kg; Código LER 17 04 05; Masa del elemento 7.09 kg; Volumen 0.003376 m3

**mt07ala011j** kg Pletina de acero laminado UNE-EN 10025 S275JR
Datos técnicos: Coste energético 9.830 MJ; Emisión de CO2 0.510 kg; Código LER 17 04 05; Masa del elemento 1 kg; Volumen 0.000476 m3

**mt27pfi010** l Imprimación de secado rápido, formulada con resinas alquídicas modificadas y fosfato de zinc
Datos técnicos: Coste energético 114.556 MJ; Emisión de CO2 4.598 kg; Código LER 17 09 04; Masa del elemento 1.406 kg; Volumen 0.000937 m3
Residuos:
- embalaje: re150104 Envases metálicos. (componente de residuo); rendimiento 0.042 kg; Código LER 15 01 04; Masa del elemento 1 kg; Volumen 0.001667 m3
