# Dintel de perfil de acero galvanizado, en fachada de dos hojas

- Propiedad del archivo: CYPE Ingenieros S.A.
- Formato: FIEBDC-3/2016
- Programa: Generador de precios de la construcción. CYPE Ingenieros, S.A.
- Fecha: 18/05/2024
- Divisa: EUR
- Costes indirectos: 3 %
- IVA: 21 %

## F Fachadas y particiones

### FC Dinteles, cargaderos y cajones de persiana

#### FCA De acero

**FCA060** Ud Dintel de perfil de acero galvanizado, en fachada de dos hojas.
Dintel de perfil de acero galvanizado, de 12,5+4,8+9,5 cm de anchura, 14 cm de altura y 150 cm de longitud, apoyado sobre una capa de mortero de cemento, industrial, M-7,5, en fachada de dos hojas formada por hoja interior de entre 12,5 y 14 cm de espesor, cámara de aire de entre 5 y 6,5 cm de espesor y hoja exterior de hasta 12 cm de espesor. Incluso perfil de remate de PVC, color a elegir.
Incluye: Limpieza y preparación del plano de apoyo. Replanteo del nivel de apoyo del dintel. Colocación y fijación provisional del dintel. Aplomado y nivelación.
Criterio de medición de proyecto: Número de unidades previstas, según documentación gráfica de Proyecto.
Criterio de medición de obra: Se medirá el número de unidades realmente ejecutadas según especificaciones de Proyecto.

| Código | Ud | Descripción | Rendimiento | Precio | Importe |
|---|---|---|---|---|---|
| mt20dah040va | Ud | Perfil de acero galvanizado, de 12,5+4,8+9,5 cm de anchura, 14 cm de altura y 150 cm de longitud, para fachada de dos hojas formada por hoja interior de entre 12,5 y 14 cm de espesor, cámara de aire de entre 5 y 6,5 cm de espesor y hoja exterior de hasta 12 cm de espesor. (material) | 1 | 40.4 | 40.400 |
| mt24pfg010 | m | Perfil de remate de PVC, color a elegir. (material) | 1.5 | 1 | 1.500 |
| mt08aaa010a | m³ | Agua. (material) | 0.006 | 1.5 | 0.009 |
| mt09mif010da | t | Mortero industrial para albañilería, de cemento, color gris, categoría M-7,5 (resistencia a compresión 7,5 N/mm²), suministrado en sacos, según UNE-EN 998-2. (material) | 0.002 | 56.97 | 0.114 |
| mo020 | h | Oficial 1ª construcción. (mano de obra) | 0.22 | 22.13 | 4.869 |
| mo113 | h | Peón ordinario construcción. (mano de obra) | 0.42 | 20.78 | 8.728 |
| % | % | Costes directos complementarios | 2 % | 55.620 | 1.112 |
|  |  | Costes directos |  |  | 56.732 |

Residuos:
- colocación: mt24pfg010 Perfil de remate de PVC, color a elegir; factor de residuo 0.08
- colocación: mt09mif010da; factor de residuo 0.0189

## Recursos

**mt24pfg010** m Perfil de remate de PVC, color a elegir
Datos técnicos: Coste energético 8.321 MJ; Emisión de CO2 0.238 kg; Código LER 17 02 03; Masa del elemento 0.063 kg; Volumen 0.000105 m3
Residuos:
- embalaje: re170201 Madera. (componente de residuo); rendimiento 0.04 kg; Código LER 17 02 01; Masa del elemento 1 kg; Volumen 0.000909 m3
- embalaje: re170203 Plástico. (componente de residuo); rendimiento 0.001 kg; Código LER 17 02 03; Masa del elemento 1 kg; Volumen 0.001667 m3

**mt08aaa010a** m³ Agua
Datos técnicos: Coste energético 60.000 MJ; Emisión de CO2 30.000 kg

**mt09mif010da** t Mortero industrial para albañilería
Datos técnicos: Coste energético 2050.870 MJ; Emisión de CO2 177.583 kg; Código LER 17 01 01; Masa del elemento 1000 kg; Volumen 0.666667 m3
Residuos:
- embalaje: re150101 Envases de papel y cartón. (componente de residuo); rendimiento 8.571 kg; Código LER 15 01 01; Masa del elemento 1 kg; Volumen 0.001333 m3
- embalaje: re170201 Madera; rendimiento 0.463 kg
- embalaje: re170203 Plástico; rendimiento 0.241 kg
