# Dintel prefabricado en "U", de hormigón celular

- Propiedad del archivo: CYPE Ingenieros S.A.
- Formato: FIEBDC-3/2016
- Programa: Generador de precios de la construcción. CYPE Ingenieros, S.A.
- Fecha: 21/05/2024
- Divisa: EUR
- Costes indirectos: 3 %
- IVA: 21 %

## F Fachadas y particiones

### FC Dinteles, cargaderos y cajones de persiana

#### FCH Prefabricados de hormigón

**FCH060** Ud Dintel prefabricado en "U", de hormigón celular.
Dintel prefabricado en "U" de hormigón celular curado en autoclave, 500x25x30 cm, recibido con mortero para juntas finas; con refuerzo de hormigón de relleno preparado en obra, vertido con medios manuales, y acero UNE-EN 10080 B 500 S, cuantía 5,5 kg; montaje y desmontaje de apeo compuesto por 2 puntales metálicos telescópicos, amortizables en 150 usos y tablones de madera de pino, amortizables en 10 usos.
Incluye: Limpieza y nivelación de la superficie de apoyo. Replanteo y marcado de ejes de apoyo en el hueco de paso. Replanteo y corte de los tablones. Instalación del apeo. Colocación del dintel. Colocación de las armaduras. Preparación del hormigón. Vertido, vibrado y curado del hormigón. Desmontaje y retirada del apeo.
Criterio de medición de proyecto: Número de unidades previstas, según documentación gráfica de Proyecto.
Criterio de medición de obra: Se medirá el número de unidades realmente ejecutadas según especificaciones de Proyecto.

| Código | Ud | Descripción | Rendimiento | Precio | Importe |
|---|---|---|---|---|---|
| mt02bhc019t | Ud | Dintel prefabricado en "U" de hormigón celular curado en autoclave, 500x25x30 cm. (material) | 1 | 517.65 | 517.650 |
| mt07aco010c | kg | Ferralla elaborada en taller industrial con acero en barras corrugadas, UNE-EN 10080 B 500 S, de varios diámetros. (material) | 5.5 | 1.6 | 8.800 |
| mt08var050 | kg | Alambre galvanizado para atar, de 1,30 mm de diámetro. (material) | 0.127 | 1.5 | 0.191 |
| mt09mif065a | kg | Mortero para juntas finas, compuesto por cemento blanco, cal grasa, arena silícea y aditivo retenedor de agua a base de celulosa, de aplicación en fábricas de bloque de hormigón celular, suministrado en sacos de 25 kg, según UNE-EN 998-2. (material) | 0.8 | 0.55 | 0.440 |
| mt08aaa010a | m³ | Agua. (material) | 0.074 | 1.5 | 0.111 |
| mt08cem011a | kg | Cemento Portland CEM II/B-L 32,5 R, color gris, en sacos, según UNE-EN 197-1. (material) | 167.87 | 0.1 | 16.787 |
| mt01arg006 | t | Arena de cantera, para hormigón preparado en obra. (material) | 0.226 | 17.5 | 3.955 |
| mt01arg007b | t | Árido grueso homogeneizado, de tamaño máximo 12 mm. (material) | 0.453 | 16.64 | 7.538 |
| mt50spa050m | m³ | Tablón de madera de pino, dimensiones 20x7,2 cm. (material) | 0.015 | 439.2 | 6.588 |
| mt50spa101 | kg | Clavos de acero. (material) | 0.053 | 1.87 | 0.099 |
| mt50spa081a | Ud | Puntal metálico telescópico, de hasta 3 m de altura. (material) | 0.014 | 19.25 | 0.270 |
| mq06hor010 | h | Hormigonera eléctrica con una capacidad de amasado de 160 l. (maquinaria) | 0.236 | 3.45 | 0.814 |
| mo021 | h | Oficial 1ª construcción en trabajos de albañilería. (mano de obra) | 0.209 | 22.13 | 4.625 |
| mo114 | h | Peón ordinario construcción en trabajos de albañilería. (mano de obra) | 0.209 | 20.78 | 4.343 |
| mo043 | h | Oficial 1ª ferrallista. (mano de obra) | 0.094 | 23.03 | 2.165 |
| mo090 | h | Ayudante ferrallista. (mano de obra) | 0.094 | 21.86 | 2.055 |
| % | % | Costes directos complementarios | 2 % | 576.431 | 11.529 |
|  |  | Costes directos |  |  | 587.960 |

Residuos:
- colocación: mt02bhc019t Dintel prefabricado en "U" de hormigón celular curado en autoclave, 500x25x30 cm; factor de residuo 0.0132
- colocación: mt07aco010c Ferralla elaborada en taller industrial con acero en barras corrugadas, UNE-EN 10080 B 500 S, de varios diámetros; factor de residuo 0.0075
- colocación: mt08var050 Alambre galvanizado para atar, de 1,30 mm de diámetro; factor de residuo 0.0038
- colocación: mt09mif065a; factor de residuo 0.0063
- colocación: mt08cem011a Cemento Portland CEM II/B-L 32,5 R, color gris, en sacos, según UNE-EN 197-1; factor de residuo 0.01512
- colocación: mt01arg006 Arena de cantera, para hormigón preparado en obra; factor de residuo 0.003
- colocación: mt01arg007b Árido grueso homogeneizado, de tamaño máximo 12 mm; factor de residuo 0.00540057
- colocación: mt50spa050m Tablón de madera de pino, dimensiones 20x7,2 cm; factor de residuo 1
- colocación: mt50spa101 Clavos de acero; factor de residuo 0.0045
- colocación: mt50spa081a Puntal metálico telescópico, de hasta 3 m de altura; factor de residuo 1

## Recursos

**mt02bhc019t** Ud Dintel prefabricado en "U" de hormigón celular curado en autoclave, 500x25x30 cm
Datos técnicos: Coste energético 625.294 MJ; Emisión de CO2 71.242 kg; Código LER 17 01 01; Masa del elemento 187.5 kg; Volumen 0.125 m3
Residuos:
- embalaje: re170201 Madera. (componente de residuo); rendimiento 0.017 kg; Código LER 17 02 01; Masa del elemento 1 kg; Volumen 0.000909 m3
- embalaje: re170203 Plástico. (componente de residuo); rendimiento 0.005 kg; Código LER 17 02 03; Masa del elemento 1 kg; Volumen 0.001667 m3

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt09mif065a** kg Mortero para juntas finas
Datos técnicos: Coste energético 2.394 MJ; Emisión de CO2 0.194 kg; Código LER 17 01 01; Masa del elemento 1 kg; Volumen 0.000667 m3
Residuos:
- embalaje: re150101 Envases de papel y cartón. (componente de residuo); rendimiento 0.014 kg; Código LER 15 01 01; Masa del elemento 1 kg; Volumen 0.001333 m3
- embalaje: re170201 Madera; rendimiento 0.001 kg
- embalaje: re170203 Plástico; rendimiento 0.003 kg

**mt08aaa010a** m³ Agua
Datos técnicos: Coste energético 60.000 MJ; Emisión de CO2 30.000 kg

**mt08cem011a** kg Cemento Portland CEM II/B-L 32,5 R, color gris, en sacos, según UNE-EN 197-1
Datos técnicos: Coste energético 7.009 MJ; Emisión de CO2 0.899 kg; Código LER 17 01 01; Masa del elemento 1 kg; Volumen 0.000667 m3
Residuos:
- embalaje: re150101 Envases de papel y cartón; rendimiento 0.011 kg
- embalaje: re170203 Plástico; rendimiento 0.002 kg

**mt01arg006** t Arena de cantera, para hormigón preparado en obra
Datos técnicos: Coste energético 75.000 MJ; Emisión de CO2 4.000 kg; Código LER 01 04 09; Masa del elemento 1000 kg; Volumen 0.625 m3

**mt01arg007b** t Árido grueso homogeneizado, de tamaño máximo 12 mm
Datos técnicos: Coste energético 75.000 MJ; Emisión de CO2 4.000 kg; Código LER 01 04 08; Masa del elemento 1000 kg; Volumen 0.666667 m3

**mt50spa050m** m³ Tablón de madera de pino, dimensiones 20x7,2 cm
Datos técnicos: Coste energético 78108.000 MJ; Emisión de CO2 -1069.500 kg; Código LER 17 02 01; Masa del elemento 575 kg; Volumen 0.522727 m3

**mt50spa101** kg Clavos de acero
Datos técnicos: Coste energético 9.830 MJ; Emisión de CO2 0.510 kg; Código LER 17 04 05; Masa del elemento 1 kg; Volumen 0.000476 m3

**mt50spa081a** Ud Puntal metálico telescópico, de hasta 3 m de altura
Datos técnicos: Coste energético 97.317 MJ; Emisión de CO2 5.049 kg; Código LER 17 04 05; Masa del elemento 9.9 kg; Volumen 0.004714 m3
