# Dintel de hormigón armado

- Propiedad del archivo: CYPE Ingenieros S.A.
- Formato: FIEBDC-3/2016
- Programa: Generador de precios de la construcción. CYPE Ingenieros, S.A.
- Fecha: 23/05/2024
- Divisa: EUR
- Costes indirectos: 3 %
- IVA: 21 %

## F Fachadas y particiones

### FC Dinteles, cargaderos y cajones de persiana

#### FCI De hormigón "in situ"

**FCI010** m Dintel de hormigón armado.
Dintel de hormigón armado, de directriz recta, de 20x20 cm, realizado con hormigón HA-30/F/20/XS2+XF2 fabricado en central, con cemento MR, y acero UNE-EN 10080 B 500 S, con una cuantía aproximada de 4,3 kg/m; montaje y desmontaje del sistema de encofrado recuperable de madera. Incluso alambre de atar, separadores y líquido desencofrante, para evitar la adherencia del hormigón al encofrado.
Criterio de valoración económica: El precio incluye la elaboración de la ferralla (corte, doblado y conformado de elementos) en taller industrial y el montaje en el lugar definitivo de su colocación en obra.
Incluye: Replanteo. Montaje del sistema de encofrado. Colocación de las armaduras con separadores homologados. Vertido y compactación del hormigón. Curado del hormigón. Desmontaje del sistema de encofrado.
Criterio de medición de proyecto: Longitud medida según documentación gráfica de Proyecto.
Criterio de medición de obra: Se medirá la longitud realmente ejecutada según especificaciones de Proyecto.

| Código | Ud | Descripción | Rendimiento | Precio | Importe |
|---|---|---|---|---|---|
| mt08eft030a | m² | Tablero de madera tratada, de 22 mm de espesor, reforzado con varillas y perfiles. (material) | 0.024 | 45.5 | 1.092 |
| mt08eva030 | m² | Estructura soporte para encofrado recuperable, compuesta de: sopandas metálicas y accesorios de montaje. (material) | 0.002 | 102 | 0.204 |
| mt50spa081a | Ud | Puntal metálico telescópico, de hasta 3 m de altura. (material) | 0.011 | 19.25 | 0.212 |
| mt08cim030b | m³ | Madera de pino. (material) | 0.002 | 355.5 | 0.711 |
| mt08var060 | kg | Puntas de acero de 20x100 mm. (material) | 0.024 | 8.75 | 0.210 |
| mt08dba010d | l | Agente desmoldeante, a base de aceites especiales, emulsionable en agua, para encofrados metálicos, fenólicos o de madera. (material) | 0.018 | 1.8 | 0.032 |
| mt07aco020c | Ud | Separador homologado para vigas. (material) | 3 | 0.09 | 0.270 |
| mt07aco010c | kg | Ferralla elaborada en taller industrial con acero en barras corrugadas, UNE-EN 10080 B 500 S, de varios diámetros. (material) | 4.3 | 1.6 | 6.880 |
| mt08var050 | kg | Alambre galvanizado para atar, de 1,30 mm de diámetro. (material) | 0.039 | 1.5 | 0.059 |
| mt10haf010jhns | m³ | Hormigón HA-30/F/20/XS2+XF2, fabricado en central, con cemento MR. (material) | 0.042 | 119.6 | 5.023 |
| mo044 | h | Oficial 1ª encofrador. (mano de obra) | 0.099 | 23.03 | 2.280 |
| mo091 | h | Ayudante encofrador. (mano de obra) | 0.099 | 21.86 | 2.164 |
| mo043 | h | Oficial 1ª ferrallista. (mano de obra) | 0.043 | 23.03 | 0.990 |
| mo090 | h | Ayudante ferrallista. (mano de obra) | 0.043 | 21.86 | 0.940 |
| mo045 | h | Oficial 1ª estructurista, en trabajos de puesta en obra del hormigón. (mano de obra) | 0.014 | 23.03 | 0.322 |
| mo092 | h | Ayudante estructurista, en trabajos de puesta en obra del hormigón. (mano de obra) | 0.055 | 21.86 | 1.202 |
| % | % | Costes directos complementarios | 2 % | 22.591 | 0.452 |
|  |  | Costes directos |  |  | 23.043 |

Residuos:
- colocación: mt08eft030a Tablero de madera tratada, de 22 mm de espesor, reforzado con varillas y perfiles; factor de residuo 1
- colocación: mt50spa081a Puntal metálico telescópico, de hasta 3 m de altura; factor de residuo 1
- colocación: mt08cim030b Madera de pino; factor de residuo 1
- colocación: mt08var060 Puntas de acero de 20x100 mm; factor de residuo 0.0045
- colocación: mt08dba010d; factor de residuo 0.07
- colocación: mt07aco010c Ferralla elaborada en taller industrial con acero en barras corrugadas, UNE-EN 10080 B 500 S, de varios diámetros; factor de residuo 0.0075
- colocación: mt08var050 Alambre galvanizado para atar, de 1,30 mm de diámetro; factor de residuo 0.0038
- colocación: mt10haf010jhns Hormigón HA-30/F/20/XS2+XF2, fabricado en central, con cemento MR; factor de residuo 0.00103023

## Recursos

**mt08eft030a** m² Tablero de madera tratada, de 22 mm de espesor, reforzado con varillas y perfiles
Datos técnicos: Coste energético 1657.248 MJ; Emisión de CO2 -22.692 kg; Código LER 17 02 01; Masa del elemento 12.2 kg; Volumen 0.011091 m3

**mt50spa081a** Ud Puntal metálico telescópico, de hasta 3 m de altura
Datos técnicos: Coste energético 97.317 MJ; Emisión de CO2 5.049 kg; Código LER 17 04 05; Masa del elemento 9.9 kg; Volumen 0.004714 m3

**mt08cim030b** m³ Madera de pino
Datos técnicos: Coste energético 7471.200 MJ; Emisión de CO2 -102.300 kg; Código LER 17 02 01; Masa del elemento 55 kg; Volumen 0.05 m3

**mt08var060** kg Puntas de acero de 20x100 mm
Datos técnicos: Coste energético 9.830 MJ; Emisión de CO2 0.510 kg; Código LER 17 04 05; Masa del elemento 1 kg; Volumen 0.000476 m3

**mt08dba010d** l Agente desmoldeante
Datos técnicos: Coste energético 82.642 MJ; Emisión de CO2 4.474 kg; Código LER 17 09 04; Masa del elemento 0.932 kg; Volumen 0.000621 m3
Residuos:
- embalaje: re150104 Envases metálicos. (componente de residuo); rendimiento 0.042 kg; Código LER 15 01 04; Masa del elemento 1 kg; Volumen 0.001667 m3

**mt07aco020c** Ud Separador homologado para vigas
Datos técnicos: Coste energético 1.105 MJ; Emisión de CO2 0.114 kg
Residuos:
- embalaje: re150101 Envases de papel y cartón. (componente de residuo); rendimiento 0.072 kg; Código LER 15 01 01; Masa del elemento 1 kg; Volumen 0.001333 m3

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt10haf010jhns** m³ Hormigón HA-30/F/20/XS2+XF2, fabricado en central, con cemento MR
Datos técnicos: Coste energético 2208.000 MJ; Emisión de CO2 253.000 kg; Código LER 17 01 01; Masa del elemento 2300 kg; Volumen 1.533333 m3
