# Dintel de fábrica armada de bloques en "U" de hormigón, cara vista

- Propiedad del archivo: CYPE Ingenieros S.A.
- Formato: FIEBDC-3/2016
- Programa: Generador de precios de la construcción. CYPE Ingenieros, S.A.
- Fecha: 04/05/2024
- Divisa: EUR
- Costes indirectos: 3 %
- IVA: 21 %

## F Fachadas y particiones

### FC Dinteles, cargaderos y cajones de persiana

#### FCL De fábrica de bloques de hormigón cara vista

**FCL010** m Dintel de fábrica armada de bloques en "U" de hormigón, cara vista.
Dintel de 20 cm de espesor, de fábrica armada de bloques en "U" CV de hormigón, lisos, color gris, 40x20x20 cm, resistencia normalizada R10 (10 N/mm²), recibidos con mortero de cemento industrial, color gris, M-7,5, suministrado a granel; con refuerzo de hormigón de relleno, HA-25/B/12/XC2, preparado en obra, vertido con cubilote, y acero UNE-EN 10080 B 500 S, cuantía 4,3 kg/m; montaje y desmontaje de apeo compuesto por 2 puntales metálicos telescópicos, amortizables en 150 usos y tablones de madera de pino, amortizables en 10 usos.
Criterio de valoración económica: El precio incluye la elaboración de la ferralla (corte, doblado y conformado de elementos) en taller industrial y el montaje en el lugar definitivo de su colocación en obra.
Incluye: Limpieza y nivelación de la superficie de apoyo. Replanteo y marcado de ejes de apoyo en el hueco de paso. Replanteo y corte de los tablones. Instalación del apeo. Colocación de los bloques. Colocación de las armaduras. Preparación del hormigón. Vertido, vibrado y curado del hormigón. Desmontaje y retirada del apeo.
Criterio de medición de proyecto: Longitud medida según documentación gráfica de Proyecto, incluyendo las entregas en los apoyos.
Criterio de medición de obra: Se medirá la longitud realmente ejecutada según especificaciones de Proyecto, incluyendo las entregas en los apoyos.

| Código | Ud | Descripción | Rendimiento | Precio | Importe |
|---|---|---|---|---|---|
| mt03bhp040ja | Ud | Bloque en "U" CV de hormigón, liso, color gris, 40x20x20 cm, resistencia normalizada R10 (10 N/mm²). Según UNE-EN 771-3. (material) | 2.625 | 2.03 | 5.329 |
| mt09mif010db | t | Mortero industrial para albañilería, de cemento, color gris, categoría M-7,5 (resistencia a compresión 7,5 N/mm²), suministrado a granel, según UNE-EN 998-2. (material) | 0.001 | 53.9 | 0.054 |
| mt08aaa010a | m³ | Agua. (material) | 0.009 | 1.5 | 0.014 |
| mt07aco010c | kg | Ferralla elaborada en taller industrial con acero en barras corrugadas, UNE-EN 10080 B 500 S, de varios diámetros. (material) | 4.3 | 1.6 | 6.880 |
| mt08var050 | kg | Alambre galvanizado para atar, de 1,30 mm de diámetro. (material) | 0.099 | 1.5 | 0.149 |
| mt08cem011a | kg | Cemento Portland CEM II/B-L 32,5 R, color gris, en sacos, según UNE-EN 197-1. (material) | 11.678 | 0.1 | 1.168 |
| mt01arg006 | t | Arena de cantera, para hormigón preparado en obra. (material) | 0.016 | 17.5 | 0.280 |
| mt01arg007b | t | Árido grueso homogeneizado, de tamaño máximo 12 mm. (material) | 0.032 | 16.64 | 0.532 |
| mt50spa050m | m³ | Tablón de madera de pino, dimensiones 20x7,2 cm. (material) | 0.003 | 439.2 | 1.318 |
| mt50spa101 | kg | Clavos de acero. (material) | 0.05 | 1.87 | 0.094 |
| mt50spa081a | Ud | Puntal metálico telescópico, de hasta 3 m de altura. (material) | 0.013 | 19.25 | 0.250 |
| mq06hor010 | h | Hormigonera eléctrica con una capacidad de amasado de 160 l. (maquinaria) | 0.016 | 3.45 | 0.055 |
| mq06mms010 | h | Mezclador continuo con silo, para mortero industrial en seco, suministrado a granel. (maquinaria) | 0.021 | 1.94 | 0.041 |
| mo021 | h | Oficial 1ª construcción en trabajos de albañilería. (mano de obra) | 0.141 | 22.13 | 3.120 |
| mo114 | h | Peón ordinario construcción en trabajos de albañilería. (mano de obra) | 0.141 | 20.78 | 2.930 |
| mo043 | h | Oficial 1ª ferrallista. (mano de obra) | 0.073 | 23.03 | 1.681 |
| mo090 | h | Ayudante ferrallista. (mano de obra) | 0.073 | 21.86 | 1.596 |
| % | % | Costes directos complementarios | 2 % | 25.491 | 0.510 |
|  |  | Costes directos |  |  | 26.001 |

Residuos:
- colocación: mt03bhp040ja Bloque en "U" CV de hormigón, liso, color gris, 40x20x20 cm, resistencia normalizada R10 (10 N/mm²). Según UNE-EN 771-3; factor de residuo 0.0105
- colocación: mt09mif010db; factor de residuo 0.0189
- colocación: mt07aco010c Ferralla elaborada en taller industrial con acero en barras corrugadas, UNE-EN 10080 B 500 S, de varios diámetros; factor de residuo 0.0075
- colocación: mt08var050 Alambre galvanizado para atar, de 1,30 mm de diámetro; factor de residuo 0.0038
- colocación: mt08cem011a Cemento Portland CEM II/B-L 32,5 R, color gris, en sacos, según UNE-EN 197-1; factor de residuo 0.01512
- colocación: mt01arg006 Arena de cantera, para hormigón preparado en obra; factor de residuo 0.003
- colocación: mt01arg007b Árido grueso homogeneizado, de tamaño máximo 12 mm; factor de residuo 0.00540057
- colocación: mt50spa050m Tablón de madera de pino, dimensiones 20x7,2 cm; factor de residuo 1
- colocación: mt50spa101 Clavos de acero; factor de residuo 0.0045
- colocación: mt50spa081a Puntal metálico telescópico, de hasta 3 m de altura; factor de residuo 1

## Recursos

**mt03bhp040ja** Ud Bloque en "U" CV de hormigón, liso, color gris, 40x20x20 cm, resistencia normalizada R10 (10 N/mm²). Según UNE-EN 771-3
Datos técnicos: Coste energético 12.864 MJ; Emisión de CO2 1.512 kg; Código LER 17 01 01; Masa del elemento 19 kg; Volumen 0.012667 m3
Residuos:
- embalaje: re170201 Madera. (componente de residuo); rendimiento 0.017 kg; Código LER 17 02 01; Masa del elemento 1 kg; Volumen 0.000909 m3
- embalaje: re170203 Plástico. (componente de residuo); rendimiento 0.005 kg; Código LER 17 02 03; Masa del elemento 1 kg; Volumen 0.001667 m3

**mt09mif010db** t Mortero industrial para albañilería
Datos técnicos: Coste energético 1960.000 MJ; Emisión de CO2 170.000 kg; Código LER 17 01 01; Masa del elemento 1000 kg; Volumen 0.666667 m3

**mt08aaa010a** m³ Agua
Datos técnicos: Coste energético 60.000 MJ; Emisión de CO2 30.000 kg

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt08cem011a** kg Cemento Portland CEM II/B-L 32,5 R, color gris, en sacos, según UNE-EN 197-1
Datos técnicos: Coste energético 7.009 MJ; Emisión de CO2 0.899 kg; Código LER 17 01 01; Masa del elemento 1 kg; Volumen 0.000667 m3
Residuos:
- embalaje: re150101 Envases de papel y cartón. (componente de residuo); rendimiento 0.011 kg; Código LER 15 01 01; Masa del elemento 1 kg; Volumen 0.001333 m3
- embalaje: re170203 Plástico; rendimiento 0.002 kg

**mt01arg006** t Arena de cantera, para hormigón preparado en obra
Datos técnicos: Coste energético 75.000 MJ; Emisión de CO2 4.000 kg; Código LER 01 04 09; Masa del elemento 1000 kg; Volumen 0.625 m3

**mt01arg007b** t Árido grueso homogeneizado, de tamaño máximo 12 mm
Datos técnicos: Coste energético 75.000 MJ; Emisión de CO2 4.000 kg; Código LER 01 04 08; Masa del elemento 1000 kg; Volumen 0.666667 m3

**mt50spa050m** m³ Tablón de madera de pino, dimensiones 20x7,2 cm
Datos técnicos: Coste energético 78108.000 MJ; Emisión de CO2 -1069.500 kg; Código LER 17 02 01; Masa del elemento 575 kg; Volumen 0.522727 m3

**mt50spa101** kg Clavos de acero
Datos técnicos: Coste energético 9.830 MJ; Emisión de CO2 0.510 kg; Código LER 17 04 05; Masa del elemento 1 kg; Volumen 0.000476 m3

**mt50spa081a** Ud Puntal metálico telescópico, de hasta 3 m de altura
Datos técnicos: Coste energético 97.317 MJ; Emisión de CO2 5.049 kg; Código LER 17 04 05; Masa del elemento 9.9 kg; Volumen 0.004714 m3
