# Dintel de madera aserrada

- Propiedad del archivo: CYPE Ingenieros S.A.
- Formato: FIEBDC-3/2016
- Programa: Generador de precios de la construcción. CYPE Ingenieros, S.A.
- Fecha: 17/05/2024
- Divisa: EUR
- Costes indirectos: 3 %
- IVA: 21 %

## F Fachadas y particiones

### FC Dinteles, cargaderos y cajones de persiana

#### FCM De madera

**FCM010** m Dintel de madera aserrada.
Dintel de madera aserrada de pino insigne (Pinus radiata), con certificado PEFC, acabado cepillado, de 30x30 cm de sección y hasta 6 m de longitud, para aplicaciones estructurales, calidad estructural MEG según UNE 56544, clase resistente C16 según UNE-EN 338 y UNE-EN 1912 y protección frente a agentes bióticos que se corresponde con la clase de penetración NP2 (3 mm en las caras laterales de la albura) según UNE-EN 351-1, apoyado sobre las jambas.
Incluye: Limpieza y preparación del plano de apoyo. Replanteo del nivel de apoyo del dintel. Presentación del dintel. Aplomado y nivelación. Ejecución de las uniones.
Criterio de medición de proyecto: Longitud medida según documentación gráfica de Proyecto, incluyendo las entregas en los apoyos.
Criterio de medición de obra: Se medirá la longitud realmente ejecutada según especificaciones de Proyecto, incluyendo las entregas en los apoyos.

| Código | Ud | Descripción | Rendimiento | Precio | Importe |
|---|---|---|---|---|---|
| mt07mee050uum | m³ | Madera aserrada de pino insigne (Pinus radiata), con certificado PEFC, con acabado cepillado, para dintel de 30x30 cm de sección y hasta 6 m de longitud, para aplicaciones estructurales, calidad estructural MEG según UNE 56544, clase resistente C16 según UNE-EN 338 y UNE-EN 1912 y protección frente a agentes bióticos que se corresponde con la clase de penetración NP2 (3 mm en las caras laterales de la albura) según UNE-EN 351-1, trabajada en taller. (material) | 0.09 | 570.72 | 51.365 |
| mo017 | h | Oficial 1ª carpintero. (mano de obra) | 0.585 | 22.45 | 13.133 |
| mo058 | h | Ayudante carpintero. (mano de obra) | 0.293 | 21.15 | 6.197 |
| % | % | Costes directos complementarios | 2 % | 70.695 | 1.414 |
|  |  | Costes directos |  |  | 72.109 |

Residuos:
- colocación: mt07mee050uum; factor de residuo 0.0015

## Recursos

**mt07mee050uum** m³ Madera aserrada de pino insigne (Pinus radiata)
Datos técnicos: Coste energético 16557.675 MJ; Emisión de CO2 -488.208 kg; Código LER 17 02 01; Masa del elemento 370 kg; Volumen 0.336364 m3
Residuos:
- embalaje: re170203 Plástico. (componente de residuo); rendimiento 0.04 kg; Código LER 17 02 03; Masa del elemento 1 kg; Volumen 0.001667 m3
