# Dintel de fábrica armada de ladrillos de hormigón cortados cara vista

- Propiedad del archivo: CYPE Ingenieros S.A.
- Formato: FIEBDC-3/2016
- Programa: Generador de precios de la construcción. CYPE Ingenieros, S.A.
- Fecha: 27/05/2024
- Divisa: EUR
- Costes indirectos: 3 %
- IVA: 21 %

## F Fachadas y particiones

### FC Dinteles, cargaderos y cajones de persiana

#### FCO De fábrica de ladrillos de hormigón cara vista

**FCO010** m Dintel de fábrica armada de ladrillos de hormigón cortados cara vista.
Dintel de 24 cm de espesor, de fábrica armada de ladrillos de hormigón cara vista hidrofugados, lisos perforados, gris, 24x12x7 cm, aparejo a tizón, recibidos con mortero de cemento industrial, color gris, M-5, suministrado a granel, con juntas horizontales y verticales de 10 mm de espesor, junta rehundida; con refuerzo de acero B 500 S (cuantía 3,6 kg/m²) y macizado de mortero; apeo mediante puntales metálicos telescópicos y tablones de madera.
Incluye: Limpieza y nivelación de la superficie de apoyo. Replanteo y marcado de ejes de apoyo en el hueco de paso. Replanteo y corte de los tablones. Instalación del apeo. Colocación de los ladrillos. Colocación de las armaduras. Macizado con mortero. Desmontaje y retirada del apeo.
Criterio de medición de proyecto: Longitud medida según documentación gráfica de Proyecto, incluyendo las entregas en los apoyos.
Criterio de medición de obra: Se medirá la longitud realmente ejecutada según especificaciones de Proyecto, incluyendo las entregas en los apoyos.

| Código | Ud | Descripción | Rendimiento | Precio | Importe |
|---|---|---|---|---|---|
| mt05chl010c | Ud | Ladrillo de hormigón cara vista hidrofugado, liso perforado, gris, 24x12x7 cm, densidad 2000 kg/m³, según UNE-EN 771-3. (material) | 13 | 0.42 | 5.460 |
| mt08aaa010a | m³ | Agua. (material) | 0.01 | 1.5 | 0.015 |
| mt09mif010cb | t | Mortero industrial para albañilería, de cemento, color gris, categoría M-5 (resistencia a compresión 5 N/mm²), suministrado a granel, según UNE-EN 998-2. (material) | 0.056 | 50.2 | 2.811 |
| mt07aco010g | kg | Acero en barras corrugadas, UNE-EN 10080 B 500 S, suministrado en obra en barras sin elaborar, de varios diámetros. (material) | 3.6 | 1.22 | 4.392 |
| mt50spa050m | m³ | Tablón de madera de pino, dimensiones 20x7,2 cm. (material) | 0.003 | 439.2 | 1.318 |
| mt50spa101 | kg | Clavos de acero. (material) | 0.05 | 1.87 | 0.094 |
| mt50spa081a | Ud | Puntal metálico telescópico, de hasta 3 m de altura. (material) | 0.013 | 19.25 | 0.250 |
| mq06mms010 | h | Mezclador continuo con silo, para mortero industrial en seco, suministrado a granel. (maquinaria) | 0.214 | 1.94 | 0.415 |
| mo021 | h | Oficial 1ª construcción en trabajos de albañilería. (mano de obra) | 0.414 | 22.13 | 9.162 |
| mo114 | h | Peón ordinario construcción en trabajos de albañilería. (mano de obra) | 0.411 | 20.78 | 8.541 |
| % | % | Costes directos complementarios | 2 % | 32.458 | 0.649 |
|  |  | Costes directos |  |  | 33.107 |

Residuos:
- colocación: mt05chl010c Ladrillo de hormigón cara vista hidrofugado, liso perforado, gris, 24x12x7 cm, densidad 2000 kg/m³, según UNE-EN 771-3; factor de residuo 0.0473
- colocación: mt09mif010cb; factor de residuo 0.0189
- colocación: mt07aco010g Acero en barras corrugadas, UNE-EN 10080 B 500 S, suministrado en obra en barras sin elaborar, de varios diámetros; factor de residuo 0.0075
- colocación: mt50spa050m Tablón de madera de pino, dimensiones 20x7,2 cm; factor de residuo 1
- colocación: mt50spa101 Clavos de acero; factor de residuo 0.0045
- colocación: mt50spa081a Puntal metálico telescópico, de hasta 3 m de altura; factor de residuo 1

## Recursos

**mt05chl010c** Ud Ladrillo de hormigón cara vista hidrofugado, liso perforado, gris, 24x12x7 cm, densidad 2000 kg/m³, según UNE-EN 771-3
Datos técnicos: Coste energético 2.928 MJ; Emisión de CO2 0.246 kg; Código LER 17 01 01; Masa del elemento 3 kg; Volumen 0.002 m3
Residuos:
- embalaje: re170201 Madera. (componente de residuo); rendimiento 0.007 kg; Código LER 17 02 01; Masa del elemento 1 kg; Volumen 0.000909 m3
- embalaje: re170203 Plástico. (componente de residuo); rendimiento 0.004 kg; Código LER 17 02 03; Masa del elemento 1 kg; Volumen 0.001667 m3

**mt08aaa010a** m³ Agua
Datos técnicos: Coste energético 60.000 MJ; Emisión de CO2 30.000 kg

**mt09mif010cb** t Mortero industrial para albañilería
Datos técnicos: Coste energético 1960.000 MJ; Emisión de CO2 170.000 kg; Código LER 17 01 01; Masa del elemento 1000 kg; Volumen 0.666667 m3

**mt07aco010g** kg Acero en barras corrugadas, UNE-EN 10080 B 500 S, suministrado en obra en barras sin elaborar, de varios diámetros
Datos técnicos: Coste energético 9.830 MJ; Emisión de CO2 0.510 kg; Código LER 17 04 05; Masa del elemento 1 kg; Volumen 0.000476 m3

**mt50spa050m** m³ Tablón de madera de pino, dimensiones 20x7,2 cm
Datos técnicos: Coste energético 78108.000 MJ; Emisión de CO2 -1069.500 kg; Código LER 17 02 01; Masa del elemento 575 kg; Volumen 0.522727 m3

**mt50spa101** kg Clavos de acero
Datos técnicos: Coste energético 9.830 MJ; Emisión de CO2 0.510 kg; Código LER 17 04 05; Masa del elemento 1 kg; Volumen 0.000476 m3

**mt50spa081a** Ud Puntal metálico telescópico, de hasta 3 m de altura
Datos técnicos: Coste energético 97.317 MJ; Emisión de CO2 5.049 kg; Código LER 17 04 05; Masa del elemento 9.9 kg; Volumen 0.004714 m3
