# Pasamanos de acero

- Propiedad del archivo: CYPE Ingenieros S.A.
- Formato: FIEBDC-3/2016
- Programa: Generador de precios de la construcción. CYPE Ingenieros, S.A.
- Fecha: 13/06/2024
- Divisa: EUR
- Costes indirectos: 3 %
- IVA: 21 %

## F Fachadas y particiones

### FD Defensas

#### FDD Barandillas y pasamanos

**FDD130** m Pasamanos de acero.
Pasamanos recto metálico, formado por tubo hueco de acero galvanizado, de 40 mm de diámetro, con soportes metálicos fijados al paramento mediante anclaje mecánico por atornillado. Incluso replanteo de los soportes, fijación de los soportes al paramento y fijación del pasamanos a los soportes. Elaborado en taller y montado en obra. Totalmente terminado y listo para pintar.
Incluye: Replanteo de los soportes. Fijación de los soportes al paramento. Fijación del pasamanos a los soportes.
Criterio de medición de proyecto: Longitud medida a ejes, según documentación gráfica de Proyecto.
Criterio de medición de obra: Se medirá, a ejes, la longitud realmente ejecutada según especificaciones de Proyecto.

| Código | Ud | Descripción | Rendimiento | Precio | Importe |
|---|---|---|---|---|---|
| mt26aaa035a | Ud | Anclaje mecánico tipo tornillo de cabeza avellanada con estrella interior de seis puntas para llave Torx, de acero galvanizado. (material) | 2 | 1.25 | 2.500 |
| mt26dpa020a | m | Pasamanos recto metálico, formado por tubo hueco de acero galvanizado, de 40 mm de diámetro, con soportes y embellecedores del mismo material para su fijación al paramento. (material) | 1 | 21.4 | 21.400 |
| mo018 | h | Oficial 1ª cerrajero. (mano de obra) | 0.23 | 22.42 | 5.157 |
| mo059 | h | Ayudante cerrajero. (mano de obra) | 0.23 | 21.06 | 4.844 |
| % | % | Costes directos complementarios | 2 % | 33.901 | 0.678 |
|  |  | Costes directos |  |  | 34.579 |

Residuos:
- colocación: mt26aaa035a; factor de residuo 0.0187931

## Recursos

**mt26aaa035a** Ud Anclaje mecánico tipo tornillo de cabeza avellanada con estrella interior de seis puntas para llave Torx
Datos técnicos: Coste energético 3.150 MJ; Emisión de CO2 0.194 kg; Código LER 17 04 05; Masa del elemento 0.029 kg; Volumen 0.000014 m3
Residuos:
- embalaje: re170203 Plástico. (componente de residuo); rendimiento 0.025 kg; Código LER 17 02 03; Masa del elemento 1 kg; Volumen 0.001667 m3

**mt26dpa020a** m Pasamanos recto metálico
Datos técnicos: Coste energético 19.755 MJ; Emisión de CO2 1.025 kg
Residuos:
- embalaje: re170203 Plástico; rendimiento 0.002 kg
