# Barandilla de vidrio. Sistema "COMENZA"

- Propiedad del archivo: CYPE Ingenieros S.A.
- Formato: FIEBDC-3/2016
- Programa: Generador de precios de la construcción. CYPE Ingenieros, S.A.
- Fecha: 13/06/2024
- Divisa: EUR
- Costes indirectos: 3 %
- IVA: 21 %

## F Fachadas y particiones

### FD Defensas

#### FDY Sistemas de barandillas de vidrio

**FDY010** m Barandilla de vidrio. Sistema "COMENZA".
Sistema de barandilla modular GlassFit SV-1703 Top "COMENZA", sin pasamanos, con perfil de montaje, modelo SV-1703, aluminio anodizado, con embellecedor clipado CL-1703-1, capaz de soportar una fuerza horizontal uniformemente repartida de 0,8 kN/m aplicada en el borde superior del vidrio según CTE DB SE-AE, de altura máxima 110 cm, para vidrio laminar de seguridad, compuesto por dos lunas de 10 mm de espesor unidas mediante dos láminas incoloras de butiral de polivinilo, de 0,38 mm de espesor cada una. Sistema de montaje Superior, de fijación mediante anclaje a la cara superior de la viga de borde de forjado. Incluso anclaje químico con varilla roscada de acero cincado para fijación a la superficie soporte.
Incluye: Marcado de los puntos de fijación. Aplomado y nivelación. Fijación de los anclajes. Montaje de elementos complementarios.
Criterio de medición de proyecto: Longitud medida a ejes, según documentación gráfica de Proyecto.
Criterio de medición de obra: Se medirá, a ejes, la longitud realmente ejecutada según especificaciones de Proyecto.

| Código | Ud | Descripción | Rendimiento | Precio | Importe |
|---|---|---|---|---|---|
| mt25dfc130a | m | Sistema de barandilla modular GlassFit SV-1703 Top "COMENZA", sin pasamanos, con perfil de montaje, modelo SV-1703, aluminio anodizado, con embellecedor clipado CL-1703-1, capaz de soportar una fuerza horizontal uniformemente repartida de 0,8 kN/m aplicada en el borde superior del vidrio según CTE DB SE-AE. Incluso accesorios, piezas y tornillos homologados. (material) | 1 | 120.82 | 120.820 |
| mt26aaq011b | Ud | Anclaje químico con varilla roscada de acero cincado, de 10 mm de diámetro, tuerca y arandela. (material) | 4 | 1.14 | 4.560 |
| mt21ves015k | m² | Vidrio laminar de seguridad, compuesto por dos lunas de 10 mm de espesor, unidas mediante dos láminas incoloras de butiral de polivinilo, de 0,38 mm de espesor cada una. Según UNE-EN ISO 12543-2, UNE-EN 14449 y UNE-EN 12150-1 (material) | 1.19 | 94 | 111.860 |
| mo011 | h | Oficial 1ª montador. (mano de obra) | 0.55 | 22.74 | 12.507 |
| mo080 | h | Ayudante montador. (mano de obra) | 1.1 | 21.02 | 23.122 |
| % | % | Costes directos complementarios | 2 % | 272.869 | 5.457 |
|  |  | Costes directos |  |  | 278.326 |

Residuos:
- colocación: mt26aaq011b Anclaje químico con varilla roscada de acero cincado, de 10 mm de diámetro, tuerca y arandela; factor de residuo 0.005
- colocación: mt21ves015k; factor de residuo 0.0055

## Recursos

**mt26aaq011b** Ud Anclaje químico con varilla roscada de acero cincado, de 10 mm de diámetro, tuerca y arandela
Datos técnicos: Coste energético 5.361 MJ; Emisión de CO2 0.216 kg; Código LER 17 09 04; Masa del elemento 0.13 kg; Volumen 0.000087 m3
Residuos:
- embalaje: re150101 Envases de papel y cartón. (componente de residuo); rendimiento 0.001 kg; Código LER 15 01 01; Masa del elemento 1 kg; Volumen 0.001333 m3
- embalaje: re170203 Plástico. (componente de residuo); rendimiento 0.001 kg; Código LER 17 02 03; Masa del elemento 1 kg; Volumen 0.001667 m3

**mt21ves015k** m² Vidrio laminar de seguridad
Datos técnicos: Coste energético 748.846 MJ; Emisión de CO2 56.037 kg; Código LER 17 02 02; Masa del elemento 50 kg; Volumen 0.05 m3
Residuos:
- embalaje: re170604 Materiales de aislamiento distintos de los especificados en los códigos 17 06 01 y 17 06 03. (componente de residuo); rendimiento 0.016 kg; Código LER 17 06 04; Masa del elemento 1 kg; Volumen 0.001667 m3
