# Medianera de una hoja, de fábrica de ladrillo cerámico para revestir

- Propiedad del archivo: CYPE Ingenieros S.A.
- Formato: FIEBDC-3/2016
- Programa: Generador de precios de la construcción. CYPE Ingenieros, S.A.
- Fecha: 19/05/2024
- Divisa: EUR
- Costes indirectos: 3 %
- IVA: 21 %

## F Fachadas y particiones

### FF Fábrica no estructural

#### FFI Medianera de una hoja para revestir

**FFI010** m² Medianera de una hoja, de fábrica de ladrillo cerámico para revestir.
Medianera de una hoja, de 11,5 cm de espesor, de fábrica de ladrillo cerámico macizo de elaboración mecánica, para revestir, 24x11,5x5 cm, con juntas horizontales y verticales de 10 mm de espesor, junta rehundida, recibida con mortero de cemento industrial, color gris, M-5, suministrado a granel.
Incluye: Definición de los planos de medianera mediante plomos. Replanteo, planta a planta. Marcado en los pilares de los niveles de referencia general de planta y de nivel de pavimento. Asiento de la primera hilada sobre capa de mortero. Colocación y aplomado de miras de referencia. Tendido de hilos entre miras. Colocación de plomos fijos en las aristas. Colocación de las piezas por hiladas a nivel. Encuentros de la fábrica con fachadas, pilares y tabiques. Encuentro de la fábrica con el forjado superior. Limpieza del paramento.
Criterio de medición de proyecto: Superficie medida según documentación gráfica de Proyecto, sin duplicar esquinas ni encuentros.
Criterio de medición de obra: Se medirá la superficie realmente ejecutada según especificaciones de Proyecto, sin duplicar esquinas ni encuentros.

| Código | Ud | Descripción | Rendimiento | Precio | Importe |
|---|---|---|---|---|---|
| mt04lma010a | Ud | Ladrillo cerámico macizo de elaboración mecánica, para revestir, 24x11,5x5 cm, para uso en fábrica protegida (pieza P), densidad 2300 kg/m³, según UNE-EN 771-1. (material) | 70.35 | 0.55 | 38.693 |
| mt08aaa010a | m³ | Agua. (material) | 0.008 | 1.5 | 0.012 |
| mt09mif010cb | t | Mortero industrial para albañilería, de cemento, color gris, categoría M-5 (resistencia a compresión 5 N/mm²), suministrado a granel, según UNE-EN 998-2. (material) | 0.043 | 50.2 | 2.159 |
| mq06mms010 | h | Mezclador continuo con silo, para mortero industrial en seco, suministrado a granel. (maquinaria) | 0.164 | 1.94 | 0.318 |
| mo021 | h | Oficial 1ª construcción en trabajos de albañilería. (mano de obra) | 0.553 | 22.13 | 12.238 |
| mo114 | h | Peón ordinario construcción en trabajos de albañilería. (mano de obra) | 0.317 | 20.78 | 6.587 |
| % | % | Costes directos complementarios | 2 % | 60.007 | 1.200 |
|  |  | Costes directos |  |  | 61.207 |

Residuos:
- colocación: mt04lma010a; factor de residuo 0.021
- colocación: mt09mif010cb; factor de residuo 0.0189

## Recursos

**mt04lma010a** Ud Ladrillo cerámico macizo de elaboración mecánica
Datos técnicos: Coste energético 6.669 MJ; Emisión de CO2 0.324 kg; Código LER 17 01 02; Masa del elemento 1.46 kg; Volumen 0.001168 m3
Residuos:
- embalaje: re170201 Madera. (componente de residuo); rendimiento 0.017 kg; Código LER 17 02 01; Masa del elemento 1 kg; Volumen 0.000909 m3
- embalaje: re170203 Plástico. (componente de residuo); rendimiento 0.001 kg; Código LER 17 02 03; Masa del elemento 1 kg; Volumen 0.001667 m3

**mt08aaa010a** m³ Agua
Datos técnicos: Coste energético 60.000 MJ; Emisión de CO2 30.000 kg

**mt09mif010cb** t Mortero industrial para albañilería
Datos técnicos: Coste energético 1960.000 MJ; Emisión de CO2 170.000 kg; Código LER 17 01 01; Masa del elemento 1000 kg; Volumen 0.666667 m3
