# Hoja interior de fachada de dos hojas, de fábrica de ladrillo cerámico para revestir

- Propiedad del archivo: CYPE Ingenieros S.A.
- Formato: FIEBDC-3/2016
- Programa: Generador de precios de la construcción. CYPE Ingenieros, S.A.
- Fecha: 07/06/2024
- Divisa: EUR
- Costes indirectos: 3 %
- IVA: 21 %

## F Fachadas y particiones

### FF Fábrica no estructural

#### FFR Hoja interior para revestir en fachada de dos hojas

**FFR010** m² Hoja interior de fachada de dos hojas, de fábrica de ladrillo cerámico para revestir.
Hoja interior de fachada de dos hojas, de 7 cm de espesor, de fábrica de ladrillo cerámico hueco doble, para revestir, 33x16x7 cm, con juntas horizontales y verticales de 10 mm de espesor, recibida con mortero de cemento industrial, color gris, M-5, suministrado a granel. Dintel de fábrica para revestir sobre perfil de acero galvanizado.
Incluye: Replanteo, planta a planta. Marcado en los pilares de los niveles de referencia general de planta y de nivel de pavimento. Asiento de la primera hilada sobre capa de mortero. Colocación y aplomado de miras de referencia. Tendido de hilos entre miras. Colocación de plomos fijos en las aristas. Colocación de las piezas por hiladas a nivel. Realización de todos los trabajos necesarios para la resolución de los huecos. Encuentros de la fábrica con fachadas, pilares y tabiques. Encuentro de la fábrica con el forjado superior. Limpieza del paramento.
Criterio de medición de proyecto: Superficie medida según documentación gráfica de Proyecto, sin duplicar esquinas ni encuentros, deduciendo los huecos de superficie mayor de 4 m². En los huecos que no se deduzcan, están incluidos los trabajos de realizar la superficie interior del hueco.
Criterio de medición de obra: Se medirá la superficie realmente ejecutada según especificaciones de Proyecto, sin duplicar esquinas ni encuentros, deduciendo los huecos de superficie mayor de 4 m². En los huecos que no se deduzcan, están incluidos los trabajos de realizar la superficie interior del hueco.

| Código | Ud | Descripción | Rendimiento | Precio | Importe |
|---|---|---|---|---|---|
| mt04lvc010g | Ud | Ladrillo cerámico hueco doble, para revestir, 33x16x7 cm, para uso en fábrica protegida (pieza P), densidad 810 kg/m³, según UNE-EN 771-1. (material) | 18 | 0.44 | 7.920 |
| mt08aaa010a | m³ | Agua. (material) | 0.004 | 1.5 | 0.006 |
| mt09mif010cb | t | Mortero industrial para albañilería, de cemento, color gris, categoría M-5 (resistencia a compresión 5 N/mm²), suministrado a granel, según UNE-EN 998-2. (material) | 0.012 | 50.2 | 0.602 |
| mt07ala011j | kg | Pletina de acero laminado UNE-EN 10025 S275JR, para aplicaciones estructurales. Trabajada y montada en taller, para colocar en obra. (material) | 0.1 | 2.42 | 0.242 |
| mt20dah020i | m | Perfil de acero galvanizado, de forma ondulada, de 7 cm de anchura. (material) | 0.2 | 5.93 | 1.186 |
| mq06mms010 | h | Mezclador continuo con silo, para mortero industrial en seco, suministrado a granel. (maquinaria) | 0.045 | 1.94 | 0.087 |
| mo021 | h | Oficial 1ª construcción en trabajos de albañilería. (mano de obra) | 0.312 | 22.13 | 6.905 |
| mo114 | h | Peón ordinario construcción en trabajos de albañilería. (mano de obra) | 0.172 | 20.78 | 3.574 |
| % | % | Costes directos complementarios | 3 % | 20.522 | 0.616 |
|  |  | Costes directos |  |  | 21.138 |

Residuos:
- colocación: mt04lvc010g; factor de residuo 0.021
- colocación: mt09mif010cb; factor de residuo 0.0189
- colocación: mt07ala011j; factor de residuo 0.0045

## Recursos

**mt04lvc010g** Ud Ladrillo cerámico hueco doble
Datos técnicos: Coste energético 10.582 MJ; Emisión de CO2 0.645 kg; Código LER 17 01 02; Masa del elemento 2.8 kg; Volumen 0.00224 m3
Residuos:
- embalaje: re170201 Madera. (componente de residuo); rendimiento 0.017 kg; Código LER 17 02 01; Masa del elemento 1 kg; Volumen 0.000909 m3
- embalaje: re170203 Plástico. (componente de residuo); rendimiento 0.001 kg; Código LER 17 02 03; Masa del elemento 1 kg; Volumen 0.001667 m3

**mt08aaa010a** m³ Agua
Datos técnicos: Coste energético 60.000 MJ; Emisión de CO2 30.000 kg

**mt09mif010cb** t Mortero industrial para albañilería
Datos técnicos: Coste energético 1960.000 MJ; Emisión de CO2 170.000 kg; Código LER 17 01 01; Masa del elemento 1000 kg; Volumen 0.666667 m3

**mt07ala011j** kg Pletina de acero laminado UNE-EN 10025 S275JR
Datos técnicos: Coste energético 9.830 MJ; Emisión de CO2 0.510 kg; Código LER 17 04 05; Masa del elemento 1 kg; Volumen 0.000476 m3
