# Fachada ligera de paneles sándwich. Sistema "THERMOCHIP"

- Propiedad del archivo: CYPE Ingenieros S.A.
- Formato: FIEBDC-3/2016
- Programa: Generador de precios de la construcción. CYPE Ingenieros, S.A.
- Fecha: 22/05/2024
- Divisa: EUR
- Costes indirectos: 3 %
- IVA: 21 %

## F Fachadas y particiones

### FL Fachadas ligeras

#### FLY Sistemas de fachada ligera

**FLY400** m² Fachada ligera de paneles sándwich. Sistema "THERMOCHIP".
Fachada ligera de paneles sándwich. Sistema Thermochip Sate-Wall "THERMOCHIP", formado por: PANEL EXTERIOR: panel sándwich machihembrado en las cuatro caras, Thermochip Sate, TFBCY 12-100-12 "THERMOCHIP", compuesto de: cara exterior de placa de cemento reforzado con fibras, de 12 mm de espesor, núcleo aislante de espuma de poliestireno extruido de 100 mm de espesor y cara interior de placa de yeso reforzado con fibras, de 12 mm de espesor, de 2400x550 mm, transmitancia térmica 0,329 W/(m²K), Euroclase B-s1, d0 de reacción al fuego, según UNE-EN 13501-1, fijado al soporte con tornillos autorroscantes de cabeza avellanada, de acero galvanizado; PANEL INTERIOR: panel sándwich machihembrado en las cuatro caras, Thermochip Wall, TPLYY 15-12-40-12 "THERMOCHIP", compuesto de: cara exterior de placa de yeso reforzado con fibras, de 12 mm de espesor, núcleo aislante de espuma de poliestireno extruido de 40 mm de espesor y cara interior de placa de yeso reforzado con fibras, de 12 mm de espesor y de placa de yeso laminado resistente al fuego de 15 mm de espesor, de 2400x550 mm, transmitancia térmica 0,74 W/(m²K), Euroclase B-s1, d0 de reacción al fuego, según UNE-EN 13501-1, fijado al soporte con tornillos autorroscantes de cabeza avellanada, de acero galvanizado. Incluso pasta de juntas y cinta microperforada de papel, para el sellado de juntas entre paneles interiores.
Criterio de valoración económica: El precio no incluye la estructura soporte ni el revestimiento.
Incluye: Preparación de la superficie soporte. Replanteo y corte de los paneles. Colocación y fijación del panel sándwich exterior. Sellado de juntas. Resolución de los puntos singulares. Colocación y fijación del panel sándwich interior. Sellado de juntas.
Criterio de medición de proyecto: Superficie medida según documentación gráfica de Proyecto, sin duplicar esquinas ni encuentros, deduciendo los huecos de superficie mayor de 3 m².
Criterio de medición de obra: Se medirá la superficie realmente ejecutada según especificaciones de Proyecto, sin duplicar esquinas ni encuentros, deduciendo los huecos de superficie mayor de 3 m².

| Código | Ud | Descripción | Rendimiento | Precio | Importe |
|---|---|---|---|---|---|
| mt13pst020y | m² | Panel sándwich machihembrado en las cuatro caras, Thermochip Sate, TFBCY 12-100-12 "THERMOCHIP", compuesto de: cara exterior de placa de cemento reforzado con fibras, de 12 mm de espesor, núcleo aislante de espuma de poliestireno extruido de 100 mm de espesor y cara interior de placa de yeso reforzado con fibras, de 12 mm de espesor, de 2400x550 mm, transmitancia térmica 0,329 W/(m²K), Euroclase B-s1, d0 de reacción al fuego, según UNE-EN 13501-1. (material) | 1.05 | 74.06 | 77.763 |
| mt13pst100n | Ud | Tornillo autorroscante de cabeza avellanada, de acero galvanizado, de 6 mm de diámetro y 180 mm de longitud. (material) | 12 | 0.89 | 10.680 |
| mt13pst030oa | m² | Panel sándwich machihembrado en las cuatro caras, Thermochip Wall, TPLYY 15-12-40-12 "THERMOCHIP", compuesto de: cara exterior de placa de yeso reforzado con fibras, de 12 mm de espesor, núcleo aislante de espuma de poliestireno extruido de 40 mm de espesor y cara interior de placa de yeso reforzado con fibras, de 12 mm de espesor y de placa de yeso laminado resistente al fuego de 15 mm de espesor, de 2400x550 mm, transmitancia térmica 0,74 W/(m²K), Euroclase B-s1, d0 de reacción al fuego, según UNE-EN 13501-1. (material) | 1.05 | 51.66 | 54.243 |
| mt13pst100j | Ud | Tornillo autorroscante de cabeza avellanada, de acero galvanizado, de 6 mm de diámetro y 130 mm de longitud. (material) | 12 | 0.49 | 5.880 |
| mt12psg030a | kg | Pasta de juntas, según UNE-EN 13963. (material) | 0.15 | 0.9 | 0.135 |
| mt12psg040a | m | Cinta microperforada de papel, según UNE-EN 13963. (material) | 2.1 | 0.04 | 0.084 |
| mo054 | h | Oficial 1ª montador de aislamientos. (mano de obra) | 0.22 | 22.74 | 5.003 |
| mo101 | h | Ayudante montador de aislamientos. (mano de obra) | 0.22 | 21.02 | 4.624 |
| % | % | Costes directos complementarios | 2 % | 158.412 | 3.168 |
|  |  | Costes directos |  |  | 161.580 |

Residuos:
- colocación: mt13pst020y; factor de residuo 0.00762069
- colocación: mt13pst100n Tornillo autorroscante de cabeza avellanada, de acero galvanizado, de 6 mm de diámetro y 180 mm de longitud; factor de residuo 0.00215116
- colocación: mt13pst030oa; factor de residuo 0.0146533
- colocación: mt13pst100j Tornillo autorroscante de cabeza avellanada, de acero galvanizado, de 6 mm de diámetro y 130 mm de longitud; factor de residuo 0.00358871
- colocación: mt12psg030a Pasta de juntas, según UNE-EN 13963; factor de residuo 0.03
- colocación: mt12psg040a Cinta microperforada de papel, según UNE-EN 13963; factor de residuo 0.0440299

## Recursos

**mt13pst020y** m² Panel sándwich machihembrado en las cuatro caras
Datos técnicos: Coste energético 2.510 MJ; Emisión de CO2 35.898 kg; Código LER 17 08 02; Masa del elemento 32.58 kg; Volumen 0.03258 m3
Residuos:
- embalaje: re170203 Plástico. (componente de residuo); rendimiento 0.012 kg; Código LER 17 02 03; Masa del elemento 1 kg; Volumen 0.001667 m3

**mt13pst100n** Ud Tornillo autorroscante de cabeza avellanada, de acero galvanizado, de 6 mm de diámetro y 180 mm de longitud
Datos técnicos: Coste energético 0.923 MJ; Emisión de CO2 0.092 kg; Código LER 17 04 05; Masa del elemento 0.0344 kg; Volumen 0.000016 m3
Residuos:
- embalaje: re150101 Envases de papel y cartón. (componente de residuo); rendimiento 0.002 kg; Código LER 15 01 01; Masa del elemento 1 kg; Volumen 0.001333 m3
- embalaje: re170203 Plástico; rendimiento 0.001 kg

**mt13pst030oa** m² Panel sándwich machihembrado en las cuatro caras
Datos técnicos: Coste energético 2.353 MJ; Emisión de CO2 39.160 kg; Código LER 17 08 02; Masa del elemento 42.53 kg; Volumen 0.04253 m3
Residuos:
- embalaje: re170203 Plástico; rendimiento 0.007 kg

**mt13pst100j** Ud Tornillo autorroscante de cabeza avellanada, de acero galvanizado, de 6 mm de diámetro y 130 mm de longitud
Datos técnicos: Coste energético 0.652 MJ; Emisión de CO2 0.066 kg; Código LER 17 04 05; Masa del elemento 0.0248 kg; Volumen 0.000012 m3
Residuos:
- embalaje: re150101 Envases de papel y cartón; rendimiento 0.001 kg

**mt12psg030a** kg Pasta de juntas, según UNE-EN 13963
Datos técnicos: Coste energético 12.798 MJ; Emisión de CO2 0.436 kg; Código LER 17 08 02; Masa del elemento 1 kg; Volumen 0.001 m3
Residuos:
- embalaje: re170203 Plástico; rendimiento 0.02 kg

**mt12psg040a** m Cinta microperforada de papel, según UNE-EN 13963
Datos técnicos: Coste energético 0.004 MJ; Emisión de CO2 0.006 kg; Código LER 20 01 01; Masa del elemento 0.0067 kg; Volumen 0.000009 m3
