# Zócalo para sistema ETICS "GRUPO PUMA" de aislamiento térmico por el exterior de fachadas

- Propiedad del archivo: CYPE Ingenieros S.A.
- Formato: FIEBDC-3/2016
- Programa: Generador de precios de la construcción. CYPE Ingenieros, S.A.
- Fecha: 01/06/2024
- Divisa: EUR
- Costes indirectos: 3 %
- IVA: 21 %

## F Fachadas y particiones

### FS Fachadas ETICS

#### FSM Revestimiento continuo mineral o sintético

**FSM026** m² Zócalo para sistema ETICS "GRUPO PUMA" de aislamiento térmico por el exterior de fachadas.
Zócalo para sistema Traditerm EPS "GRUPO PUMA", con ETE 07/0054, de aislamiento térmico por el exterior de fachadas, de fábrica cerámica, de ladrillo sílico-calcáreo o de bloque de hormigón, con los paneles aislantes enterrados, compuesto por: capa de impermeabilización de mortero flexible bicomponente, Morcem Dry F "GRUPO PUMA", color gris, aplicado en dos capas; panel rígido de poliestireno extruido, Traditerm Panel XPS "GRUPO PUMA", según UNE-EN 13164, de superficie rugosa y estructura celular cerrada, de color blanco, de 60 mm de espesor, fijado al soporte con mortero Traditerm "GRUPO PUMA", aplicado manualmente y fijaciones mecánicas con taco de expansión de polipropileno Traditerm "GRUPO PUMA"; capa de regularización de mortero Traditerm "GRUPO PUMA", aplicado manualmente, armado con malla de fibra de vidrio, antiálcalis, Traditerm "GRUPO PUMA", de 5x4 mm de luz de malla, de 0,6 mm de espesor y de 160 g/m² de masa superficial; capa de acabado de mortero acrílico Morcemcril "GRUPO PUMA", color Ladrillo Especial 151, sobre imprimación acrílica Fondo Morcemcril "GRUPO PUMA".
Criterio de valoración económica: El precio incluye la ejecución de remates en los encuentros con paramentos y revestimientos u otros elementos recibidos en su superficie.
Incluye: Preparación de la superficie soporte. Aplicación del impermeabilizante. Corte y preparación del aislamiento. Colocación del aislamiento sobre el paramento. Aplicación del mortero base y colocación de la malla de fibra de vidrio en la capa de regularización. Resolución de los puntos singulares. Formación de juntas. Aplicación de la capa de acabado.
Criterio de medición de proyecto: Superficie medida según documentación gráfica de Proyecto.
Criterio de medición de obra: Se medirá la superficie realmente ejecutada según especificaciones de Proyecto.

| Código | Ud | Descripción | Rendimiento | Precio | Importe |
|---|---|---|---|---|---|
| mt15igp010l | kg | Mortero flexible bicomponente, Morcem Dry F "GRUPO PUMA", color gris, compuesto por ligantes hidráulicos y resinas sintéticas, resistencia a presión hidrostática positiva y negativa de 15 bar, con certificado de potabilidad, según UNE-EN 1504-2. (material) | 3 | 4.07 | 12.210 |
| mt28mop030ha | kg | Mortero tipo GP W2, según UNE-EN 998-1 Traditerm "GRUPO PUMA", impermeable al agua de lluvia, permeable al vapor de agua y no propagador de la llama, para aplicar con llana, para adherir los paneles aislantes y como capa base, previo amasado con agua. (material) | 9 | 0.76 | 6.840 |
| mt16pxg010v | m² | Panel rígido de poliestireno extruido, Traditerm Panel XPS "GRUPO PUMA", según UNE-EN 13164, de superficie rugosa y estructura celular cerrada, de color blanco, de 60 mm de espesor, resistencia térmica 1,76 m²K/W, conductividad térmica 0,034 W/(mK), Euroclase E de reacción al fuego según UNE-EN 13501-1. (material) | 1.05 | 20.57 | 21.599 |
| mt16pep100D | Ud | Taco de expansión de polipropileno Traditerm "GRUPO PUMA", de 120 mm de longitud, para fijación de placas aislantes. (material) | 6 | 0.22 | 1.320 |
| mt28mop050e | m² | Malla de fibra de vidrio, antiálcalis, Traditerm "GRUPO PUMA", de 5x4 mm de luz de malla, de 0,6 mm de espesor, de 160 g/m² de masa superficial y de 1,1x50 m, para armar morteros. (material) | 1.1 | 1.66 | 1.826 |
| mt28mop320d | kg | Imprimación acrílica Fondo Morcemcril "GRUPO PUMA", compuesta por resinas acrílicas, pigmentos minerales y aditivos orgánicos e inorgánicos, impermeable al agua de lluvia y permeable al vapor de agua, para aplicar con brocha, rodillo o pistola. (material) | 0.073 | 3.72 | 0.272 |
| mt28mop310uk | kg | Mortero acrílico Morcemcril "GRUPO PUMA", color Ladrillo Especial 151, compuesto por resinas acrílicas, pigmentos minerales y aditivos orgánicos e inorgánicos, antimoho y antiverdín, permeable al vapor de agua y con resistencia al envejecimiento, a la contaminación urbana y a los rayos UV, para revestimiento de paramentos exteriores. (material) | 0.833 | 3.1 | 2.582 |
| mo054 | h | Oficial 1ª montador de aislamientos. (mano de obra) | 0.1 | 22.74 | 2.274 |
| mo101 | h | Ayudante montador de aislamientos. (mano de obra) | 0.1 | 21.02 | 2.102 |
| mo039 | h | Oficial 1ª revocador. (mano de obra) | 0.6 | 22.13 | 13.278 |
| mo079 | h | Ayudante revocador. (mano de obra) | 0.6 | 21.02 | 12.612 |
| mo032 | h | Oficial 1ª aplicador de productos impermeabilizantes. (mano de obra) | 0.1 | 22.13 | 2.213 |
| mo070 | h | Ayudante aplicador de productos impermeabilizantes. (mano de obra) | 0.1 | 21.02 | 2.102 |
| % | % | Costes directos complementarios | 2 % | 81.230 | 1.625 |
|  |  | Costes directos |  |  | 82.855 |

Residuos:
- colocación: mt15igp010l; factor de residuo 0.0066
- colocación: mt28mop030ha; factor de residuo 0.07
- colocación: mt16pxg010v; factor de residuo 0.024
- colocación: mt28mop050e; factor de residuo 0.055
- colocación: mt28mop320d; factor de residuo 0.044038
- colocación: mt28mop310uk; factor de residuo 0.055445

## Recursos

**mt15igp010l** kg Mortero flexible bicomponente
Datos técnicos: Coste energético 3.176 MJ; Emisión de CO2 0.223 kg; Código LER 17 01 01; Masa del elemento 1 kg; Volumen 0.000667 m3
Residuos:
- embalaje: re150101 Envases de papel y cartón. (componente de residuo); rendimiento 0.003 kg; Código LER 15 01 01; Masa del elemento 1 kg; Volumen 0.001333 m3
- embalaje: re150104 Envases metálicos. (componente de residuo); rendimiento 0.003 kg; Código LER 15 01 04; Masa del elemento 1 kg; Volumen 0.001667 m3
- embalaje: re170201 Madera. (componente de residuo); rendimiento 0.003 kg; Código LER 17 02 01; Masa del elemento 1 kg; Volumen 0.000909 m3
- embalaje: re170203 Plástico. (componente de residuo); rendimiento 0.001 kg; Código LER 17 02 03; Masa del elemento 1 kg; Volumen 0.001667 m3

**mt28mop030ha** kg Mortero tipo GP W2
Datos técnicos: Coste energético 2.251 MJ; Emisión de CO2 0.184 kg; Código LER 17 09 04; Masa del elemento 1 kg; Volumen 0.000667 m3
Residuos:
- embalaje: re170203 Plástico; rendimiento 0.003 kg

**mt16pxg010v** m² Panel rígido de poliestireno extruido
Datos técnicos: Coste energético 177.039 MJ; Emisión de CO2 5.648 kg; Código LER 17 06 04; Masa del elemento 1.98 kg; Volumen 0.0033 m3
Residuos:
- embalaje: re170203 Plástico; rendimiento 0.034 kg

**mt16pep100D** Ud Taco de expansión de polipropileno Traditerm "GRUPO PUMA", de 120 mm de longitud, para fijación de placas aislantes
Datos técnicos: Coste energético 1.154 MJ; Emisión de CO2 0.096 kg
Residuos:
- embalaje: re150101 Envases de papel y cartón; rendimiento 0.072 kg

**mt28mop050e** m² Malla de fibra de vidrio
Datos técnicos: Coste energético 13.504 MJ; Emisión de CO2 0.664 kg; Código LER 17 02 03; Masa del elemento 0.16 kg; Volumen 0.000267 m3
Residuos:
- embalaje: re170203 Plástico; rendimiento 0.024 kg

**mt28mop320d** kg Imprimación acrílica Fondo Morcemcril "GRUPO PUMA"
Datos técnicos: Coste energético 86.761 MJ; Emisión de CO2 3.294 kg; Código LER 17 09 04; Masa del elemento 1 kg; Volumen 0.000667 m3
Residuos:
- embalaje: re170203 Plástico; rendimiento 0.003 kg

**mt28mop310uk** kg Mortero acrílico Morcemcril "GRUPO PUMA"
Datos técnicos: Coste energético 15.053 MJ; Emisión de CO2 0.575 kg; Código LER 17 09 04; Masa del elemento 1 kg; Volumen 0.000667 m3
Residuos:
- embalaje: re170203 Plástico; rendimiento 0.003 kg
