# Sistema ETICS "BAUMIT" de aislamiento térmico por el exterior de fachadas

- Propiedad del archivo: CYPE Ingenieros S.A.
- Formato: FIEBDC-3/2016
- Programa: Generador de precios de la construcción. CYPE Ingenieros, S.A.
- Fecha: 17/05/2024
- Divisa: EUR
- Costes indirectos: 3 %
- IVA: 21 %

## F Fachadas y particiones

### FS Fachadas ETICS

#### FSM Revestimiento continuo mineral o sintético

**FSM040** m² Sistema ETICS "BAUMIT" de aislamiento térmico por el exterior de fachadas.
Aislamiento térmico por el exterior de fachadas, con el sistema OpenSystem "BAUMIT", con ETE 09/0256, compuesto por: panel rígido de poliestireno expandido, OpenAir "BAUMIT", de 60 mm de espesor y 1000x500 mm, con revestimiento reflectante de color blanco, fijado al soporte con mortero adhesivo OpenContact "BAUMIT", de color blanco, aplicado manualmente y fijaciones mecánicas con taco de expansión de fibra de vidrio reforzada con poliamida, StarTrack Red "BAUMIT"; capa de regularización de mortero adhesivo OpenContact "BAUMIT", de color blanco, aplicado manualmente, armado con malla de fibra de vidrio antiálcalis, StarTex 145 "BAUMIT", de 4x4 mm de luz de malla, de 145 g/m² de masa superficial y 0,5 mm de espesor; capa de acabado de mortero hidrófobo MosaikTop "BAUMIT", acabado granulado imitación piedra, de color Mosaico 301, sobre una mano de imprimación, UniPrimer "BAUMIT", de color blanco. Incluso perfiles de arranque SockelProfil "BAUMIT" de aluminio, perfiles para formación de goterones TropfkantenProfil "BAUMIT", de PVC con malla, perfiles de esquina Flexibel "BAUMIT" y cinta autoadhesiva FugendichtBand para sellado de uniones del premarco de la carpintería.
Criterio de valoración económica: El precio incluye la ejecución de remates en los encuentros con paramentos y revestimientos u otros elementos recibidos en su superficie.
Incluye: Preparación de la superficie soporte. Colocación del perfil de arranque. Colocación de los anclajes. Corte y preparación del aislamiento. Colocación del aislamiento sobre el paramento. Lijado de toda la superficie. Colocación de la cinta de sellado. Colocación del resto de perfiles. Resolución de los puntos singulares. Aplicación del mortero base y colocación de la malla de fibra de vidrio en la capa de regularización. Formación de juntas. Aplicación de la capa de acabado.
Criterio de medición de proyecto: Superficie medida según documentación gráfica de Proyecto, deduciendo los huecos de superficie mayor de 2 m², añadiendo a cambio la superficie de la parte interior del hueco, correspondiente al desarrollo de jambas y dinteles.
Criterio de medición de obra: Se medirá la superficie realmente ejecutada según especificaciones de Proyecto, deduciendo los huecos de superficie mayor de 2 m², añadiendo a cambio la superficie de la parte interior del hueco, correspondiente al desarrollo de jambas y dinteles.

| Código | Ud | Descripción | Rendimiento | Precio | Importe |
|---|---|---|---|---|---|
| mt28bau115c | m | Perfil de arranque SockelProfil "BAUMIT", de aluminio, en "U", de 60 mm de anchura, con goterón, para nivelación y soporte de los paneles aislantes de los sistemas de aislamiento térmico por el exterior sobre la línea de zócalo; incluso kit de fijación para perfil. (material) | 0.17 | 3.87 | 0.658 |
| mt28bau060a | kg | Mortero adhesivo OpenContact "BAUMIT", de color blanco, compuesto por cemento blanco, ligantes orgánicos, fibras, árido de 0,6 mm de tamaño máximo y aditivos, permeable al vapor de agua, con resistencia a las sales, para aplicar con llana, para adherir y reforzar los paneles aislantes, y como capa base, previo amasado con agua. (material) | 9.5 | 1.21 | 11.495 |
| mt16bau040b | m² | Panel rígido de poliestireno expandido, OpenAir "BAUMIT", de 60 mm de espesor y 1000x500 mm, con revestimiento reflectante de color blanco, resistencia térmica 1,94 m²K/W, conductividad térmica 0,031 W/(mK), densidad 15 kg/m³, Euroclase E de reacción al fuego según UNE-EN 13501-1. (material) | 1.1 | 14.95 | 16.445 |
| mt16bau120a | Ud | Taco de expansión de fibra de vidrio reforzada con poliamida, StarTrack Red "BAUMIT", de 88 mm de longitud, con aro de estanqueidad y clavo de polipropileno, para fijación de placas aislantes. (material) | 6 | 0.91 | 5.460 |
| mt28bau160a | m | Perfil TropfkantenProfil "BAUMIT", de PVC, con malla de fibra de vidrio antiálcalis, color blanco, para formación de goterones. (material) | 0.17 | 3.56 | 0.605 |
| mt28bau130a | m | Perfil de esquina Flexibel "BAUMIT", de PVC flexible, color blanco, con malla incorporada de 12,5 cm de anchura a cada lado del perfil, para refuerzo de cantos. (material) | 0.4 | 1.93 | 0.772 |
| mt28bau100a | m² | Malla de fibra de vidrio antiálcalis, StarTex 145 "BAUMIT", de 4x4 mm de luz de malla, de 145 g/m² de masa superficial, 0,5 mm de espesor y de 0,1x50 m, con 2000 N/50 mm de resistencia a tracción, para armar morteros. (material) | 1.1 | 1.59 | 1.749 |
| mt28bau110a | kg | Imprimación, UniPrimer "BAUMIT", de color blanco, compuesta por ligantes orgánicos, aditivos con contenido en silicona y sustancias minerales de relleno en dispersión acuosa, impermeable al agua de lluvia y permeable al vapor de agua; para aplicar con brocha, rodillo o pistola. (material) | 0.225 | 3.77 | 0.848 |
| mt28bau025a | kg | Mortero hidrófobo MosaikTop "BAUMIT", acabado granulado imitación piedra, de color Mosaico 301, compuesto por ligantes acrílicos, árido de cuarzo coloreado con un tamaño máximo de partícula de 2 mm, aditivos y agua, permeable al vapor de agua y con resistencia a la intemperie, para aplicar con llana. (material) | 5.5 | 4.04 | 22.220 |
| mt28bau125a | m | Cinta de sellado autoexpansiva y autoadhesiva FugendichtBand "BAUMIT", de espuma de poliuretano precomprimida, con resistencia a la intemperie e impermeable al agua de lluvia, para un ancho de junta de 2 a 6 mm. (material) | 0.5 | 1.48 | 0.740 |
| mo054 | h | Oficial 1ª montador de aislamientos. (mano de obra) | 0.1 | 22.74 | 2.274 |
| mo101 | h | Ayudante montador de aislamientos. (mano de obra) | 0.1 | 21.02 | 2.102 |
| mo039 | h | Oficial 1ª revocador. (mano de obra) | 0.94 | 22.13 | 20.802 |
| mo079 | h | Ayudante revocador. (mano de obra) | 0.94 | 21.02 | 19.759 |
| % | % | Costes directos complementarios | 2 % | 105.929 | 2.119 |
|  |  | Costes directos |  |  | 108.048 |

Residuos:
- colocación: mt28bau115c; factor de residuo 0.048
- colocación: mt28bau060a; factor de residuo 0.0063
- colocación: mt16bau040b; factor de residuo 0.0283122
- colocación: mt28bau160a; factor de residuo 0.048
- colocación: mt28bau100a; factor de residuo 0.055
- colocación: mt28bau110a; factor de residuo 0.043755
- colocación: mt28bau025a; factor de residuo 0.0063
- colocación: mt28bau125a; factor de residuo 0.06

## Recursos

**mt28bau115c** m Perfil de arranque SockelProfil "BAUMIT"
Datos técnicos: Coste energético 45.264 MJ; Emisión de CO2 3.320 kg; Código LER 17 04 02; Masa del elemento 0.4 kg; Volumen 0.000267 m3
Residuos:
- embalaje: re170203 Plástico. (componente de residuo); rendimiento 0.005 kg; Código LER 17 02 03; Masa del elemento 1 kg; Volumen 0.001667 m3

**mt28bau060a** kg Mortero adhesivo OpenContact "BAUMIT"
Datos técnicos: Coste energético 6.644 MJ; Emisión de CO2 0.130 kg; Código LER 17 01 01; Masa del elemento 1 kg; Volumen 0.000667 m3
Residuos:
- embalaje: re150101 Envases de papel y cartón. (componente de residuo); rendimiento 0.012 kg; Código LER 15 01 01; Masa del elemento 1 kg; Volumen 0.001333 m3
- embalaje: re170201 Madera. (componente de residuo); rendimiento 0.019 kg; Código LER 17 02 01; Masa del elemento 1 kg; Volumen 0.000909 m3
- embalaje: re170203 Plástico; rendimiento 0.001 kg

**mt16bau040b** m² Panel rígido de poliestireno expandido
Datos técnicos: Coste energético 85.812 MJ; Emisión de CO2 2.981 kg; Código LER 17 06 04; Masa del elemento 0.9 kg; Volumen 0.0015 m3
Residuos:
- embalaje: re170203 Plástico; rendimiento 0.032 kg

**mt16bau120a** Ud Taco de expansión de fibra de vidrio reforzada con poliamida
Datos técnicos: Coste energético 3.252 MJ; Emisión de CO2 0.186 kg
Residuos:
- embalaje: re150101 Envases de papel y cartón; rendimiento 0.072 kg

**mt28bau160a** m Perfil TropfkantenProfil "BAUMIT"
Datos técnicos: Coste energético 11.900 MJ; Emisión de CO2 0.855 kg; Código LER 17 02 03; Masa del elemento 0.2 kg; Volumen 0.000333 m3
Residuos:
- embalaje: re170203 Plástico; rendimiento 0.005 kg

**mt28bau100a** m² Malla de fibra de vidrio antiálcalis
Datos técnicos: Coste energético 12.456 MJ; Emisión de CO2 0.613 kg; Código LER 17 02 03; Masa del elemento 0.145 kg; Volumen 0.000242 m3
Residuos:
- embalaje: re170203 Plástico; rendimiento 0.024 kg

**mt28bau110a** kg Imprimación, UniPrimer "BAUMIT"
Datos técnicos: Coste energético 172.291 MJ; Emisión de CO2 7.094 kg; Código LER 17 09 04; Masa del elemento 1 kg; Volumen 0.000667 m3
Residuos:
- embalaje: re170203 Plástico; rendimiento 0.003 kg

**mt28bau025a** kg Mortero hidrófobo MosaikTop "BAUMIT"
Datos técnicos: Coste energético 2.394 MJ; Emisión de CO2 0.194 kg; Código LER 17 01 01; Masa del elemento 1 kg; Volumen 0.000667 m3
Residuos:
- embalaje: re150101 Envases de papel y cartón; rendimiento 0.014 kg
- embalaje: re170201 Madera; rendimiento 0.001 kg
- embalaje: re170203 Plástico; rendimiento 0.003 kg

**mt28bau125a** m Cinta de sellado autoexpansiva y autoadhesiva FugendichtBand "BAUMIT"
Datos técnicos: Coste energético 0.708 MJ; Emisión de CO2 0.034 kg; Código LER 17 06 04; Masa del elemento 0.0042 kg; Volumen 0.000007 m3
Residuos:
- embalaje: re170203 Plástico; rendimiento 0.001 kg
