# Sistema ETICS Propam Aisterm "PROPAMSA" de aislamiento térmico por el exterior de fachadas

- Propiedad del archivo: CYPE Ingenieros S.A.
- Formato: FIEBDC-3/2016
- Programa: Generador de precios de la construcción. CYPE Ingenieros, S.A.
- Fecha: 25/05/2024
- Divisa: EUR
- Costes indirectos: 3 %
- IVA: 21 %

## F Fachadas y particiones

### FS Fachadas ETICS

#### FSM Revestimiento continuo mineral o sintético

**FSM070** m² Sistema ETICS Propam Aisterm "PROPAMSA" de aislamiento térmico por el exterior de fachadas.
Aislamiento térmico por el exterior de fachadas, con el sistema Propam Aisterm "PROPAMSA", con ETE 09/0005, compuesto por: panel rígido de poliestireno expandido, Propam Aisterm Placa EPS "PROPAMSA", según UNE-EN 13163, de color blanco, de 60 mm de espesor y 1000x500 mm, fijado al soporte con mortero adhesivo hidrófugo Propam Aisterm "PROPAMSA", de color gris y fijaciones mecánicas con taco de expansión y clavo de polipropileno Propam Aisterm Tacos Fijación Soportes A,B,C "PROPAMSA"; capa de regularización de mortero adhesivo hidrófugo Propam Aisterm "PROPAMSA", de color gris, armado con malla de fibra de vidrio antiálcalis, Propam Aisterm Malla Fibra Vidrio 160 "PROPAMSA", de color blanco, de 3,5x3,8 mm de luz de malla, 160 g/m² de masa superficial y 0,6 mm de espesor; capa de acabado de 2 mm de espesor, de mortero acrílico Revat Plas "PROPAMSA", color teja, acabado fratasado, sobre imprimación, Revat Film "PROPAMSA", de color Alabastro. Incluso perfiles de arranque Propam Aisterm "PROPAMSA", de aluminio, perfiles de cierre superior Propam Aisterm "PROPAMSA", de aluminio, perfiles de esquina Propam Aisterm "PROPAMSA", de PVC, con malla, perfiles de cierre lateral Propam Aisterm "PROPAMSA", de aluminio, perfiles Propam Aisterm "PROPAMSA", para protección de cantos, cinta adhesiva de pintor para protección de la carpintería, masilla elastómera monocomponente Betoflex M20 "PROPAMSA" y cordón de espuma de polietileno expandido de celdas cerradas Roundex "PROPAMSA" para sellado de juntas.
Criterio de valoración económica: El precio incluye la ejecución de remates en los encuentros con paramentos y revestimientos u otros elementos recibidos en su superficie.
Incluye: Preparación de la superficie soporte. Colocación del perfil de arranque. Corte y preparación del aislamiento. Colocación del aislamiento sobre el paramento. Lijado de toda la superficie. Colocación del resto de perfiles. Resolución de los puntos singulares. Aplicación del mortero base y colocación de la malla de fibra de vidrio en la capa de regularización. Formación de juntas. Aplicación de la capa de acabado. Sellado de juntas.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28map300c | m | Perfil de arranque, Propam Aisterm "PROPAMSA", de aluminio, en "U", de 60 mm de anchura, con goterón y accesorios de unión de PVC, para nivelación y soporte de los paneles aislantes de los sistemas de aislamiento térmico por el exterior sobre la línea de zócalo. (material) | 0.32 | 5.66 | 1.811 |
| mt28map330c | m | Perfil de cierre superior, Propam Aisterm "PROPAMSA", de aluminio, de 60 mm de anchura, para coronación de los paneles aislantes de los sistemas de aislamiento térmico por el exterior. (material) | 0.32 | 16.28 | 5.210 |
| mt28map010a | kg | Mortero adhesivo hidrófugo Propam Aisterm "PROPAMSA", de color gris, compuesto de cemento, áridos seleccionados, aditivos específicos y resinas hidrófugas, impermeable al agua y permeable al vapor de agua, para adherir y reforzar los paneles aislantes, y como capa base, previo amasado con agua. (material) | 6 | 1.02 | 6.120 |
| mt16pre010c | m² | Panel rígido de poliestireno expandido, Propam Aisterm Placa EPS "PROPAMSA", según UNE-EN 13163, de color blanco, de 60 mm de espesor y 1000x500 mm, resistencia térmica 1,6 m²K/W, conductividad térmica 0,037 W/(mK), densidad 20 kg/m³, Euroclase E de reacción al fuego según UNE-EN 13501-1. (material) | 1.05 | 14.59 | 15.320 |
| mt16pre100ca | Ud | Taco de expansión de polipropileno, Propam Aisterm Tacos Fijación Soportes A,B,C "PROPAMSA", de 95 mm de longitud, con perforadora de plástico para paneles de poliestireno expandido, tapón de EPS para evitar el puente térmico puntual en la fijación del aislamiento, color blanco, de 65 mm de diámetro, aro de estanqueidad y clavo de polipropileno para fijación de placas aislantes. (material) | 6 | 3.29 | 19.740 |
| mt28map320a | m | Perfil de esquina, Propam Aisterm "PROPAMSA", de PVC, con malla incorporada de 8 y 12 cm de anchura a cada lado del perfil, para refuerzo de cantos. (material) | 0.19 | 1.1 | 0.209 |
| mt28map310c | m | Perfil de cierre lateral, Propam Aisterm "PROPAMSA", de aluminio, en "U", de 60 mm de anchura. (material) | 0.19 | 5.67 | 1.077 |
| mt28map340a | m | Perfil, Propam Aisterm "PROPAMSA", para protección de cantos. (material) | 0.32 | 2.59 | 0.829 |
| mt28map200b | m² | Malla de fibra de vidrio antiálcalis, Propam Aisterm Malla Fibra Vidrio 160 "PROPAMSA", de color blanco, de 3,5x3,8 mm de luz de malla, 160 g/m² de masa superficial, 0,6 mm de espesor y de 1x50 m, para armar morteros. (material) | 1.12 | 2 | 2.240 |
| mt28map040a | kg | Imprimación, Revat Film "PROPAMSA", de color Alabastro, compuesta por resinas a base de copolímeros acrílico-estirénicos, cargas de granulometría controlada, pigmentos minerales y aditivos, impermeable al agua de lluvia y permeable al vapor de agua, para aplicar con brocha, rodillo o pistola. (material) | 0.25 | 5.66 | 1.415 |
| mt28map030bw | kg | Mortero acrílico Revat Plas "PROPAMSA", color teja, acabado fratasado, compuesto por resinas de copolímeros acrílicos, áridos seleccionados y aditivos, impermeable al agua de lluvia y permeable al vapor de agua, para aplicar con pistola o con llana metálica o de madera, para revestimiento de paramentos exteriores. (material) | 2.5 | 5.48 | 13.700 |
| mt27wav020a | m | Cinta adhesiva de pintor, de 25 mm de anchura. (material) | 1.75 | 0.1 | 0.175 |
| mt15sjr020a | m | Cordón de espuma de polietileno expandido de celdas cerradas Roundex "PROPAMSA", de sección circular, de 6 mm de diámetro, para el relleno de fondo de junta. (material) | 0.32 | 0.12 | 0.038 |
| mt15sjr010a | Ud | Cartucho de 300 cm³ de masilla elastómera monocomponente Betoflex M20 "PROPAMSA", a base de polímeros híbridos neutros (MS), con dureza Shore A aproximada de 40, según UNE-EN ISO 868 y elongación a rotura >= 450%, según UNE-EN ISO 8339, de elasticidad permanente y curado rápido, pintable después del secado, con efecto antimoho y resistente a los rayos UV y a los agentes químicos. (material) | 0.27 | 16.59 | 4.479 |
| mo054 | h | Oficial 1ª montador de aislamientos. (mano de obra) | 0.1 | 22.74 | 2.274 |
| mo101 | h | Ayudante montador de aislamientos. (mano de obra) | 0.1 | 21.02 | 2.102 |
| mo039 | h | Oficial 1ª revocador. (mano de obra) | 0.6 | 22.13 | 13.278 |
| mo079 | h | Ayudante revocador. (mano de obra) | 0.6 | 21.02 | 12.612 |
| % | % | Costes directos complementarios | 2 % | 102.629 | 2.053 |
|  |  | Costes directos |  |  | 104.682 |

Residuos:
- colocación: mt28map300c; factor de residuo 0.048
- colocación: mt28map330c; factor de residuo 0.024
- colocación: mt28map010a; factor de residuo 0.019275
- colocación: mt16pre010c; factor de residuo 0.0296492
- colocación: mt28map320a; factor de residuo 0.048
- colocación: mt28map200b; factor de residuo 0.055
- colocación: mt28map030bw; factor de residuo 0.039775
- colocación: mt27wav020a Cinta adhesiva de pintor, de 25 mm de anchura; factor de residuo 0.0441176
- colocación: mt15sjr020a; factor de residuo 0.06
- colocación: mt15sjr010a; factor de residuo 0.03

## Recursos

**mt28map300c** m Perfil de arranque
Datos técnicos: Coste energético 45.264 MJ; Emisión de CO2 3.320 kg; Código LER 17 04 02; Masa del elemento 0.4 kg; Volumen 0.000267 m3
Residuos:
- embalaje: re170203 Plástico. (componente de residuo); rendimiento 0.005 kg; Código LER 17 02 03; Masa del elemento 1 kg; Volumen 0.001667 m3

**mt28map330c** m Perfil de cierre superior
Datos técnicos: Coste energético 27.643 MJ; Emisión de CO2 2.016 kg; Código LER 17 04 02; Masa del elemento 0.24 kg; Volumen 0.00016 m3
Residuos:
- embalaje: re170203 Plástico; rendimiento 0.008 kg

**mt28map010a** kg Mortero adhesivo hidrófugo Propam Aisterm "PROPAMSA"
Datos técnicos: Coste energético 2.466 MJ; Emisión de CO2 0.220 kg; Código LER 17 01 01; Masa del elemento 1 kg; Volumen 0.000667 m3
Residuos:
- embalaje: re150101 Envases de papel y cartón. (componente de residuo); rendimiento 0.002 kg; Código LER 15 01 01; Masa del elemento 1 kg; Volumen 0.001333 m3
- embalaje: re170201 Madera. (componente de residuo); rendimiento 0.001 kg; Código LER 17 02 01; Masa del elemento 1 kg; Volumen 0.000909 m3

**mt16pre010c** m² Panel rígido de poliestireno expandido
Datos técnicos: Coste energético 115.638 MJ; Emisión de CO2 4.052 kg; Código LER 17 06 04; Masa del elemento 1.2 kg; Volumen 0.002 m3
Residuos:
- embalaje: re170203 Plástico; rendimiento 0.032 kg

**mt16pre100ca** Ud Taco de expansión de polipropileno
Datos técnicos: Coste energético 0.968 MJ; Emisión de CO2 0.090 kg
Residuos:
- embalaje: re150101 Envases de papel y cartón; rendimiento 0.072 kg

**mt28map320a** m Perfil de esquina
Datos técnicos: Coste energético 11.900 MJ; Emisión de CO2 0.855 kg; Código LER 17 02 03; Masa del elemento 0.2 kg; Volumen 0.000333 m3
Residuos:
- embalaje: re170203 Plástico; rendimiento 0.005 kg

**mt28map200b** m² Malla de fibra de vidrio antiálcalis
Datos técnicos: Coste energético 13.504 MJ; Emisión de CO2 0.664 kg; Código LER 17 02 03; Masa del elemento 0.16 kg; Volumen 0.000267 m3
Residuos:
- embalaje: re170203 Plástico; rendimiento 0.024 kg

**mt28map030bw** kg Mortero acrílico Revat Plas "PROPAMSA"
Datos técnicos: Coste energético 15.053 MJ; Emisión de CO2 0.575 kg; Código LER 17 09 04; Masa del elemento 1 kg; Volumen 0.000667 m3
Residuos:
- embalaje: re170203 Plástico; rendimiento 0.003 kg

**mt27wav020a** m Cinta adhesiva de pintor, de 25 mm de anchura
Datos técnicos: Coste energético 0.002 MJ; Emisión de CO2 0.003 kg; Código LER 20 01 01; Masa del elemento 0.0034 kg; Volumen 0.000005 m3

**mt15sjr020a** m Cordón de espuma de polietileno expandido de celdas cerradas Roundex "PROPAMSA"
Datos técnicos: Coste energético 0.193 MJ; Emisión de CO2 0.008 kg; Código LER 17 06 04; Masa del elemento 0.0007 kg; Volumen 0.000001 m3
Residuos:
- embalaje: re170203 Plástico; rendimiento 0.001 kg

**mt15sjr010a** Ud Cartucho de 300 cm³ de masilla elastómera monocomponente Betoflex M20 "PROPAMSA"
Datos técnicos: Coste energético 73.444 MJ; Emisión de CO2 3.587 kg; Código LER 17 09 04; Masa del elemento 0.375 kg; Volumen 0.00025 m3
Residuos:
- embalaje: re170203 Plástico; rendimiento 0.2 kg
