# Sistema ETICS Propam Term 50 "PROPAMSA" de aislamiento térmico por el exterior de fachadas

- Propiedad del archivo: CYPE Ingenieros S.A.
- Formato: FIEBDC-3/2016
- Programa: Generador de precios de la construcción. CYPE Ingenieros, S.A.
- Fecha: 17/05/2024
- Divisa: EUR
- Costes indirectos: 3 %
- IVA: 21 %

## F Fachadas y particiones

### FS Fachadas ETICS

#### FSM Revestimiento continuo mineral o sintético

**FSM072** m² Sistema ETICS Propam Term 50 "PROPAMSA" de aislamiento térmico por el exterior de fachadas.
Aislamiento térmico por el exterior de fachadas, con el sistema Propam Term 50 "PROPAMSA", compuesto por: dos capas del mismo espesor de mortero de cal, aislante térmico y acústico Propam Term 50 "PROPAMSA", monocomponente, de color blanco, aplicado manualmente, de 60 mm de espesor total, armado con malla de fibra de vidrio antiálcalis, Revat 110 "PROPAMSA", color azul, de 10x10 mm de luz de malla, 110 g/m² de masa superficial y 0,75 mm de espesor; fijación mecánica de la malla de fibra de vidrio al soporte con taco de expansión y clavo de polipropileno Propam Aisterm Tacos Fijación Soportes A,B,C "PROPAMSA"; capa de regularización de mortero adhesivo hidrófugo Propam Aisterm "PROPAMSA", de color gris, armado con malla de fibra de vidrio antiálcalis, Propam Aisterm Malla Fibra Vidrio 160 "PROPAMSA", de color blanco, de 3,5x3,8 mm de luz de malla, 160 g/m² de masa superficial y 0,6 mm de espesor; capa de acabado de 2 mm de espesor, de mortero acrílico Revat Plas "PROPAMSA", color blanco, acabado fratasado, sobre imprimación, Revat Film "PROPAMSA", de color Alabastro. Incluso perfiles Propam Aisterm "PROPAMSA", para protección de cantos, cinta adhesiva de pintor para protección de la carpintería, masilla elastómera monocomponente Betoflex M20 "PROPAMSA" y cordón de espuma de polietileno expandido de celdas cerradas Roundex "PROPAMSA" para sellado de juntas.
Criterio de valoración económica: El precio incluye la ejecución de remates en los encuentros con paramentos y revestimientos u otros elementos recibidos en su superficie.
Incluye: Preparación de la superficie soporte. Aplicación del mortero termoaislante y colocación de la malla de fibra de vidrio en la capa de aislamiento. Colocación del resto de perfiles. Resolución de los puntos singulares. Aplicación del mortero base y colocación de la malla de fibra de vidrio en la capa de regularización. Formación de juntas. Aplicación de la capa de acabado. Sellado de juntas.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28map080a | kg | Mortero de cal, aislante térmico y acústico Propam Term 50 "PROPAMSA", monocomponente, de color blanco, compuesto por aglomerantes hidráulicos, áridos seleccionados y aditivos especiales, ligero, tixotrópico, impermeable al agua y permeable al vapor de agua, para aplicar con llana, CSI W1 T1, según UNE-EN 998-1. (material) | 10.8 | 3.29 | 35.532 |
| mt28map200a | m² | Malla de fibra de vidrio antiálcalis, Revat 110 "PROPAMSA", color azul, de 10x10 mm de luz de malla, 110 g/m² de masa superficial, 0,75 mm de espesor y de 1x50 m, para armar morteros. (material) | 1.1 | 2.4 | 2.640 |
| mt16pre100ld | Ud | Taco de expansión de polipropileno, Propam Aisterm Tacos Fijación Soportes A,B,C "PROPAMSA", de 95 mm de longitud, con, aro de estanqueidad y clavo de polipropileno para fijación de placas aislantes. (material) | 1 | 0.33 | 0.330 |
| mt28map010a | kg | Mortero adhesivo hidrófugo Propam Aisterm "PROPAMSA", de color gris, compuesto de cemento, áridos seleccionados, aditivos específicos y resinas hidrófugas, impermeable al agua y permeable al vapor de agua, para adherir y reforzar los paneles aislantes, y como capa base, previo amasado con agua. (material) | 3.5 | 1.02 | 3.570 |
| mt28map200b | m² | Malla de fibra de vidrio antiálcalis, Propam Aisterm Malla Fibra Vidrio 160 "PROPAMSA", de color blanco, de 3,5x3,8 mm de luz de malla, 160 g/m² de masa superficial, 0,6 mm de espesor y de 1x50 m, para armar morteros. (material) | 1.12 | 2 | 2.240 |
| mt28map040a | kg | Imprimación, Revat Film "PROPAMSA", de color Alabastro, compuesta por resinas a base de copolímeros acrílico-estirénicos, cargas de granulometría controlada, pigmentos minerales y aditivos, impermeable al agua de lluvia y permeable al vapor de agua, para aplicar con brocha, rodillo o pistola. (material) | 0.25 | 5.66 | 1.415 |
| mt28map030bg | kg | Mortero acrílico Revat Plas "PROPAMSA", color blanco, acabado fratasado, compuesto por resinas de copolímeros acrílicos, áridos seleccionados y aditivos, impermeable al agua de lluvia y permeable al vapor de agua, para aplicar con pistola o con llana metálica o de madera, para revestimiento de paramentos exteriores. (material) | 2.5 | 5.48 | 13.700 |
| mt27wav020a | m | Cinta adhesiva de pintor, de 25 mm de anchura. (material) | 1.75 | 0.1 | 0.175 |
| mt28map340a | m | Perfil, Propam Aisterm "PROPAMSA", para protección de cantos. (material) | 0.32 | 2.59 | 0.829 |
| mt15sjr010a | Ud | Cartucho de 300 cm³ de masilla elastómera monocomponente Betoflex M20 "PROPAMSA", a base de polímeros híbridos neutros (MS), con dureza Shore A aproximada de 40, según UNE-EN ISO 868 y elongación a rotura >= 450%, según UNE-EN ISO 8339, de elasticidad permanente y curado rápido, pintable después del secado, con efecto antimoho y resistente a los rayos UV y a los agentes químicos. (material) | 0.27 | 16.59 | 4.479 |
| mt15sjr020a | m | Cordón de espuma de polietileno expandido de celdas cerradas Roundex "PROPAMSA", de sección circular, de 6 mm de diámetro, para el relleno de fondo de junta. (material) | 0.336 | 0.12 | 0.040 |
| mo054 | h | Oficial 1ª montador de aislamientos. (mano de obra) | 0.1 | 22.74 | 2.274 |
| mo101 | h | Ayudante montador de aislamientos. (mano de obra) | 0.1 | 21.02 | 2.102 |
| mo039 | h | Oficial 1ª revocador. (mano de obra) | 0.6 | 22.13 | 13.278 |
| mo079 | h | Ayudante revocador. (mano de obra) | 0.6 | 21.02 | 12.612 |
| % | % | Costes directos complementarios | 2 % | 95.216 | 1.904 |
|  |  | Costes directos |  |  | 97.120 |

Residuos:
- colocación: mt28map080a; factor de residuo 0.009349
- colocación: mt28map200a; factor de residuo 0.055
- colocación: mt28map010a; factor de residuo 0.019275
- colocación: mt28map200b; factor de residuo 0.055
- colocación: mt28map030bg; factor de residuo 0.039775
- colocación: mt27wav020a Cinta adhesiva de pintor, de 25 mm de anchura; factor de residuo 0.0441176
- colocación: mt15sjr010a; factor de residuo 0.03
- colocación: mt15sjr020a; factor de residuo 0.06

## Recursos

**mt28map080a** kg Mortero de cal, aislante térmico y acústico Propam Term 50 "PROPAMSA"
Datos técnicos: Coste energético 2.642 MJ; Emisión de CO2 0.223 kg; Código LER 17 01 01; Masa del elemento 1 kg; Volumen 0.000667 m3
Residuos:
- embalaje: re150101 Envases de papel y cartón. (componente de residuo); rendimiento 0.003 kg; Código LER 15 01 01; Masa del elemento 1 kg; Volumen 0.001333 m3
- embalaje: re170201 Madera. (componente de residuo); rendimiento 0.002 kg; Código LER 17 02 01; Masa del elemento 1 kg; Volumen 0.000909 m3
- embalaje: re170203 Plástico. (componente de residuo); rendimiento 0.001 kg; Código LER 17 02 03; Masa del elemento 1 kg; Volumen 0.001667 m3

**mt28map200a** m² Malla de fibra de vidrio antiálcalis
Datos técnicos: Coste energético 10.011 MJ; Emisión de CO2 0.493 kg; Código LER 17 02 03; Masa del elemento 0.11 kg; Volumen 0.000183 m3
Residuos:
- embalaje: re170203 Plástico; rendimiento 0.024 kg

**mt16pre100ld** Ud Taco de expansión de polipropileno
Datos técnicos: Coste energético 0.968 MJ; Emisión de CO2 0.090 kg
Residuos:
- embalaje: re150101 Envases de papel y cartón; rendimiento 0.072 kg

**mt28map010a** kg Mortero adhesivo hidrófugo Propam Aisterm "PROPAMSA"
Datos técnicos: Coste energético 2.466 MJ; Emisión de CO2 0.220 kg; Código LER 17 01 01; Masa del elemento 1 kg; Volumen 0.000667 m3
Residuos:
- embalaje: re150101 Envases de papel y cartón; rendimiento 0.002 kg
- embalaje: re170201 Madera; rendimiento 0.001 kg

**mt28map200b** m² Malla de fibra de vidrio antiálcalis
Datos técnicos: Coste energético 13.504 MJ; Emisión de CO2 0.664 kg; Código LER 17 02 03; Masa del elemento 0.16 kg; Volumen 0.000267 m3
Residuos:
- embalaje: re170203 Plástico; rendimiento 0.024 kg

**mt28map030bg** kg Mortero acrílico Revat Plas "PROPAMSA"
Datos técnicos: Coste energético 15.053 MJ; Emisión de CO2 0.575 kg; Código LER 17 09 04; Masa del elemento 1 kg; Volumen 0.000667 m3
Residuos:
- embalaje: re170203 Plástico; rendimiento 0.003 kg

**mt27wav020a** m Cinta adhesiva de pintor, de 25 mm de anchura
Datos técnicos: Coste energético 0.002 MJ; Emisión de CO2 0.003 kg; Código LER 20 01 01; Masa del elemento 0.0034 kg; Volumen 0.000005 m3

**mt15sjr010a** Ud Cartucho de 300 cm³ de masilla elastómera monocomponente Betoflex M20 "PROPAMSA"
Datos técnicos: Coste energético 73.444 MJ; Emisión de CO2 3.587 kg; Código LER 17 09 04; Masa del elemento 0.375 kg; Volumen 0.00025 m3
Residuos:
- embalaje: re170203 Plástico; rendimiento 0.2 kg

**mt15sjr020a** m Cordón de espuma de polietileno expandido de celdas cerradas Roundex "PROPAMSA"
Datos técnicos: Coste energético 0.193 MJ; Emisión de CO2 0.008 kg; Código LER 17 06 04; Masa del elemento 0.0007 kg; Volumen 0.000001 m3
Residuos:
- embalaje: re170203 Plástico; rendimiento 0.001 kg
