# Cerramiento acristalado con perfiles en "U" de vidrio impreso

- Propiedad del archivo: CYPE Ingenieros S.A.
- Formato: FIEBDC-3/2016
- Programa: Generador de precios de la construcción. CYPE Ingenieros, S.A.
- Fecha: 15/06/2024
- Divisa: EUR
- Costes indirectos: 3 %
- IVA: 21 %

## F Fachadas y particiones

### FU Cerramientos acristalados y particiones acristaladas

#### FUO Cerramientos acristalados con perfiles en "U" de vidrio impreso

**FUO010** m² Cerramiento acristalado con perfiles en "U" de vidrio impreso.
Cerramiento acristalado plano con perfiles en "U" de vidrio impreso translúcido sin armar, de 41+232+41 mm y 6 mm de espesor, colocados con cámara para pared doble. Incluso bastidor, accesorios de montaje, perfiles de remate, silicona incolora para sellado de juntas y material auxiliar.
Incluye: Recibido del bastidor a obra. Colocación de los accesorios de montaje. Montaje de los perfiles en "U". Colocación de los perfiles de remate. Sellado de juntas.
Criterio de medición de proyecto: Superficie medida según documentación gráfica de Proyecto, sin duplicar esquinas ni encuentros, deduciendo los huecos de superficie mayor de 3 m².
Criterio de medición de obra: Se medirá la superficie realmente ejecutada según especificaciones de Proyecto, sin duplicar esquinas ni encuentros, deduciendo los huecos de superficie mayor de 3 m².

| Código | Ud | Descripción | Rendimiento | Precio | Importe |
|---|---|---|---|---|---|
| mt21vcg010a | m² | Vidrio impreso translúcido sin armar de perfil en "U", de 41+232+41 mm y 6 mm de espesor, con bastidor, perfiles de remate y accesorios de montaje. Según UNE-EN 572-7 y UNE-EN 572-9. (material) | 2.024 | 61.2 | 123.869 |
| mt21vva015a | Ud | Cartucho de 310 ml de silicona neutra, incolora, dureza Shore A aproximada de 23, según UNE-EN ISO 868 y recuperación elástica >=80%, según UNE-EN ISO 7389. (material) | 1.16 | 5.77 | 6.693 |
| mt21vva021 | Ud | Material auxiliar para la colocación de vidrios. (material) | 3 | 1.26 | 3.780 |
| mo055 | h | Oficial 1ª cristalero. (mano de obra) | 1.7 | 23.55 | 40.035 |
| mo110 | h | Ayudante cristalero. (mano de obra) | 1.7 | 22.35 | 37.995 |
| % | % | Costes directos complementarios | 2 % | 212.372 | 4.247 |
|  |  | Costes directos |  |  | 216.619 |

Residuos:
- colocación: mt21vcg010a; factor de residuo 0.00842585
- colocación: mt21vva015a; factor de residuo 0.06

## Recursos

**mt21vcg010a** m² Vidrio impreso translúcido sin armar de perfil en "U"
Datos técnicos: Coste energético 292.481 MJ; Emisión de CO2 21.874 kg; Código LER 17 02 02; Masa del elemento 19.5 kg; Volumen 0.0195 m3
Residuos:
- embalaje: re170604 Materiales de aislamiento distintos de los especificados en los códigos 17 06 01 y 17 06 03. (componente de residuo); rendimiento 0.014 kg; Código LER 17 06 04; Masa del elemento 1 kg; Volumen 0.001667 m3

**mt21vva015a** Ud Cartucho de 310 ml de silicona neutra
Datos técnicos: Coste energético 87.088 MJ; Emisión de CO2 3.667 kg; Código LER 17 09 04; Masa del elemento 0.45 kg; Volumen 0.0003 m3
Residuos:
- embalaje: re170203 Plástico. (componente de residuo); rendimiento 0.1 kg; Código LER 17 02 03; Masa del elemento 1 kg; Volumen 0.001667 m3
