# Sistema ETICS KlimaExpert "KERAKOLL" de aislamiento térmico de origen vegetal por el exterior de fachadas

- Propiedad del archivo: CYPE Ingenieros S.A.
- Formato: FIEBDC-3/2016
- Programa: Generador de precios de la construcción. CYPE Ingenieros, S.A.
- Fecha: 22/05/2024
- Divisa: EUR
- Costes indirectos: 3 %
- IVA: 21 %

## F Fachadas y particiones

### FV Fachadas ETICS con aislamiento térmico de origen vegetal

#### FVM Revestimiento continuo mineral o sintético

**FVM130** m² Sistema ETICS KlimaExpert "KERAKOLL" de aislamiento térmico de origen vegetal por el exterior de fachadas.
Aislamiento térmico por el exterior de fachadas, con el sistema KlimaExpert Paneles Transpirables "KERAKOLL", compuesto por: panel de aglomerado de corcho expandido, de 40 mm de espesor, de 1000x500 mm, color negro, de entre 105 y 125 kg/m³ de densidad, resistencia térmica 1 m²K/W, conductividad térmica 0,04 W/(mK), factor de resistencia a la difusión del vapor de agua entre 7 y 14, Euroclase E de reacción al fuego, según UNE-EN 13501-1, resistencia a compresión >= 100 kPa, fijado al soporte con mortero de cal hidráulica natural, tipo NHL 3,5, Klima Light Calce "KERAKOLL", aplicado manualmente y fijaciones mecánicas con taco de expansión de polipropileno; capa de regularización de mortero de cal hidráulica natural, tipo NHL 3,5, Klima Light Calce "KERAKOLL", aplicado manualmente, armado con malla de fibra de vidrio, antiálcalis, Rinforzo V 50 "KERAKOLL"; capa de acabado de revestimiento Kerakover Silox Finish 0,7 "KERAKOLL", de color blanco, sobre imprimación reguladora de la absorción Kerakover Silox Fondo "KERAKOLL", color blanco. Incluso perfiles de arranque de aluminio, perfiles de cierre superior de aluminio, perfiles de esquina de PVC con malla, sellador de juntas tixotrópico Hybrido "KERAKOLL" y cordón de espuma de polietileno expandido de celdas cerradas para sellado de juntas.
Criterio de valoración económica: El precio incluye la ejecución de remates en los encuentros con paramentos y revestimientos u otros elementos recibidos en su superficie.
Incluye: Preparación de la superficie soporte. Colocación del perfil de arranque. Corte y preparación del aislamiento. Colocación del aislamiento sobre el paramento. Colocación del resto de perfiles. Resolución de los puntos singulares. Aplicación del mortero base y colocación de la malla de fibra de vidrio en la capa de regularización. Formación de juntas. Aplicación de la capa de acabado. Sellado de juntas.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mop080d | m | Perfil de arranque de aluminio, de 40 mm de anchura, con goterón, para nivelación y soporte de los paneles aislantes de los sistemas de aislamiento térmico por el exterior sobre la línea de zócalo. (material) | 0.17 | 3.8 | 0.646 |
| mt28mop085d | m | Perfil de cierre superior, de aluminio, de 40 mm de anchura, para coronación de los paneles aislantes de los sistemas de aislamiento térmico por el exterior. (material) | 0.17 | 17.58 | 2.989 |
| mt28mak020e | kg | Mortero de cal hidráulica natural, tipo NHL 3,5, según UNE-EN 459-1 Klima Light Calce "KERAKOLL", con muy bajo contenido de sustancias orgánicas volátiles (VOC), muy transpirable y con efecto bactericida y fungicida, para aplicar con llana, para adherir los paneles aislantes y como capa base, previo amasado con agua. (material) | 11.65 | 1.31 | 15.262 |
| mt16acs010na | m² | Panel de aglomerado de corcho expandido, de 40 mm de espesor, de 1000x500 mm, color negro, de entre 105 y 125 kg/m³ de densidad, resistencia térmica 1 m²K/W, conductividad térmica 0,04 W/(mK), factor de resistencia a la difusión del vapor de agua entre 7 y 14, Euroclase E de reacción al fuego, según UNE-EN 13501-1, resistencia a compresión >= 100 kPa; según UNE-EN 13170. (material) | 1.05 | 15.88 | 16.674 |
| mt16pep100a | Ud | Taco de expansión de polipropileno, de 90 mm de longitud, para fijación de placas aislantes. (material) | 8 | 0.19 | 1.520 |
| mt28mak030a | m² | Malla de fibra de vidrio, antiálcalis, Rinforzo V 50 "KERAKOLL", de 4x4 mm de luz de malla, de 0,45 mm de espesor, de 160 g/m² de masa superficial y de 1x50 m, para armar morteros. (material) | 1.1 | 2.04 | 2.244 |
| mt28mop070b | m | Perfil de esquina de PVC con malla, para refuerzo de cantos. (material) | 0.3 | 0.5 | 0.150 |
| mt28mak050a | l | Imprimación reguladora de la absorción Kerakover Silox Fondo "KERAKOLL", color blanco, a base de resinas acrílico-siloxánicas en base acuosa y cargas minerales, muy transpirable, para aplicar con brocha o rodillo. (material) | 0.15 | 12.7 | 1.905 |
| mt28mak070a | kg | Revestimiento Kerakover Silox Finish 0,7 "KERAKOLL", de color blanco, con un tamaño máximo de partícula de 0,7 mm, a base de resinas siloxánicas en base acuosa, transpirable y con resistencia al moho, a las algas, a los hongos y a los agentes atmosféricos, para aplicar con llana. Según UNE-EN 15824. (material) | 1.5 | 6.63 | 9.945 |
| mt15bas010a | m | Cordón de polietileno expandido de celdas cerradas, de sección circular de 6 mm de diámetro, para el relleno de fondo de junta. (material) | 0.1 | 0.06 | 0.006 |
| mt15sjk010a | Ud | Cartucho de 290 cm³ de sellador de juntas tixotrópico Hybrido "KERAKOLL", color blanco, muy elástico, con tecnología Flexigrid 3.0, dureza Shore A aproximada de 55, según UNE-EN ISO 868 y elongación a rotura >= 200%, según UNE-EN ISO 8339. (material) | 0.034 | 8.21 | 0.279 |
| mo054 | h | Oficial 1ª montador de aislamientos. (mano de obra) | 0.1 | 22.74 | 2.274 |
| mo101 | h | Ayudante montador de aislamientos. (mano de obra) | 0.1 | 21.02 | 2.102 |
| mo039 | h | Oficial 1ª revocador. (mano de obra) | 0.6 | 22.13 | 13.278 |
| mo079 | h | Ayudante revocador. (mano de obra) | 0.6 | 21.02 | 12.612 |
| % | % | Costes directos complementarios | 2 % | 81.886 | 1.638 |
|  |  | Costes directos |  |  | 83.524 |

Residuos:
- colocación: mt28mop080d; factor de residuo 0.048
- colocación: mt28mop085d; factor de residuo 0.024
- colocación: mt28mak020e; factor de residuo 0.0066
- colocación: mt16acs010na; factor de residuo 0.0248109
- colocación: mt28mak030a; factor de residuo 0.055
- colocación: mt28mop070b Perfil de esquina de PVC con malla, para refuerzo de cantos; factor de residuo 0.048
- colocación: mt28mak070a; factor de residuo 0.0066
- colocación: mt15bas010a; factor de residuo 0.044

## Recursos

**mt28mop080d** m Perfil de arranque de aluminio
Datos técnicos: Coste energético 34.069 MJ; Emisión de CO2 2.496 kg; Código LER 17 04 02; Masa del elemento 0.3 kg; Volumen 0.0002 m3
Residuos:
- embalaje: re170203 Plástico. (componente de residuo); rendimiento 0.005 kg; Código LER 17 02 03; Masa del elemento 1 kg; Volumen 0.001667 m3

**mt28mop085d** m Perfil de cierre superior
Datos técnicos: Coste energético 18.687 MJ; Emisión de CO2 1.357 kg; Código LER 17 04 02; Masa del elemento 0.16 kg; Volumen 0.000107 m3
Residuos:
- embalaje: re170203 Plástico; rendimiento 0.008 kg

**mt28mak020e** kg Mortero de cal hidráulica natural
Datos técnicos: Coste energético 4.268 MJ; Emisión de CO2 0.262 kg; Código LER 17 01 01; Masa del elemento 1 kg; Volumen 0.000667 m3
Residuos:
- embalaje: re150101 Envases de papel y cartón. (componente de residuo); rendimiento 0.014 kg; Código LER 15 01 01; Masa del elemento 1 kg; Volumen 0.001333 m3

**mt16acs010na** m² Panel de aglomerado de corcho expandido
Datos técnicos: Coste energético 314.037 MJ; Emisión de CO2 -7.750 kg; Código LER 17 06 04; Masa del elemento 4.6 kg; Volumen 0.007667 m3
Residuos:
- embalaje: re170203 Plástico; rendimiento 0.034 kg

**mt16pep100a** Ud Taco de expansión de polipropileno, de 90 mm de longitud, para fijación de placas aislantes
Datos técnicos: Coste energético 0.968 MJ; Emisión de CO2 0.090 kg
Residuos:
- embalaje: re150101 Envases de papel y cartón; rendimiento 0.072 kg

**mt28mak030a** m² Malla de fibra de vidrio
Datos técnicos: Coste energético 13.504 MJ; Emisión de CO2 0.664 kg; Código LER 17 02 03; Masa del elemento 0.16 kg; Volumen 0.000267 m3
Residuos:
- embalaje: re170203 Plástico; rendimiento 0.024 kg

**mt28mop070b** m Perfil de esquina de PVC con malla, para refuerzo de cantos
Datos técnicos: Coste energético 11.900 MJ; Emisión de CO2 0.855 kg; Código LER 17 02 03; Masa del elemento 0.2 kg; Volumen 0.000333 m3
Residuos:
- embalaje: re170203 Plástico; rendimiento 0.005 kg

**mt28mak070a** kg Revestimiento Kerakover Silox Finish 0,7 "KERAKOLL"
Datos técnicos: Coste energético 3.348 MJ; Emisión de CO2 0.262 kg; Código LER 17 01 01; Masa del elemento 1 kg; Volumen 0.000667 m3
Residuos:
- embalaje: re150101 Envases de papel y cartón; rendimiento 0.014 kg

**mt15bas010a** m Cordón de polietileno expandido de celdas cerradas
Datos técnicos: Coste energético 9.134 MJ; Emisión de CO2 0.057 kg; Código LER 17 02 03; Masa del elemento 0.027 kg; Volumen 0.000045 m3
Residuos:
- embalaje: re170201 Madera. (componente de residuo); rendimiento 0.04 kg; Código LER 17 02 01; Masa del elemento 1 kg; Volumen 0.000909 m3
