# Canon de vertido por entrega de contenedor con tierras a gestor autorizado

- Propiedad del archivo: CYPE Ingenieros S.A.
- Formato: FIEBDC-3/2016
- Programa: Generador de precios de la construcción. CYPE Ingenieros, S.A.
- Fecha: 30/05/2024
- Divisa: EUR
- Costes indirectos: 3 %
- IVA: 21 %

## G Gestión de residuos

### GT Gestión de tierras

#### GTB Entrega de tierras a gestor autorizado

**GTB010** Ud Canon de vertido por entrega de contenedor con tierras a gestor autorizado.
Canon de vertido por entrega de contenedor de 6 m³ con tierras procedentes de la excavación, en vertedero específico, instalación de tratamiento de residuos de construcción y demolición externa a la obra o centro de valorización o eliminación de residuos. Sin incluir servicio de entrega, alquiler, recogida en obra del contenedor y transporte.
Criterio de medición de proyecto: Número de unidades previstas, según documentación gráfica de Proyecto.
Criterio de medición de obra: Se medirá el número de unidades realmente entregadas según especificaciones de Proyecto.

| Código | Ud | Descripción | Rendimiento | Precio | Importe |
|---|---|---|---|---|---|
| mq04res030E | Ud | Canon de vertido por entrega de contenedor de 6 m³ con tierras procedentes de la excavación, en vertedero específico, instalación de tratamiento de residuos de construcción y demolición externa a la obra o centro de valorización o eliminación de residuos. (maquinaria) | 1 | 12.84 | 12.840 |
| % | % | Costes directos complementarios | 2 % | 12.840 | 0.257 |
|  |  | Costes directos |  |  | 13.097 |
