# Videoportero colectivo

- Propiedad del archivo: CYPE Ingenieros S.A.
- Formato: FIEBDC-3/2016
- Programa: Generador de precios de la construcción. CYPE Ingenieros, S.A.
- Fecha: 11/06/2024
- Divisa: EUR
- Costes indirectos: 3 %
- IVA: 21 %

## I Instalaciones

### IA Audiovisuales

#### IAV Interfonía y vídeo

**IAV011** Ud Videoportero colectivo.
Instalación de videoportero digital para 10 viviendas compuesto de: placa exterior de calle digital con 10 pulsadores de llamada, cierre superior e inferior y telecámara B/N, alimentador y monitores con base de conexión. Incluso, abrepuertas, visera, distribuidores de vídeo, módulo transmisor y módulos receptores de vídeo, cableado y cajas.
Criterio de valoración económica: El precio no incluye las ayudas de albañilería para instalaciones.
Incluye: Replanteo y trazado. Colocación y fijación de tubos y cajas. Tendido de cables. Montaje, conexionado y comprobación de su correcto funcionamiento.
Criterio de medición de proyecto: Número de unidades previstas, según documentación gráfica de Proyecto.
Criterio de medición de obra: Se medirá el número de unidades realmente ejecutadas según especificaciones de Proyecto.

| Código | Ud | Descripción | Rendimiento | Precio | Importe |
|---|---|---|---|---|---|
| mt35aia010b | m | Tubo curvable de PVC, corrugado, de color negro, de 20 mm de diámetro nominal, para canalización empotrada en obra de fábrica (paredes y techos). Resistencia a la compresión 320 N, resistencia al impacto 1 julio, temperatura de trabajo -5°C hasta 60°C, con grado de protección IP545 según UNE 20324, no propagador de la llama. Según UNE-EN 61386-1 y UNE-EN 61386-22. (material) | 17 | 0.42 | 7.140 |
| mt40pea030c | m | Cable paralelo formado por conductores de cobre de 2x1,0 mm². Según UNE 21031. (material) | 7 | 0.82 | 5.740 |
| mt40pga016 | m | Cable formado por conductores de cobre de 2x0,25 mm² + 2x1,0 mm². (material) | 10 | 0.98 | 9.800 |
| mt40pea020 | m | Cable flexible U/UTP de categoría 5, formado por par trenzado de conductores de cobre recocido multifilar 24 AWG 7x0,2 mm, con aislamiento de poliolefina y vaina exterior de PVC. Según IEC11801. (material) | 10 | 0.98 | 9.800 |
| mt40pga140b | Ud | Distribuidor de vídeo, con 6 salidas, para instalación de cable de par trenzado. (material) | 3 | 49.86 | 149.580 |
| mt40pga080 | Ud | Módulo receptor, para conversión de señal de vídeo con instalación de cable de par trenzado. (material) | 10 | 5.99 | 59.900 |
| mt40vgm010e | Ud | Monitor para instalaciones de videoportero digital, equipado con botón encendido/apagado, botón abrepuertas, autoencendido, botón para funciones adicionales y llamada electrónica. (material) | 10 | 238.84 | 2388.400 |
| mt40vgm020a | Ud | Placa de conexión para monitor. (material) | 10 | 18.59 | 185.900 |
| mt40vge030f | Ud | Kit de videoportero compuesto por módulo compacto de rejilla para vídeo con 10 pulsadores de llamada en dos columnas, módulo de sonido con telecámara B/N, módulo microprocesado, módulo codificador de pulsadores, cierre superior e inferior, caja de empotrar, fuente de alimentación y abrepuertas de corriente continua. (material) | 1 | 794.28 | 794.280 |
| mt40pga120 | Ud | Módulo transmisor, para conversión de señal de vídeo con instalación de cable de par trenzado. (material) | 1 | 29.37 | 29.370 |
| mt40pga062b | Ud | Visera, para módulo compacto. (material) | 1 | 31.57 | 31.570 |
| mo003 | h | Oficial 1ª electricista. (mano de obra) | 23.7 | 22.74 | 538.938 |
| mo102 | h | Ayudante electricista. (mano de obra) | 23.7 | 20.98 | 497.226 |
| % | % | Costes directos complementarios | 2 % | 4707.644 | 94.153 |
|  |  | Costes directos |  |  | 4801.797 |

Residuos:
- colocación: mt35aia010b; factor de residuo 0.0275
- colocación: mt40pea030c Cable paralelo formado por conductores de cobre de 2x1,0 mm². Según UNE 21031; factor de residuo 0.0165169
- colocación: mt40pga016 Cable formado por conductores de cobre de 2x0,25 mm² + 2x1,0 mm²; factor de residuo 0.0164179
- colocación: mt40pea020; factor de residuo 0.0164019

## Recursos

**mt35aia010b** m Tubo curvable de PVC
Datos técnicos: Coste energético 15.501 MJ; Emisión de CO2 0.770 kg; Código LER 17 02 03; Masa del elemento 0.16 kg; Volumen 0.000267 m3

**mt40pea030c** m Cable paralelo formado por conductores de cobre de 2x1,0 mm². Según UNE 21031
Datos técnicos: Coste energético 0.691 MJ; Emisión de CO2 0.068 kg; Código LER 17 04 11; Masa del elemento 0.0178 kg; Volumen 0.000012 m3
Residuos:
- embalaje: re150101 Envases de papel y cartón. (componente de residuo); rendimiento 0.065 kg; Código LER 15 01 01; Masa del elemento 1 kg; Volumen 0.001333 m3

**mt40pga016** m Cable formado por conductores de cobre de 2x0,25 mm² + 2x1,0 mm²
Datos técnicos: Coste energético 0.529 MJ; Emisión de CO2 0.065 kg; Código LER 17 04 11; Masa del elemento 0.0134 kg; Volumen 0.000009 m3
Residuos:
- embalaje: re150101 Envases de papel y cartón; rendimiento 0.065 kg

**mt40pea020** m Cable flexible U/UTP de categoría 5
Datos técnicos: Coste energético 25.789 MJ; Emisión de CO2 0.552 kg; Código LER 17 04 11; Masa del elemento 0.6987 kg; Volumen 0.000466 m3
Residuos:
- embalaje: re150101 Envases de papel y cartón; rendimiento 0.065 kg

**mt40pga140b** Ud Distribuidor de vídeo, con 6 salidas, para instalación de cable de par trenzado
Datos técnicos: Coste energético 6.279 MJ; Emisión de CO2 0.696 kg
Residuos:
- embalaje: re150101 Envases de papel y cartón; rendimiento 0.072 kg

**mt40pga080** Ud Módulo receptor, para conversión de señal de vídeo con instalación de cable de par trenzado
Datos técnicos: Coste energético 0.133 MJ; Emisión de CO2 0.210 kg
Residuos:
- embalaje: re150101 Envases de papel y cartón; rendimiento 0.247 kg

**mt40vgm010e** Ud Monitor para instalaciones de videoportero digital
Datos técnicos: Coste energético 36.286 MJ; Emisión de CO2 2.308 kg
Residuos:
- embalaje: re150101 Envases de papel y cartón; rendimiento 0.264 kg

**mt40vgm020a** Ud Placa de conexión para monitor
Datos técnicos: Coste energético 0.133 MJ; Emisión de CO2 0.210 kg
Residuos:
- embalaje: re150101 Envases de papel y cartón; rendimiento 0.247 kg

**mt40vge030f** Ud Kit de videoportero compuesto por módulo compacto de rejilla para vídeo con 10 pulsadores de llamada en dos columnas
Datos técnicos: Coste energético 250.856 MJ; Emisión de CO2 12.594 kg
Residuos:
- embalaje: re150101 Envases de papel y cartón; rendimiento 0.296 kg

**mt40pga120** Ud Módulo transmisor, para conversión de señal de vídeo con instalación de cable de par trenzado
Datos técnicos: Coste energético 0.133 MJ; Emisión de CO2 0.210 kg
Residuos:
- embalaje: re150101 Envases de papel y cartón; rendimiento 0.247 kg

**mt40pga062b** Ud Visera, para módulo compacto
Datos técnicos: Coste energético 0.133 MJ; Emisión de CO2 0.210 kg
Residuos:
- embalaje: re150101 Envases de papel y cartón; rendimiento 0.247 kg
