# Control centralizado

- Propiedad del archivo: CYPE Ingenieros S.A.
- Formato: FIEBDC-3/2016
- Programa: Generador de precios de la construcción. CYPE Ingenieros, S.A.
- Fecha: 04/06/2024
- Divisa: EUR
- Costes indirectos: 3 %
- IVA: 21 %

## I Instalaciones

### IB Sistemas de climatización

#### IBL Sistema VRF (Mitsubishi Electric)

**IBL690** Ud Control centralizado.
Control de sistema, para 50 grupos o 50 unidades interiores de aire acondicionado, modelo EW-50E "MITSUBISHI ELECTRIC", 172x209x92 mm, control como expansor del controlador centralizado AE-200E de 50 grupos o 50 unidades interiores de aire acondicionado, doble temperatura de consigna, conexión directa de 4 entradas de pulsos, con autoalarmas, programación anual, estacional, semanal y horaria.
Criterio de valoración económica: El precio no incluye la canalización ni el cableado eléctrico de alimentación.
Incluye: Replanteo. Colocación y fijación. Colocación y fijación de los accesorios. Conexionado.
Criterio de medición de proyecto: Número de unidades previstas, según documentación gráfica de Proyecto.
Criterio de medición de obra: Se medirá el número de unidades realmente ejecutadas según especificaciones de Proyecto.

| Código | Ud | Descripción | Rendimiento | Precio | Importe |
|---|---|---|---|---|---|
| mt42mee850a | Ud | Control de sistema, para 50 grupos o 50 unidades interiores de aire acondicionado, modelo EW-50E "MITSUBISHI ELECTRIC", 172x209x92 mm, control como expansor del controlador centralizado AE-200E de 50 grupos o 50 unidades interiores de aire acondicionado, doble temperatura de consigna, conexión directa de 4 entradas de pulsos, con autoalarmas, programación anual, estacional, semanal y horaria. (material) | 1 | 2895 | 2895.000 |
| mo005 | h | Oficial 1ª instalador de climatización. (mano de obra) | 1 | 22.74 | 22.740 |
| mo104 | h | Ayudante instalador de climatización. (mano de obra) | 1 | 20.98 | 20.980 |
| % | % | Costes directos complementarios | 2 % | 2938.720 | 58.774 |
|  |  | Costes directos |  |  | 2997.494 |
