# Sistema de calefacción y refrigeración por suelo radiante, con capa de mortero, "POLYTHERM"

- Propiedad del archivo: CYPE Ingenieros S.A.
- Formato: FIEBDC-3/2016
- Programa: Generador de precios de la construcción. CYPE Ingenieros, S.A.
- Fecha: 03/06/2024
- Divisa: EUR
- Costes indirectos: 3 %
- IVA: 21 %

## I Instalaciones

### IC Calefacción, refrigeración, climatización y A.C.S.

#### ICE Emisores por agua para calefacción y refrigeración

**ICE113** m² Sistema de calefacción y refrigeración por suelo radiante, con capa de mortero, "POLYTHERM".
Sistema de calefacción por suelo radiante Reversible Polytherm Tacker "POLYTHERM", formado por, banda autoadhesiva de espuma de polietileno, de 150x7 mm, panel liso, de poliestireno expandido (EPS), de 24 mm de espesor, 17 kg/m³ de densidad y 10000x1000 mm, revestido con velcro, tubo de polietileno resistente a la temperatura (PE-RT) con barrera de oxígeno (EVOH) recubrimiento exterior de polímero con micropartículas metálicas y una banda de velcro en espiral, Polytherm Evohflex Ris-Ras, de 15 mm de diámetro exterior y 1,5 mm de espesor, y mortero autonivelante, "POLYTHERM", CA - C20 - F4 según UNE-EN 13813, de 50 mm de espesor. Totalmente montado, conexionado y probado.
Incluye: Preparación y limpieza de la superficie de apoyo. Replanteo de la instalación. Fijación del zócalo perimetral. Colocación de los paneles. Replanteo de la tubería. Colocación y fijación de las tuberías. Vertido y extendido de la capa de mortero autonivelante. Realización de pruebas de servicio.
Criterio de medición de proyecto: Superficie útil, medida según documentación gráfica de Proyecto.
Criterio de medición de obra: Se medirá la superficie realmente ejecutada según especificaciones de Proyecto.

| Código | Ud | Descripción | Rendimiento | Precio | Importe |
|---|---|---|---|---|---|
| mt38pol037a | m | Banda autoadhesiva de espuma de polietileno, de 150x7 mm, "POLYTHERM". (material) | 0.6 | 0.9 | 0.540 |
| mt17pol060a | m² | Panel liso, de poliestireno expandido (EPS), de 24 mm de espesor, 17 kg/m³ de densidad y 10000x1000 mm, revestido con velcro, modelo Pol Taker 24 "POLYTHERM", marcado con una cuadrícula de 6 cm, unión entre paneles mediante solape. (material) | 1 | 8.77 | 8.770 |
| mt17pol053a | Ud | Taco de plástico, de 60 mm de altura, para fijación al suelo de paneles, "POLYTHERM". (material) | 1 | 0.33 | 0.330 |
| mt37pol029a | m | Tubo de polietileno resistente a la temperatura (PE-RT) con barrera de oxígeno (EVOH) recubrimiento exterior de polímero con micropartículas metálicas y una banda de velcro en espiral, Polytherm Evohflex Ris-Ras "POLYTHERM", de 15 mm de diámetro exterior y 1,5 mm de espesor, según UNE-EN ISO 22391-2. (material) | 16.667 | 1.29 | 21.500 |
| mt38pol023a | Ud | Horquilla de plástico para fijación del tubo de 15 a 16 mm de diámetro a el panel, "POLYTHERM". (material) | 7 | 0.08 | 0.560 |
| mt09mal020a | m³ | Mortero autonivelante, CA - C20 - F4 según UNE-EN 13813, a base de sulfato cálcico, para espesores de 2,5 a 7,0 cm, usado en nivelación de pavimentos. (material) | 0.05 | 259.96 | 12.998 |
| mt08aaa010a | m³ | Agua. (material) | 0.004 | 1.5 | 0.006 |
| mq06pym020 | h | Mezcladora-bombeadora para morteros autonivelantes. (maquinaria) | 0.05 | 10.91 | 0.546 |
| mo004 | h | Oficial 1ª calefactor. (mano de obra) | 0.67 | 22.74 | 15.236 |
| mo103 | h | Ayudante calefactor. (mano de obra) | 0.67 | 20.98 | 14.057 |
| mo031 | h | Oficial 1ª aplicador de mortero autonivelante. (mano de obra) | 0.05 | 22.13 | 1.107 |
| mo069 | h | Ayudante aplicador de mortero autonivelante. (mano de obra) | 0.05 | 21.02 | 1.051 |
| % | % | Costes directos complementarios | 2 % | 76.701 | 1.534 |
|  |  | Costes directos |  |  | 78.235 |

Residuos:
- colocación: mt38pol037a Banda autoadhesiva de espuma de polietileno, de 150x7 mm, "POLYTHERM"; factor de residuo 0.0599864
- colocación: mt17pol060a; factor de residuo 0.048
- colocación: mt37pol029a; factor de residuo 0.0275
- colocación: mt09mal020a; factor de residuo 0.0036

## Recursos

**mt38pol037a** m Banda autoadhesiva de espuma de polietileno, de 150x7 mm, "POLYTHERM"
Datos técnicos: Coste energético 10.170 MJ; Emisión de CO2 0.362 kg; Código LER 17 06 04; Masa del elemento 0.0735 kg; Volumen 0.000123 m3
Residuos:
- embalaje: re170203 Plástico. (componente de residuo); rendimiento 0.001 kg; Código LER 17 02 03; Masa del elemento 1 kg; Volumen 0.001667 m3

**mt17pol060a** m² Panel liso, de poliestireno expandido (EPS)
Datos técnicos: Coste energético 40.600 MJ; Emisión de CO2 1.441 kg; Código LER 17 06 04; Masa del elemento 0.408 kg; Volumen 0.00068 m3
Residuos:
- embalaje: re170203 Plástico; rendimiento 0.024 kg

**mt37pol029a** m Tubo de polietileno resistente a la temperatura (PE-RT) con barrera de oxígeno (EVOH) recubrimiento exterior de
Datos técnicos: Coste energético 9.688 MJ; Emisión de CO2 0.481 kg; Código LER 17 02 03; Masa del elemento 0.1 kg; Volumen 0.000167 m3

**mt09mal020a** m³ Mortero autonivelante
Datos técnicos: Coste energético 1365.000 MJ; Emisión de CO2 105.000 kg; Código LER 17 01 01; Masa del elemento 2100 kg; Volumen 1.4 m3

**mt08aaa010a** m³ Agua
Datos técnicos: Coste energético 60.000 MJ; Emisión de CO2 30.000 kg
