# Equipo de aire acondicionado con unidad interior con distribución por conducto rectangular, sistema aire-aire split 1x1

- Propiedad del archivo: CYPE Ingenieros S.A.
- Formato: FIEBDC-3/2016
- Programa: Generador de precios de la construcción. CYPE Ingenieros, S.A.
- Fecha: 17/06/2024
- Divisa: EUR
- Costes indirectos: 3 %
- IVA: 21 %

## I Instalaciones

### IC Calefacción, refrigeración, climatización y A.C.S.

#### ICN Unidades autónomas de climatización

**ICN040** Ud Equipo de aire acondicionado con unidad interior con distribución por conducto rectangular, sistema aire-aire split 1x1.
Equipo de aire acondicionado, sistema aire-aire split 1x1, para gas R-32, bomba de calor, alimentación a la unidad exterior monofásica (230V/50Hz), potencia frigorífica nominal 3,5 kW (temperatura de bulbo seco en el interior 27°C, temperatura de bulbo húmedo en el interior 19°C, temperatura de bulbo seco en el exterior 35°C, temperatura de bulbo húmedo en el exterior 24°C), potencia calorífica nominal 4,2 kW (temperatura de bulbo seco en el interior 20°C, temperatura de bulbo húmedo en el exterior 6°C), SEER 6,4 (clase A), SCOP 4,1 (clase A), EER 3,24 (clase A++), COP 3,82 (clase A+), formado por una unidad interior con distribución por conducto rectangular, de 230x740x455 mm, nivel sonoro (velocidad baja) 30 dBA, caudal de aire (velocidad ultra alta) 540 m³/h, presión de aire (estándar) 37 Pa, control inalámbrico, y una unidad exterior, de 595x780x290 mm, nivel sonoro 50 dBA y caudal de aire 1950 m³/h, con control de condensación. Incluso elementos antivibratorios y soportes de pared para apoyo de la unidad exterior y elementos para suspensión del techo para la unidad interior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42mhi065P | Ud | Equipo de aire acondicionado, sistema aire-aire split 1x1, para gas R-32, bomba de calor, alimentación a la unidad exterior monofásica (230V/50Hz), potencia frigorífica nominal 3,5 kW (temperatura de bulbo seco en el interior 27°C, temperatura de bulbo húmedo en el interior 19°C, temperatura de bulbo seco en el exterior 35°C, temperatura de bulbo húmedo en el exterior 24°C), potencia calorífica nominal 4,2 kW (temperatura de bulbo seco en el interior 20°C, temperatura de bulbo húmedo en el exterior 6°C), SEER 6,4 (clase A), SCOP 4,1 (clase A), EER 3,24 (clase A++), COP 3,82 (clase A+), formado por una unidad interior con distribución por conducto rectangular, de 230x740x455 mm, nivel sonoro (velocidad baja) 30 dBA, caudal de aire (velocidad ultra alta) 540 m³/h, presión de aire (estándar) 37 Pa, control inalámbrico, y una unidad exterior, de 595x780x290 mm, nivel sonoro 50 dBA y caudal de aire 1950 m³/h, con control de condensación. (material) | 1 | 1505 | 1505.000 |
| mt42www090 | Ud | Kit de soportes para suspensión del techo, formado por cuatro varillas roscadas de acero galvanizado, con sus tacos, tuercas y arandelas correspondientes. (material) | 1 | 22 | 22.000 |
| mt42www085 | Ud | Kit de soportes de pared, formado por juego de escuadras de 50x45 cm y cuatro amortiguadores de caucho, con sus tacos, tornillos, tuercas y arandelas correspondientes. (material) | 1 | 18.9 | 18.900 |
| mo005 | h | Oficial 1ª instalador de climatización. (mano de obra) | 2 | 22.74 | 45.480 |
| mo104 | h | Ayudante instalador de climatización. (mano de obra) | 2 | 20.98 | 41.960 |
| % | % | Costes directos complementarios | 2 % | 1633.340 | 32.667 |
|  |  | Costes directos |  |  | 1666.007 |
