# Chimenea individual de pared simple de acero inoxidable

- Propiedad del archivo: CYPE Ingenieros S.A.
- Formato: FIEBDC-3/2016
- Programa: Generador de precios de la construcción. CYPE Ingenieros, S.A.
- Fecha: 09/06/2024
- Divisa: EUR
- Costes indirectos: 3 %
- IVA: 21 %

## I Instalaciones

### IC Calefacción, refrigeración, climatización y A.C.S.

#### ICO Sistemas de evacuación de los productos de la combustión

**ICO100** m Chimenea individual de pared simple de acero inoxidable.
Chimenea modular metálica, formada por tubo de pared simple de acero inoxidable AISI 304, de 550 mm de diámetro interior, temperatura máxima de 600°C, presión de trabajo de hasta 40 Pa, para evacuación de los productos de la combustión, del equipo de calefacción. Incluso accesorios, piezas especiales, módulos finales y material auxiliar para montaje y sujeción a la obra.
Incluye: Replanteo. Presentación de tubos, accesorios, piezas especiales y módulos finales. Fijación del material auxiliar para montaje y sujeción a la obra. Montaje. Conexionado y comprobación de su correcto funcionamiento. Realización de pruebas de servicio.
Criterio de medición de proyecto: Longitud medida desde el arranque de la chimenea hasta la parte superior del módulo final, según documentación gráfica de Proyecto.
Criterio de medición de obra: Se medirá, desde el arranque de la chimenea hasta la parte superior del módulo final, la longitud realmente ejecutada según especificaciones de Proyecto.

| Código | Ud | Descripción | Rendimiento | Precio | Importe |
|---|---|---|---|---|---|
| mt20din051s | Ud | Material auxiliar para montaje y sujeción a la obra de los tubos de pared simple de acero inoxidable AISI 304, de 550 mm de diámetro interior. (material) | 1 | 17.7 | 17.700 |
| mt20din050sq | m | Tubo de pared simple de acero inoxidable AISI 304, de 550 mm de diámetro interior, temperatura máxima de 600°C, presión de trabajo de hasta 40 Pa, según UNE-EN 1856-1, con el precio incrementado el 80% en concepto de accesorios, piezas especiales y módulos finales. (material) | 1 | 531.06 | 531.060 |
| mo004 | h | Oficial 1ª calefactor. (mano de obra) | 0.51 | 22.74 | 11.597 |
| mo103 | h | Ayudante calefactor. (mano de obra) | 0.51 | 20.98 | 10.700 |
| % | % | Costes directos complementarios | 2 % | 571.057 | 11.421 |
|  |  | Costes directos |  |  | 582.478 |

Residuos:
- colocación: mt20din050sq; factor de residuo 0.0105

## Recursos

**mt20din050sq** m Tubo de pared simple de acero inoxidable AISI 304
Datos técnicos: Coste energético 1311.607 MJ; Emisión de CO2 192.490 kg; Código LER 17 04 05; Masa del elemento 27.5 kg; Volumen 0.013095 m3
Residuos:
- embalaje: re170201 Madera. (componente de residuo); rendimiento 0.013 kg; Código LER 17 02 01; Masa del elemento 1 kg; Volumen 0.000909 m3
- embalaje: re170203 Plástico. (componente de residuo); rendimiento 0.003 kg; Código LER 17 02 03; Masa del elemento 1 kg; Volumen 0.001667 m3
