# Chimenea individual de doble pared de acero inoxidable, con aislamiento

- Propiedad del archivo: CYPE Ingenieros S.A.
- Formato: FIEBDC-3/2016
- Programa: Generador de precios de la construcción. CYPE Ingenieros, S.A.
- Fecha: 01/06/2024
- Divisa: EUR
- Costes indirectos: 3 %
- IVA: 21 %

## I Instalaciones

### IC Calefacción, refrigeración, climatización y A.C.S.

#### ICO Sistemas de evacuación de los productos de la combustión

**ICO110** m Chimenea individual de doble pared de acero inoxidable, con aislamiento.
Chimenea modular metálica, formada por tubo de doble pared con aislamiento, juntas de estanqueidad y doble abrazadera de unión, de 80 mm de diámetro interior, compuesto por pared interior de acero inoxidable AISI 316L y pared exterior de acero inoxidable AISI 304, con aislamiento de lana de roca entre paredes, de 30 mm de espesor y 100 kg/m³ de densidad, junta de estanqueidad interior de silicona, junta de estanqueidad exterior de silicona en cada extremo para evitar la entrada de agua de lluvia y doble abrazadera de unión, temperatura máxima de 200°C, presión de trabajo de hasta 5000 Pa, para evacuación de los productos de la combustión, del equipo de cogeneración, a gas o a gasóleo. Incluso accesorios, piezas especiales, módulos finales y material auxiliar para montaje y sujeción a la obra.
Incluye: Replanteo. Presentación de tubos, accesorios, piezas especiales y módulos finales. Fijación del material auxiliar para montaje y sujeción a la obra. Montaje. Conexionado y comprobación de su correcto funcionamiento. Realización de pruebas de servicio.
Criterio de medición de proyecto: Longitud medida desde el arranque de la chimenea hasta la parte superior del módulo final, según documentación gráfica de Proyecto.
Criterio de medición de obra: Se medirá, desde el arranque de la chimenea hasta la parte superior del módulo final, la longitud realmente ejecutada según especificaciones de Proyecto.

| Código | Ud | Descripción | Rendimiento | Precio | Importe |
|---|---|---|---|---|---|
| mt20din036a | Ud | Material auxiliar para montaje y sujeción a la obra de los tubos de doble pared con aislamiento, juntas de estanqueidad y doble abrazadera de unión, de 80 mm de diámetro interior. (material) | 1 | 7.41 | 7.410 |
| mt20din035an | m | Tubo de doble pared con aislamiento, juntas de estanqueidad y doble abrazadera de unión, de 80 mm de diámetro interior, compuesto por pared interior de acero inoxidable AISI 316L y pared exterior de acero inoxidable AISI 304, con aislamiento de lana de roca entre paredes, de 30 mm de espesor y 100 kg/m³ de densidad, junta de estanqueidad interior de silicona, junta de estanqueidad exterior de silicona en cada extremo para evitar la entrada de agua de lluvia y doble abrazadera de unión, temperatura máxima de 200°C, presión de trabajo de hasta 5000 Pa, según UNE-EN 1856-1, con el precio incrementado el 65% en concepto de accesorios, piezas especiales y módulos finales. (material) | 1 | 203.7 | 203.700 |
| mo004 | h | Oficial 1ª calefactor. (mano de obra) | 0.31 | 22.74 | 7.049 |
| mo103 | h | Ayudante calefactor. (mano de obra) | 0.31 | 20.98 | 6.504 |
| % | % | Costes directos complementarios | 2 % | 224.663 | 4.493 |
|  |  | Costes directos |  |  | 229.156 |

Residuos:
- colocación: mt20din035an; factor de residuo 0.0105

## Recursos

**mt20din035an** m Tubo de doble pared con aislamiento
Datos técnicos: Coste energético 184.472 MJ; Emisión de CO2 19.250 kg; Código LER 17 04 05; Masa del elemento 3.6 kg; Volumen 0.001714 m3
Residuos:
- embalaje: re170201 Madera. (componente de residuo); rendimiento 0.013 kg; Código LER 17 02 01; Masa del elemento 1 kg; Volumen 0.000909 m3
- embalaje: re170203 Plástico. (componente de residuo); rendimiento 0.003 kg; Código LER 17 02 03; Masa del elemento 1 kg; Volumen 0.001667 m3
