# Línea general de alimentación

- Propiedad del archivo: CYPE Ingenieros S.A.
- Formato: FIEBDC-3/2016
- Programa: Generador de precios de la construcción. CYPE Ingenieros, S.A.
- Fecha: 15/06/2024
- Divisa: EUR
- Costes indirectos: 3 %
- IVA: 21 %

## I Instalaciones

### IE Eléctricas

#### IEL Líneas generales de alimentación

**IEL010** m Línea general de alimentación.
Línea general de alimentación enterrada, que enlaza la caja general de protección con la centralización de contadores, formada por cables unipolares con conductores de cobre, RZ1-K (AS) Cca-s1b,d1,a1 3x70+2G35 mm², siendo su tensión asignada de 0,6/1 kV, bajo tubo protector de polietileno de doble pared, de 160 mm de diámetro, resistencia a compresión mayor de 250 N, suministrado en rollo, colocado sobre lecho de arena de 10 cm de espesor, debidamente compactada y nivelada con pisón vibrante de guiado manual, relleno lateral compactando hasta los riñones y posterior relleno con la misma arena hasta 10 cm por encima de la generatriz superior de la tubería, sin incluir la excavación ni el posterior relleno principal de las zanjas. Incluso hilo guía. Totalmente montada, conexionada y probada.
Incluye: Replanteo y trazado de la zanja. Ejecución del lecho de arena para asiento del tubo. Colocación del tubo en la zanja. Tendido de cables. Conexionado. Ejecución del relleno envolvente.
Criterio de medición de proyecto: Longitud medida según documentación gráfica de Proyecto.
Criterio de medición de obra: Se medirá la longitud realmente ejecutada según especificaciones de Proyecto.

| Código | Ud | Descripción | Rendimiento | Precio | Importe |
|---|---|---|---|---|---|
| mt01ara010a | m³ | Arena con granulometría de 0 a 5 mm de diámetro, limpia. (material) | 0.106 | 14.3 | 1.516 |
| mt35aia080ah | m | Tubo curvable, suministrado en rollo, de polietileno de doble pared (interior lisa y exterior corrugada), de color naranja, de 160 mm de diámetro nominal, para canalización enterrada, resistencia a la compresión 250 N, con grado de protección IP549 según UNE 20324, con hilo guía incorporado. Según UNE-EN 61386-1, UNE-EN 61386-22 y UNE-EN 50086-2-4. (material) | 1 | 8.78 | 8.780 |
| mt35cun010k1 | m | Cable unipolar RZ1-K (AS), siendo su tensión asignada de 0,6/1 kV, reacción al fuego clase Cca-s1b,d1,a1 según UNE-EN 50575, con conductor de cobre clase 5 (-K) de 70 mm² de sección, con aislamiento de polietileno reticulado (R) y cubierta de compuesto termoplástico a base de poliolefina libre de halógenos con baja emisión de humos y gases corrosivos (Z1). Según UNE 21123-4. (material) | 3 | 15.43 | 46.290 |
| mt35cun010i1 | m | Cable unipolar RZ1-K (AS), siendo su tensión asignada de 0,6/1 kV, reacción al fuego clase Cca-s1b,d1,a1 según UNE-EN 50575, con conductor de cobre clase 5 (-K) de 35 mm² de sección, con aislamiento de polietileno reticulado (R) y cubierta de compuesto termoplástico a base de poliolefina libre de halógenos con baja emisión de humos y gases corrosivos (Z1). Según UNE 21123-4. (material) | 2 | 7.73 | 15.460 |
| mt35www010 | Ud | Material auxiliar para instalaciones eléctricas. (material) | 0.2 | 1.48 | 0.296 |
| mq04dua020b | h | Dumper de descarga frontal de 2 t de carga útil. (maquinaria) | 0.011 | 10.38 | 0.114 |
| mq02rop020 | h | Pisón vibrante de guiado manual, de 80 kg, con placa de 30x30 cm, tipo rana. (maquinaria) | 0.08 | 3.92 | 0.314 |
| mq02cia020j | h | Camión cisterna, de 8 m³ de capacidad. (maquinaria) | 0.001 | 118.9 | 0.119 |
| mo020 | h | Oficial 1ª construcción. (mano de obra) | 0.071 | 22.13 | 1.571 |
| mo113 | h | Peón ordinario construcción. (mano de obra) | 0.071 | 20.78 | 1.475 |
| mo003 | h | Oficial 1ª electricista. (mano de obra) | 0.132 | 22.74 | 3.002 |
| mo102 | h | Ayudante electricista. (mano de obra) | 0.11 | 20.98 | 2.308 |
| % | % | Costes directos complementarios | 2 % | 81.245 | 1.625 |
|  |  | Costes directos |  |  | 82.870 |

Residuos:
- colocación: mt01ara010a Arena con granulometría de 0 a 5 mm de diámetro, limpia; factor de residuo 0.003
- colocación: mt35aia080ah; factor de residuo 0.0271704
- colocación: mt35cun010k1; factor de residuo 0.011
- colocación: mt35cun010i1; factor de residuo 0.011

## Recursos

**mt01ara010a** m³ Arena con granulometría de 0 a 5 mm de diámetro, limpia
Datos técnicos: Coste energético 146.250 MJ; Emisión de CO2 7.800 kg; Código LER 01 04 09; Masa del elemento 1950 kg; Volumen 1.21875 m3

**mt35aia080ah** m Tubo curvable, suministrado en rollo
Datos técnicos: Coste energético 218.949 MJ; Emisión de CO2 10.871 kg; Código LER 17 02 03; Masa del elemento 2.26 kg; Volumen 0.003767 m3

**mt35cun010k1** m Cable unipolar RZ1-K (AS)
Datos técnicos: Coste energético 81.931 MJ; Emisión de CO2 4.395 kg; Código LER 17 04 11; Masa del elemento 0.725 kg; Volumen 0.000483 m3
Residuos:
- embalaje: re150101 Envases de papel y cartón. (componente de residuo); rendimiento 0.078 kg; Código LER 15 01 01; Masa del elemento 1 kg; Volumen 0.001333 m3

**mt35cun010i1** m Cable unipolar RZ1-K (AS)
Datos técnicos: Coste energético 42.963 MJ; Emisión de CO2 2.335 kg; Código LER 17 04 11; Masa del elemento 0.38 kg; Volumen 0.000253 m3
Residuos:
- embalaje: re150101 Envases de papel y cartón; rendimiento 0.078 kg
