# Canalización

- Propiedad del archivo: CYPE Ingenieros S.A.
- Formato: FIEBDC-3/2016
- Programa: Generador de precios de la construcción. CYPE Ingenieros, S.A.
- Fecha: 16/06/2024
- Divisa: EUR
- Costes indirectos: 3 %
- IVA: 21 %

## I Instalaciones

### IE Eléctricas

#### IEO Canalizaciones

**IEO010** m Canalización.
Canalización de tubo rígido de acero cincado, enchufable, no propagador de la llama, para uso interior y exterior, de 16 mm de diámetro nominal, resistencia a la compresión 4000 N, resistencia al impacto 20 julios, temperatura de trabajo -45°C hasta 400°C, con grado de protección IP54 según UNE 20324. Instalación fija en superficie.
Incluye: Replanteo. Colocación y fijación del tubo.
Criterio de medición de proyecto: Longitud medida según documentación gráfica de Proyecto.
Criterio de medición de obra: Se medirá la longitud realmente ejecutada según especificaciones de Proyecto.

| Código | Ud | Descripción | Rendimiento | Precio | Importe |
|---|---|---|---|---|---|
| mt35aip010a | m | Tubo rígido de acero cincado, enchufable, no propagador de la llama, para uso interior y exterior, de 16 mm de diámetro nominal, resistencia a la compresión 4000 N, resistencia al impacto 20 julios, temperatura de trabajo -45°C hasta 400°C, con grado de protección IP54 según UNE 20324, según UNE-EN 61386-1 y UNE-EN 61386-21, suministrado en barras de 3 m de longitud, incluso abrazaderas, elementos de sujeción y accesorios (curvas, manguitos, tes y codos). (material) | 1 | 7.97 | 7.970 |
| mo003 | h | Oficial 1ª electricista. (mano de obra) | 0.035 | 22.74 | 0.796 |
| mo102 | h | Ayudante electricista. (mano de obra) | 0.05 | 20.98 | 1.049 |
| % | % | Costes directos complementarios | 2 % | 9.815 | 0.196 |
|  |  | Costes directos |  |  | 10.011 |
