# Pieza para canal protectora para alojamiento de cables eléctricos y de telecomunicación

- Propiedad del archivo: CYPE Ingenieros S.A.
- Formato: FIEBDC-3/2016
- Programa: Generador de precios de la construcción. CYPE Ingenieros, S.A.
- Fecha: 15/06/2024
- Divisa: EUR
- Costes indirectos: 3 %
- IVA: 21 %

## I Instalaciones

### IE Eléctricas

#### IEO Canalizaciones

**IEO035** Ud Pieza para canal protectora para alojamiento de cables eléctricos y de telecomunicación.
Cantonera de ángulo para protección de cables, de PVC, color gris RAL 7035.
Incluye: Replanteo. Colocación.
Criterio de medición de proyecto: Número de unidades previstas, según documentación gráfica de Proyecto.
Criterio de medición de obra: Se medirá el número de unidades realmente ejecutadas según especificaciones de Proyecto.

| Código | Ud | Descripción | Rendimiento | Precio | Importe |
|---|---|---|---|---|---|
| mt35une110a | Ud | Cantonera de ángulo para protección de cables, de PVC, color gris RAL 7035. (material) | 1 | 8.24 | 8.240 |
| mo003 | h | Oficial 1ª electricista. (mano de obra) | 0.1 | 22.74 | 2.274 |
| mo102 | h | Ayudante electricista. (mano de obra) | 0.1 | 20.98 | 2.098 |
| % | % | Costes directos complementarios | 2 % | 12.612 | 0.252 |
|  |  | Costes directos |  |  | 12.864 |
