# Pieza para canal protectora para alojamiento de mecanismos y cables eléctricos y de telecomunicación

- Propiedad del archivo: CYPE Ingenieros S.A.
- Formato: FIEBDC-3/2016
- Programa: Generador de precios de la construcción. CYPE Ingenieros, S.A.
- Fecha: 03/06/2024
- Divisa: EUR
- Costes indirectos: 3 %
- IVA: 21 %

## I Instalaciones

### IE Eléctricas

#### IEO Canalizaciones

**IEO036** Ud Pieza para canal protectora para alojamiento de mecanismos y cables eléctricos y de telecomunicación.
Burlete de suelo, de PVC, color blanco RAL 9010, de 50 mm de anchura y 2 m de longitud.
Incluye: Replanteo. Colocación.
Criterio de medición de proyecto: Número de unidades previstas, según documentación gráfica de Proyecto.
Criterio de medición de obra: Se medirá el número de unidades realmente ejecutadas según especificaciones de Proyecto.

| Código | Ud | Descripción | Rendimiento | Precio | Importe |
|---|---|---|---|---|---|
| mt35une211a | Ud | Burlete de suelo, de PVC, color blanco RAL 9010, de 50 mm de anchura y 2 m de longitud. (material) | 1 | 4.28 | 4.280 |
| mo003 | h | Oficial 1ª electricista. (mano de obra) | 0.055 | 22.74 | 1.251 |
| mo102 | h | Ayudante electricista. (mano de obra) | 0.055 | 20.98 | 1.154 |
| % | % | Costes directos complementarios | 2 % | 6.685 | 0.134 |
|  |  | Costes directos |  |  | 6.819 |

Residuos:
- colocación: mt35une211a Burlete de suelo, de PVC, color blanco RAL 9010, de 50 mm de anchura y 2 m de longitud; factor de residuo 0.056

## Recursos

**mt35une211a** Ud Burlete de suelo, de PVC, color blanco RAL 9010, de 50 mm de anchura y 2 m de longitud
Datos técnicos: Coste energético 21.037 MJ; Emisión de CO2 1.849 kg; Código LER 17 02 03; Masa del elemento 0.3 kg; Volumen 0.0005 m3
Residuos:
- embalaje: re170203 Plástico. (componente de residuo); rendimiento 0.08 kg; Código LER 17 02 03; Masa del elemento 1 kg; Volumen 0.001667 m3
