# Bandeja para soporte y conducción de cables eléctricos

- Propiedad del archivo: CYPE Ingenieros S.A.
- Formato: FIEBDC-3/2016
- Programa: Generador de precios de la construcción. CYPE Ingenieros, S.A.
- Fecha: 16/06/2024
- Divisa: EUR
- Costes indirectos: 3 %
- IVA: 21 %

## I Instalaciones

### IE Eléctricas

#### IEO Canalizaciones

**IEO040** m Bandeja para soporte y conducción de cables eléctricos.
Bandeja perforada de PVC, color gris RAL 7035, de 100x600 mm, resistencia al impacto 20 julios, propiedades eléctricas: aislante, no propagador de la llama, estable frente a los rayos UV y con buen comportamiento a la intemperie y frente a la acción de los agentes químicos, con 1 compartimento, con soporte horizontal, de compuesto termoplástico libre de halógenos, color gris RAL 7035.
Incluye: Replanteo. Fijación del soporte. Colocación y fijación de la bandeja.
Criterio de medición de proyecto: Longitud medida según documentación gráfica de Proyecto.
Criterio de medición de obra: Se medirá la longitud realmente ejecutada según especificaciones de Proyecto.

| Código | Ud | Descripción | Rendimiento | Precio | Importe |
|---|---|---|---|---|---|
| mt35une001k | m | Bandeja perforada de PVC, color gris RAL 7035, de 100x600 mm, resistencia al impacto 20 julios, propiedades eléctricas: aislante, no propagador de la llama, estable frente a los rayos UV y con buen comportamiento a la intemperie y frente a la acción de los agentes químicos, según UNE-EN 61537, suministrada en tramos de 3 m de longitud, para soporte y conducción de cables eléctricos. (material) | 1 | 76.72 | 76.720 |
| mt35une006b | Ud | Pieza de unión entre tramos de bandeja, de PVC, color gris RAL 7035, de 100 mm de altura, con tornillos con tuerca de acero galvanizado clase 6. (material) | 0.667 | 13.12 | 8.751 |
| mt35une015bj | Ud | Soporte horizontal, de compuesto termoplástico libre de halógenos, color gris RAL 7035, con tornillos con tuerca de acero galvanizado clase 6. (material) | 0.667 | 64.06 | 42.728 |
| mo003 | h | Oficial 1ª electricista. (mano de obra) | 0.367 | 22.74 | 8.346 |
| mo102 | h | Ayudante electricista. (mano de obra) | 0.173 | 20.98 | 3.630 |
| % | % | Costes directos complementarios | 2 % | 140.175 | 2.804 |
|  |  | Costes directos |  |  | 142.979 |
